# Mitwitz südwestlicher Ortseingang - BA2
Angebotsaufforderung (GAEB 90, DA83)
Vergabenummer: 01
DV-Nummer: 01
Währung: EUR

## Landschaftsbauarbeiten
Datum: 21.04.26

### 1 Baustelleneinrichtung

#### Titel 1.1 Baustelleneinrichtung

*Hinweis*
Allgemeine Vorbemerkungen

Ausschreibungsgegenstand
Der Markt Mitwitz plant die Umgestaltung des südlichen
Umfedes des Wasserschlosses. Mit der Umsetzung der
Baumaßnahmen soll im Jahr 2026 begonnen werden.

Entscheidungen über wichtige technische Fragen sowie
gegebenenfalls festgestellte Widersprüche zu den
Planunterlagen etc. können nur im Einvernehmen mit dem
AG bzw. dessen Bauüberwachung erfolgen. Der AN hat
diesbezüglich für eine ständige und rechtzeitige
Unterrichtung zu sorgen.

Beschilderungsplan, verkehrsrechtliche Anordnung und
Verkehrssicherung
Der Beschilderungsplan für die Verkehrsorganisation
während der Bauzeit wird von der Verkehrsbehörde der
Verwaltungsgemeinschaft Mitwitz zur Verfügung
gestellt. Ebenso wird die hierzu erforderliche
verkehrsrechtliche Anordnung von der Verkehrsbehörde
erlassen.
Alle für die Verkehrssicherung notwendigen Verkehrs-
und Hinweiszeichen, mit Ausnahme des Bauzauns zur
Absperrung des Baufeldes, werden vom Bauhof des
Marktes Mitwitz bereitgestellt und aufgestellt. Die
Kosten hierfür sind vom Bieter nicht im Angebot zu
berücksichtigen.

Reinigungsarbeiten und Baustellensicherung
Die Baustelle ist bei Bedarf entsprechend den
anerkannten Vorschriften zu sichern. Der AN haftet für
alle entstandenen Schäden, die auf eine ungenügende
Sicherung zurückgeführt werden können.
Reinigungsarbeiten für den Bereich der Baustelle sowie
Zuwegungen und Verkehrsstrassen sind je nach Witterung
aufforderungslos auszuführen, werden nicht gesondert
vergütet und sind in die Grundleistung
einzukalkulieren.

Natur- und Arbeitsschutz
Die Bestimmungen zum Natur- und Artenschutz sind
einzuhalten. Störende Eingriffe sind zu unterlassen.
Bei allen Arbeiten sind die Bestimmungen zum
Arbeitsschutz einzuhalten. Die Baustelle ist nach den
entsprechenden Unfallverhütungsvorschriften
fachgerecht zu sichern, einschließlich Vorhalten der
entsprechenden Beschilderung, des Aufsichtspersonals
sowie des erforderlichen Absperrmaterials.

Baumschutz der zu erhaltenden Gehölze
Alle Arbeiten sind unter Berücksichtigung der
geltenden Vorschriften, insbesondere der DIN 18920
"Schutz von Bäumen, Pflanzenbeständen und
Vegetationsflächen bei Baumaßnahmen" sowie der R SBB
"Richtlinien zum Schutz von Bäumen und
Vegetationsbeständen bei Baumaßnahmen" auszuführen.
Darüber hinaus sind die Vorgaben der örtlichen
Baumschutzsatzung und behördlichen Auflagen zu
beachten.

Abnahme der Leistungen
Nach Ausführung des Auftrages erfolgt eine Abnahme der
Leistung vor Ort durch den Auftraggeber/
Bauüberwachung.

Einheitspreise
In den Einheitspreisen sind enthalten:
Anlieferung und Vorhaltung sämtlicher erforderlicher
Werkzeuge und Vorrichtungen,
Verpackungskosten, Lagergebühren,
Die tariflichen Entfernungszulagen, Fahrtkosten, sowie
sonstige Unkosten, die dem Auftragnehmer durch das
Aufmaß und die Abnahme zustande kommen
Reinigung der Baustelle soweit Verschmutzung durch den
Auftragnehmer  verursacht,
Nachprüfung aller vom Auftraggeber oder dessen
Beauftragten zur Verfügung gestellten Unterlagen,
Zuschläge für Überstunden, Nachtarbeit, Sonn- und
Feiertage, falls diese für die fristgerechte
Einhaltung der Termine erforderlich sind, und durch
Umstände verursacht werden, die der Auftragnehmer zu
vertreten hat.

Den Einheitspreisen sind Materialpreise und Löhne zum
Zeitpunkt des Angebotes zugrunde gelegt. Dabei sind
auch absehbare Erhöhungen zu berücksichtigen.
Die Einheitspreise gelten als Festpreise für die
Bauzeit ab Angebotsabgabe bis zum Ausführungsende.

Ausführungsunterlagen
Der Auftragnehmer erhält zur Durchführung seiner
Leistungen neben dem Leistungsverzeichnis die für ihn
in Frage kommenden Planunterlagen ausgehändigt. Die
Unterlagen bilden die Arbeitsanweisungen, nach denen
in der Regel zu handeln ist. Der Auftragnehmer ist
verpflichtet die ausgehändigten Unterlagen
gewissenhaft zu prüfen.
Sollten sich Widersprüche zwischen den örtlichen
Gegebenheiten, dem Leistungsverzeichnis und den
Planunterlagen auftun, so ist der Auftragnehmer
verpflichtet, dies der Bauüberwachung umgehend vor
Ausführung von Leistungen und Teilleistungen
mitzuteilen. Geschieht dies nicht haftet allein der
Auftragnehmer.
Alle notwendigen Änderungen und Festlegungen werden
von der Bauüberwachung in Absprache mit dem
Auftragnehmer getroffen.

Regiearbeiten, Mehrungen und Minderungen
Für Regiearbeiten ist die Genehmigung des
Auftraggebers bzw. dessen Bevollmächtigten einzuholen.
Die Auftragserteilung erfolgt schriftlich.

Lager- und Arbeitsflächen
Lager- und Arbeitsflächen stehen außerhalb des
Baufeldes nicht zur Verfügung.
Alle Arbeitsbereiche und -flächen sowie
Zufahrtsbereiche sind nach der Baumaßnahme
wiederherzustellen. Dies ist in die Einheitspreise mit
einzurechnen und wird nicht gesondert vergütet.
Alle anliegenden Straßen sowie An- und Abfahrten zum
öffentlichen Straßenbereich sind in verkehrssicherem
Zustand zu halten. Dazu zählt auch die umgehende und
ständige Reinigung der öffentlichen Verkehrsflächen.
Der AN haftet für alle von ihm verursachten Schäden an
Straßen, Zufahrten und Gehwegen etc.

Anschlussmöglichkeiten für Ver- und
Entsorgungsleitungen
Die Beschaffung von Anschlussmöglichkeiten für
Baustrom, Bauwasser und sonstiges sind Sache des AN
und gehen zu dessen Lasten.

Beweissicherung
Vor Beginn der Arbeiten wird der Zustand der Flächen
und Wege, die in Anspruch genommen werden, vom AN
gemeinsam mit der Bauüberwachung des AG festgestellt
und durch Aktenvermerk und Fotos vom AN festgehalten.
Weitere während der Bauarbeiten eventuell
erforderliche Beweisaufnahmen führt der AN mit dem AG
gemeinsam durch und übergibt dem AG eine Ausfertigung
der hierbei erstellten Unterlagen.
Der AN haftet für Anliegerschäden gem. BGB (u.a. §§
909, 823, 249, 254, 276).

**1.1.1 Einrichten und Räumen der Baustelle**
Einrichten und Räumen der Baustelle, Vorhalten der
Baustelleneinrichtung, herstellen der zur Ausführung
der ausgeschriebenen Leistung erforderlichen
Baustellenzufahrten, Bauwege- und straßen, Lager-
sowie Stellflächen, sowie wiederherstellen benutzter
Flächen.
Baubüros, Unterkünfte, mobile Toilettenkabine,
Bauzaun, Absperrungen, Werkstätten, Lagerschuppen,
Geräte, Werkzeuge, sonstige Betriebsmittel und dgl.,
soweit erforderlich antransportieren, aufbauen,
einrichten, vorhalten, umsetzen, abbauen und
abtransportieren.
Strom-, Wasser und Fernsprechanschluß, sowie
Entsorgungseinrichtungen und dgl., soweit erforderlich
herstellen.
Die Verkehrssicherheit im Zuge der Ausführungen der
Leistungen obliegt dem AN, die STVO ist grundsätzlich
einzuhalten.
Alle für die Ausführung der Arbeiten erforderliche
Baustraßen und Transportwege, in Abhängigkeit der vom
AN gewählten Ausführungstechnik, herstellen, vorhalten
und zurückbauen.
Für alle Bauteile des Leistungsverzeichnisses.
Menge: 1,000 psch

**1.1.2 Koordinierung**
Technologische Ablaufplanung und Koordinierung für die
Einordnung Leistungen Dritter (z.B. SÜC, Bauhof, etc.)
in den Bauablauf.
Koordinierung und Organisation des Ablaufes der
Arbeiten auf
der Baustelle einschließlich hierfür erforderlicher
Besprechungen und Protokollierungen.
Für alle Bauteile des Leistungsverzeichnisses.
Menge: 1,000 psch

**1.1.3 Bautafel**
Bautafel mit glatter weißer Trägerplatte aus Metall
oder Holz, inkl. geeigneter Grundkonstruktion und
Aussteifung aus Metall oder Holz, sowie Beschriftung.
Komplett montieren, unterhalten und nach Abschluss
aller Bauarbeiten abbauen und entsorgen.
Bautafel für: Plan in Farbe, Plangröße ca. 200 x 150
cm.
Beschriftung für bis zu 1 Auftragnehmer, 2 Fachplaner,
Bauherr, Fördermittelgeber und 1 Architekten.
Die Beschriftung erfolgt in schwarzer Schrift, Logos
und Plan in Farbe. Layout, Schriftarten und
Beschriftung in Absprache mit der Bauüberwchung, dem
AG und Fördermittelgeber.
Größe der Bautafel: 2,50 x 2,00 m
Druckgröße: 2,50 x 2,00 m
Vorhaltedauer: von Anfang bis Ende der Bauzeit
Menge: 1,000 psch

**1.1.4 Bauabsteckung tachymetrisch durchführen**
Ausführung aller erforderlichen Absteckleistungen zur
Herstellung des Lage- & Höhenbezuges gemäß
Ausführungsplanung in das Baufeld.
Durchführung als tachymetrische Absteckung in Lage und
Höhe für sämtliche Wegeverläufe, Geländeverläufe und
-anschlüsse, Baufeldgrenzen und alle sonstigen
benötigten Ausführungsbezüge.
Grundlage der tachymetrischen Absteckung ist der Lage-
und
Höhenplan der Ausführungsplanung, übergeben im
ausgedruckten Plan- und PDF-Format, sowie als
zweidimensionale dwg- und dxf-Datei,
Lagesystem: Gauß-Krüger,
Höhensystem: DHHN2016_NH, Status 170.
Die erforderlichen Leistungen zur vollständigen
Bauabsteckung
sind mit dieser Position vollständig abgegolten.
Für alle Bauteile des Leistungsverzeichnisses.
Menge: 1,000 psch

**1.1.5 Vorankündigung erstellen**
StL-Nr. 218101508 1
Vorankündigung gemäß Baustellenverordnung erstellen und
spätestens zwei Wochen vor Einrichten der Baustelle der
zuständigen Behörde übermitteln. Vorankündigung sichtbar und witterungsgeschützt auf der Baustelle aushängen. Bei erheblichen Änderungen während der Bauzeit
anpassen.
Menge: 1,000 psch

**1.1.6 Bestandsunterlagen herstellen**
Bestandsunterlagen herstellen.
Bestandsunterlagen nach Fertigstellung der
Maßnahme herstellen. Je nach Gewerk sind dafür
Lageplan/-pläne, Querschnitt(e), Längsschnitt(e),
Entwässerungspläne und Detailpläne zu erstellen.
Die Bestandsunterlagen sind spätestens mit der
Schlussrechnung dem AG zu übergeben.
Erforderliche Vermessungsarbeiten gehören zum
Leistungsumfang. Die Erstellung der Bestandsunterlagen
für Bauwerke nach ZTV-ING werden gesondert vergütet.
Alle Bestandsunterlagen müssen beinhalten:
Projektbezeichnung, Bezeichnung der Unterlage, Datum
der Herstellung der Bauleistung, Datum der Erstellung
der Unterlage, Lokalisierung gemäß *Anweisung
Straßendatenbank* (ASB), Teil *Netz* (Stationierung),
Ersteller der Bestandsunterlage, Maßstab.
Lagepläne müssen folgende Fachdaten enthalten:
Trassierungselemente, sichtbare Querschnittsteile
einschließlich der Randeinfassungen, Breiten,
Nordrichtung, Grundstücksgrenzen und Flurnummern, wenn
vorhanden Straßennamen und Hausnummern,
bei Entwässerungsarbeiten zusätzlich die
Entwässerungseinrichtungen einschließlich der Lage der
Leitung(en) und der Fließrichtung.
Querschnitte müssen folgende Fachdaten enthalten:
Alle Schichten und Lagen des Oberbaues für alle
Querschnittsteile einschließlich der Randeinfassungen,
der
Untergrund/-bau, die Grundstücksgrenzen, bei
Entwässerungsarbeiten die Regelausführung der
Straßenabläufe.
Entwässerungslängsschnitte müssen folgende Fachdaten
enthalten:
Schächte und Leitungen mit Angabe von Durchmessern und
Material, die Fließrichtung, Höhenlage des Geländes,
Sohlhöhen und Deckelhöhen von Schächten, Sohlhöhen von
Leitungen an den Anschlüssen bzw. Leitungsenden,
Sohlgefälle der Leitung.
Die Unterlagen über die Grundstücksgrenzen und die
Flurnummern werden vom AG gestellt.
Die Bestandsunterlagen sind auf der Grundlage der
Bauausführungsunterlagen des AG zu erstellen.
Bestandsunterlagen für 'für Kanalleitungen mit
Entwässerungseinrichtungen '
Format(e) und Anzahl der Bestandsunterlagen '2-fach in Papierform, normgerecht
geschnitten
und gefaltet.
2-fach auf CD-ROM als PDF- und DXF-Datei. '
Menge: 1,000 psch

**1.1.7 Beweissicherung durchführen**
StL-Nr. 218901107010201 1
Beweissicherung des Bestandes im Bereich der
Baustelle und den vom Baubetrieb betroffenen Bereichen
mit Gebäuden, Bauwerken, Entwässerungseinrichtungen,
Wällen, Banketten, Fahrbahnrändern, Asphaltschichten,
Pflasterungen, Borden u. dgl. durchführen.
Die Beweissicherung ist von einem öffentlich bestellten
und vereidigten Sachverständigen durchzuführen.
Maßnahmen wie der Einsatz einer Kanalkamera, die
Durchführung einer Bauwerksprüfung aus besonderem
Anlass u. dgl. werden gesondert vergütet.
Laufende Kontrollen wie Messprogramme u. dgl., die
die Durchführung der Baumaßnahme begleiten,
werden gesondert vergütet.
Erforderliche Hilfskräfte und Hilfsmittel sind einzurechnen.
Bestand nach Unterlagen des AG
Die Beweissicherung besteht aus je einer
Bestandsaufnahme vor Beginn der Arbeiten sowie
nach Beendigung der Arbeiten, jedoch vor der
Abnahme der Baumaßnahme.
Die beiden Bestandsaufnahmen sind so durchzuführen,
dass Veränderungen am Bestand, die möglicherweise
durch die Baumaßnahme verursacht sind, festgestellt
werden können.
Schäden sind monetär zu bewerten.
Dokumentation in 3-facher Ausfertigung liefern.
Menge: 1,000 psch

**1.1.8 Zuarbeit SIGE-Plan**
Zuarbeit zum Anpassen und zur Aktualisierung des
Sicherheits-und Gesundheitsschutzplanes (SIGE -Plan)
auf der Grundlage der Baustellenverordnung (BaustellV).
Unterlagen an Koordinator übergeben, dazu gehören:

Übergabe eines Bauablaufplanes
Liste der Nachunternehmer mit Angabe der jeweils
verantwortlichen Mitarbeiter für die Arbeitssicherheit
(Name, Tel.)
Erarbeitung einer baustellenbezogenen
Gefährdungsanalyse unter Berücksichtigung der
Wechselwirkungen auf der Baustelle
Angabe zeitlicher Abhängigkeiten der Gefährdungen bei
Tätigkeit mehrerer Auftragnehmer auf der Baustelle

Fortschreibung bzw. Aktualisierung der vorgenannten
Unterlagen während der gesamten Bauzeit.
Menge: 1,000 psch

*Hinweis*
Bäume und Sträucher im und unmittelbar Baugelände sind
über die gesamte Bauzeit der Baumaßnahmen (bis zur
Fertigstellung der gesamten Baumaßnahme) zu erhalten
und vor Beschädigung durch die Bauarbeiten zu
schützen. Ziel ist es, die Vitalität der Bäume zu
erhalten und Schäden durch Bauarbeiten zu vermeiden.

Alle Arbeiten sind unter Berücksichtigung der
geltenden Vorschriften, insbesondere der DIN 18920
"Schutz von Bäumen, Pflanzenbeständen und
Vegetationsflächen bei Baumaßnahmen" sowie der R SBB
"Richtlinien zum Schutz von Bäumen und
Vegetationsbeständen bei Baumaßnahmen" auszuführen.
Darüber hinaus sind die Vorgaben der örtlichen
Baumschutzsatzung und behördlichen Auflagen zu
beachten.

Die Schutzmaßnahmen umfassen insbesondere:

Stammschutz

Alle Bäume im Baufeld sind mit einem Stammschutz aus
Bohlen oder einen Stangengeviert zu versehen
Mindesthöhe des Stammschutzes: 2,50 m
Zwischen Stamm und Bohlen ist eine Polsterung
anzubringen
Die Befestigung hat ohne Beschädigung der Rinde zu
erfolgen

Wurzelbereich

Der Wurzelbereich ist zu schützen
Keine Lagerung von Baumaterialien oder Bodenaushub im
Wurzelbereich
Keine Befahrung des Wurzelbereichs
Unvermeidbare Arbeiten im Wurzelbereich nur nach
Abstimmung mit der Bauaufsicht

Bodenschutz

Die vorhandenen und zum Abbruch vorgesehenen
Oberflächenbeläge (Pflasterflächen) sind so lange wie
möglich zu belassen
Bei unvermeidbaren Überfahrten im Kronenbereich sind
lastverteilende Maßnahmen vorzusehen

Ausführungsbestimmungen

Erforderliche Schnittmaßnahmen sind fachgerecht nach
ZTV-Baumpflege durchzuführen
Wurzeln über 2 cm Durchmesser dürfen nur nach
Rücksprache durchtrennt werden
Freigelegte Wurzeln sind vor Austrocknung zu schützen
Bei Arbeiten in der Nähe von Wurzeln sind
Handschachtungen anzuwenden

Kontrolle und Dokumentation

Regelmäßige Kontrolle der Schutzeinrichtungen über die
gesamte Bauzeit durch den Auftragnehmer
Sofortige Meldung von Schäden an die Bauaufsicht

Der Auftragnehmer ist verpflichtet, vor Beginn der
Bauarbeiten eine Begehung mit der Bauüberwachung
durchzuführen, um die geplanten Schutzmaßnahmen zu
bestätigen und gegebenenfalls anzupassen.

Alle während der Bauzeit auftretenden Schäden an
geschützten Bäumen sind unverzüglich der
Bauüberwachung zu melden. Die Kosten für notwendige
Ersatz- oder Sanierungsmaßnahmen infolge nicht
fachgerechter Ausführung trägt der Auftragnehmer.

**1.1.9 Stammschutz für Bäume**
Schutz von Bäumen gegen mechanische Schäden
entsprechend DIN 18920 und R SBB durch ausreichend
dimensionierte und lückenlose Bohlenummantelung
(Mindesthöhe: 2,50 m) einschl. Polsterung mit
Drainagerohre DN 100 (2 Stück) als Schutz des Stammes
gegen mechanische Schäden.

Inkl. Vorhaltung über die gesamte Bauzeit und
anschließender Beseitigung.
Menge: 20,000 St

**1.1.10 Sichern von zu erhaltenden Bäumen, Stangengevierte**
Schutz gegen mechanische Schäden für Bäume,
entsprechend DIN 18920 und R SBB, durch fest in den
Boden verankerte Stangengevierte herstellen, vorhalten
und beseitigen.
Abstand des Schutzzauns vom Stamm mindestens 2,5m,
jedoch sowiet wie bauablauftechnisch möglich.
Zum Schutz der Bäume-Nr. 503007, 503057, 503062,
503068, 503069 und 503070
gem. Plan 01|01.
Seitenlänge 4m,
1 Holzpfosten je Meter, Durchmesser mind. 10 cm,
Pfostenhöhe 250cm, Einbindetiefe min. 50cm.
mit mind. 20 mm dicken und mind. 20 cm breiten
Brettern miteinander verbinden. 4 Bretter übereinander.

Inkl. Vorhaltung über die gesamte Bauzeit und
anschließender Beseitigung.
Menge: 6,000 St

**1.1.11 Bauzeitliche Sicherung von Verteilerkästen**
Sicherung von zu erhaltenden Verteilerkästen Elektro,
Stadtbeleuchtung, Telekom, etc. über die gesamte Zeit
der Baumaßnahme mit geeigneten Maßnahmen nach Wahl des
AN,
vor Baubeginn ist der Zustand zu dokumentieren.
Menge: 3,000 St

**1.1.12 Bauzeitliche Sicherung von Gedenksteinen**
Sicherung von zu erhaltenden Gedenksteinen über die
gesamte Zeit der Baumaßnahme mit geeigneten Maßnahmen
nach Wahl des AN,
vor Baubeginn ist der Zustand zu dokumentieren.
Menge: 2,000 St

**1.1.13 Verkehrszeichen, Leuchten o. ä. sichern**
Zu erhaltende Verkehrszeichen, Hinweiszeichen oder
-säulen,
Beleuchtungsmasten o. ä. sichern über die gesamte Zeit
der Baumaßnahme mit geeigneten Maßnahmen nach Wahl des
AN,
vor Baubeginn ist der Zustand zu dokumentieren.
Menge: 4,000 St

**1.1.14 Gewährleistung Fahrverkehr Rettungs- und Löschfahrzeuge**
Gewährleistung des Fahrverkehrs im Bereich der
Schlossallee für den Notfall.
Bei Notwendigkeit Absicherung zum unmittelbaren
Baubereich und zu Aufgrabungen nach Wahl des AN.
Pauschale für auftretende Behinderungen und notwendige
Sicherungsmaßnahmen entsprechend dem Bauablauf nach
Disposition des AN für die gesamte Bauzeit.
Menge: 1,000 psch

**1.1.15 Zwischenzeitl. Aufschotterung herstellen und rückbauen**
über die gesamte Bauzeit, entlang des Radwegs Richtung
Steinach, zur Verbreiterung der Fahrfläche für die
temproäre Befahrung mit LKW zur Anlieferung und
Abholung am Sägewerk, in Engstellen und
Kurvenbereichen,
liefern, herstellen und rückbauen.
Verformungsmodul Ev2 = 45MN/m2,
aus Recycling-Baustoff,
Körnung 0/45 mm, Dicke bis 40 cm.
Die Oberfläche der zwischenzeitlichen Aufschotterung
wird für längere Zeit unmittelbar befahren.
Menge: 80,000 m³

**1.1.16 Behelfsbrücken- und Überfahrten**
Behelfsbrücken für Fußgänger und Behelfsüberfahrten für
öffentlichen und privaten Verkehr (Feuerwehr/LKW)
während der Bauzeit
herstellen, vorhalten, unterhalten, je nach
Baufortschritt ständig umsetzen und am Ende der
Maßnahme entfernen.
Ausführung gemäß den UVV-Vorschriften für
Straßenbau-Massnahmen.
Der Umfang der erf. Maßnahmen ist den
Projektunterlagen zu entnehmen und anhand örtlicher
Einsichtnahmen einzuschätzen.
Menge: 1,000 psch

### 2 Landschaftsbau

#### Titel 2.01 Roden von Bewuchs

**2.01.1 Rasennarbe und Wiesenfläche abschälen**
Rasennarbe, Wiesenfläche und niedirgen Aufwuchs
abschälen, laden und ordnungsgemäß entsorgen.
Aufwuchshöhe bis 100cm.
Abtragsdicke: 10cm.
Ein Mehraufwand für Böschungen, Böschungsverhältnis
bis 1:1 ist in den EP miteinzukalkulieren und wird
nicht gesondert vergütet.
Menge: 4100,000 m²

**2.01.2 Pflanzliche Bodendecke abräumen**
Pflanzliche Bodendecke abräumen, laden und
ordnungsgemäß entsorgen, einschließlich roden der
Wurzelstöcke.
Bewuchs mit Sträuchern bis 2m Höhe und krautiger
Vegetation.
Abtragsdicke: 10cm.
Menge: 120,000 m²

**2.01.3 Hecke roden, bis 3,50m**
Roden von einer Feldahornhecke, inkl. Wurzelstöcke.
Höhe bis 1,80m, Breite bis 100cm.
Anfallende Materialien laden und ordnungsgemäß
entsorgen.
Menge: 40,000 m

**2.01.4 Einzelstrauch roden, bis 4m**
Roden von Einzelstrauch inkl. Wurzelstock.
Höhe bis 4,00m, Breite bis 4,00m.
Anfallende Materialien laden und ordnungsgemäß
entsorgen.
Menge: 23,000 St

**2.01.5 Baumstumpf roden, D bis 40cm**
Baumstumpf roden, Höhe des Baumstumpfes ca. 50 cm
Stammdurchmesser bis 40 cm, einschließlich Roden des
Wurzelstockes.
Verfüllen und Verdichten der entstehenden Grube mit
vom AN zu liefernden geeigneten Stoffen.
Anfallendes Material laden und ordnungsgemäß entsorgen.
Kalkulation nach Ortsbesichtigung.
Menge: 16,000 St

**2.01.6 Baumstumpf roden, D 40 bis 90cm**
Baumstumpf roden, Höhe des Baumstumpfes ca. 50 cm
Stammdurchmesser 40cm bis 90cm, einschließlich Roden
des Wurzelstockes.
Verfüllen und Verdichten der entstehenden Grube mit
vom AN zu liefernden geeigneten Stoffen.
Anfallendes Material laden und ordnungsgemäß entsorgen.
Kalkulation nach Ortsbesichtigung.
Menge: 25,000 St

**2.01.7 Baumstumpf roden, D 90 bis 120cm**
Baumstumpf roden, Höhe des Baumstumpfes ca. 50 cm
Stammdurchmesser 90cm bis 120cm, einschließlich Roden
des Wurzelstockes.
Verfüllen und Verdichten der entstehenden Grube mit
vom AN zu liefernden geeigneten Stoffen.
Anfallendes Material laden und ordnungsgemäß entsorgen.
Kalkulation nach Ortsbesichtigung.
Menge: 1,000 St

#### Titel 2.02 Abbruch von Einbauteilen und Belagsfläch

*Hinweis*
Vorbemerkung Abbrucharbeiten:

Für alle Abbrucharbeiten gilt ohne weiteren Hinweis in
den einzelnen Positionsbeschreibungen folgende
Arbeitsanweisung:

Die Arbeiten sind generell in möglichst staub-, lärm-
und erschütterungsarmer Ausführung und in Zeiten nach
7.00 Uhr bis 19.00 Uhr auszuführen. Hierzu sind
unbedingt vor Beginn der Arbeiten Rücksprachen mit der
Bauüberwachung vorzunehmen.
Material welches gelagert und wiederverwendet werden
soll, ist auszubauen, zu reinigen und vorsichtig mit
allen Zubehörteilen und innerhalb der Baustelle nach
Angaben des AG zur Wiederverwendung zu lagern. Die EP
verstehen sich einschließlich Ausbauen, Aufnehmen,
Fördern, Reinigen und Abladen im angewiesenen Raum.
Material das beseitigt werden soll, geht komplett in
das Eigentum des AN über und ist fachgerecht zu
entsorgen. Der AN hat sich vor Ort über die Maßnahme
zu erkundigen. Kosten für eine geordnete und
umweltgerechte Entsorgung sind in die EP's
einzukalkulieren und werden nicht gesondert vergütet.
Entsorgungsnachweise sind zu führen und der
Bauüberwachung zu übergeben.
Die oben aufgeführten Arbeitsabläufe bzw.
Erschwernisse sind in den jeweiligen Einheitspreise
der Position zu erfassen.

Erschwernisse durch Einfassungen, Borde, Rinnen,
Pflaster,
Schächte, UF-Hydranten, Schieberkappen,
Straßenabläufe, Bäume, Stützen und sonstige Einbauten
werden nicht gesondert vergütet, und sind in die
jeweiligen Einheitspreise der Position
einzukalkulieren.

**2.02.1 Bordsteine aus Beton abbrechen und entsorgen**
Bordsteine/Rasenkantensteine aus Beton ca. 6/20 bis
15/30cm, als Tief - und Hochborde in Mörtel und Beton
versetzt, inkl. Betonunterbau und Rückenstütze,
abbrechen, laden und ordnungsgemäß entsorgen.
Menge: 165,000 m

**2.02.2 Rinnenbordsteine aus Beton abbrechen und entsorgen**
Rinnenbordstein/Bordrinne aus Beton,
Maße (LxBxD) 40x40x12-20cm,
in Mörtel und Beton versetzt,
inkl. Betonunterbau und Rückenstütze,
abbrechen, laden und ordnungsgemäß entsorgen.
Menge: 50,000 m

**2.02.3 Bordsteine aus Naturstein abbrechen und entsorgen**
Bordsteine aus Naturstein ca. 6/20cm bis 10/40cm,
als Tief - und Hochborde in Mörtel und Beton versetzt,
inkl. Betonunterbau und Rückenstütze,
abbrechen, laden und ordnungsgemäß entsorgen.
Menge: 50,000 m

**2.02.4 Bordsteine aus Granit, 25/35/100, aufnehmen und seitlich lagern**
Bordsteine aus Granit,
LxBxH ca. 100x35x25cm,
als Tiefborde in Mörtel und Beton versetzt,
aufnehmen, reinigen und innerhalb der Baustelle zur
Wiederverwendung lagern.
Inkl. Abbruch und Entsorgung des Betonunterbaus und
der Rückenstützen.
Menge: 14,000 m

**2.02.5 Einzeiler Großpflaster abbrechen und entsorgen**
Einzeiler aus Natursteingroßpflaster als Einfassung,
in Mörtel und Beton versetzt, inklusive vorhandenen
Betonunterbaus und Rückenstütze abbrechen, laden und
ordnungsgemäß entorgen.
Granit, grau,
Breite ca. 15cm,
Abbruchtiefe 40 cm.
Menge: 15,000 m

**2.02.6 Sandsteinblöcke aufnehmen und seitlich lagern**
Sandsteinblöcke als Belagseinfassung aufnehmen,
reinigen und innerhalb der Baustelle zur
Wiederverwendung lagern.
Abmessungen Seitenlängen bis ca. 250x40x30cm.
Menge: 45,000 m

**2.02.7 Zweizeiler Großpflaster abbrechen und entsorgen**
Zweizeiler aus Natursteingroßpflaster als Einfassung
und Rinnen, in Mörtel und Beton versetzt, inklusive
vorhandenen Betonunterbaus und Rückenstütze abbrechen,
laden und ordnungsgemäß entorgen.
Granit,
Breite ca. 30cm,
Abbruchtiefe 40 cm.
Menge: 21,000 m

**2.02.8 Stahlliner abbrechen und entsorgen**
Stahlliner als Einfassung, in Beton versetzt,
inklusive vorhandenen Betonunterbaus und Rückenstütze
abbrechen, laden und ordnungsgemäß entorgen.
Stahl walzblank, Stärke ca. 5mm
Höhe ca. 150mm, mit Ankern bis 300mm Länge,
Abbruchtiefe 40 cm.
Menge: 6,000 m

**2.02.9 Natursteinkleinpflaster, gebunden, abbrechen und entsorgen**
Natursteinkleinpflaster, gebunden verlegt, inklusive
Bettung und Unterbau aus Mörtel und Beton, abbrechen,
laden und ordnungsgemäß entsorgen.
Format ca. 9/11cm.
Granit, grau.
Abbruchtiefe 20 cm.
Menge: 6,000 m²

**2.02.10 Natursteinkleinpflaster aufnehmen und seitlich lagern**
Natursteinkleinpflaster aufnehmen, reinigen und
innerhalb der Baustelle zur Wiederverwendung lagern,
inklusive Abbruch und Entsorgung der Bettung und des
Unterbaus aus Sand/Schotter/Kies.
Format ca. 9/11cm.
Granit, grau.
Abbruchtiefe 20 cm.
Menge: 4,000 m²

**2.02.11 Betonpflaster abbrechen und entsorgen**
Betonpflaster, inklusive Bettung und Unterbau aus
Sand/Schotter/Kies, abbrechen, laden und ordnungsgemäß
entorgen.
Betonpflaster und Betonverbundpflaster, in
verschiedenen Formaten, Maße ca. 10x20x8cm,
20/30x20/30x8cm.
Abbruchtiefe 20 cm.
Menge: 190,000 m²

**2.02.12 Asphaltbelag abbrechen, laden und transportieren**
Abbruch von Asphaltbelag.
Deckschicht, Binder, Tragschicht und Unterbau aus
Sand/Schotter/Kies, inklusive aller notwendigen
Schnittmaßnahmen.
Zum Teil im Anschluss an zu erhaltende Einfassungen
(Borde, Einzeiler, Mehrzeiler,etc.).
Gesamtaufbruchdicke 20 cm.
Material laden und als Haufwerk im Baufeld abladen.
Alle Maßnahmen und Schnitte zum sauberen Trennen der
Asphaltflächen sind in die Einheitspreise mit
einzukalkulieren und werden nicht gesondert vergütet.
Menge: 3350,000 m²

**2.02.13 Asphaltbelag, in Teilflächen, abbrechen, laden und transportieren**
Abbruch von Asphaltbelag.
Deckschicht, Binder, Tragschicht und Unterbau aus
Sand/Schotter/Kies, inklusive aller notwendigen
Schnittmaßnahmen.
Im Anschluss an zu erhaltende Einfassungen (Borde,
Einzeiler, Mehrzeiler,etc.).
Als Teilfläche im Anschluss an zu erhaltenden
Aspahltflächen, für die Herstellung von Leitungsgräben
diagonal über die Schloßallee.

Abbruchbreite: ca. 3m
Abbruchlänge: ca. 8m

Gesamtaufbruchdicke 20 cm.
Material laden und als Haufwerk im Baufeld abladen.
Alle Maßnahmen und Schnitte zum sauberen Trennen der
Asphaltflächen sind in die Einheitspreise mit
einzukalkulieren und werden nicht gesondert vergütet.
Menge: 100,000 m²

**2.02.14 Untersuchung Asphalt**
Untersuchung des ausgebauten Asphaltmaterials im Bezug
auf PAK-16 n. EPA und Phenolindex, nach LAGA PN 98,
gemäß RuVA-StB 01,
inkl. Probeentnahme und schriftlichen Bericht.
Menge: 2,000 St

**2.02.15 Asphaltbelag, Verwertungsklasse A, entsorgen**
Material nach erfolgter Untersiuchung laden und
ordnungsgemäß entsorgen.
Verwertungsklasse A gemäß RuVA-StB 01.

Gemäß Baugrunduntersuchung  vom 14.10.2020, 02.11.2020
und 30.06.2025 handelt es sich bei den Flächen des
Festplatzes und der Schloßallee um Ausbauasphalt der
Verwertungsklasse A gemäß RuVA-StB 01.
Menge: 3000,000 m²

**2.02.16 Asphaltbelag, Verwertungsklasse C, entsorgen**
Material nach erfolgter Untersiuchung laden und
ordnungsgemäß entsorgen.
Gemäß Baugrunduntersuchung  vom 30.06.2025 handelt es
sich bei den Flächen im Kreuzungsbereich
Schloßallee/Sonneberger Str. um Ausbauasphalt der
Verwertungsklasse C gemäß RuVA-StB 01.
Menge: 400,000 m²

**2.02.17 Ungebundene Wegeflächen abbrechen und entsorgen**
Abbruch ungebundener Wegeflächen, Wassergebundene
Wegedecke, Schotterrasen und Kies-/Schotterflächen,
inkl. Verunreinigungen und Unterbaustoffe.
Abbruchtiefe 20 cm.
Anfallende Materialien sind ordnungsgemäß zu entsorgen.
Menge: 1800,000 m²

**2.02.18 Straßenablauf abbrechen und entsorgen**
Straßenablauf aus Beton, einschließlich Aufsatz aus
Guss, vollständig ausbauen.
Maße (LxB) 30x50cm bis 50x50cm,
Ausbautiefe bis 1,50 m.
Anschlussleitungen, die bestehen bleiben, soweit
erforderlich, fachgerecht abdichten.
Das Ausbauen von Rohrleitungen wird gesondert vergütet.
Anfallende Materialien laden und geordnet entsorgen.
Inkl. Verfüllung der Ausbaugrube mit geeignetem,
bauseits vorhandenem Material (Erdstoffen), Material
lagenweise einbauen und verdichten, EV2 mind. 45 MN/m2.
Menge: 2,000 St

**2.02.19 Hubertusdenkmal ausbauen und lagern**
Hubertusdenkmal aus Sandstein,
Maße ca. (LxBxH): 100x100x300cm,
sorgsam ausbauen, reinigen und innerhalb der Baustelle
zur Wiederverwendung lagern.
Inkl. abbrechen, laden und ordnungsgemäßes entsorgen
der vorhandenen Fundamente.

Kalkulation nach Ortsbesichtigung!
Menge: 1,000 St

**2.02.20 Steinbank ausbauen und lagern**
Bank aus Naturstein,
Maße ca. (LxBxH): 200x60x60cm,
sorgsam ausbauen, reinigen und innerhalb der Baustelle
zur Wiederverwendung lagern.
Inkl. abbrechen, laden und ordnungsgemäßes entsorgen
der vorhandenen Fundamente.

Kalkulation nach Ortsbesichtigung!
Menge: 1,000 St

**2.02.21 Abfallbehälter ausbauen und lagern**
Abfallbehälter, rund, aus Stahl,
mit U-ProfilStütze
Höhe OKG ca. 820mm,
Durchmesser ca. 350mm,
sorgsam ausbauen, reinigen und innerhalb der Baustelle
zur Abholung durch den AG lagern.
Inkl. abbrechen, laden und ordnungsgemäßes entsorgen
der vorhandenen Fundamente.

Kalkulation nach Ortsbesichtigung!
Menge: 1,000 St

**2.02.22 Abfallbehälter, Gitter, abbrechen und entsorgen**
Halbzylindrischer Abfallbehälter aus Drahtgitter,
mit Pfosten aus T-Stahl,
Außenmaß: ca. 30x40x70cm,
abbrechen, laden und ordnungsgemäß entsorgen.
Inkl. abbrechen, laden und ordnungsgemäßes entsorgen
der vorhandenen Fundamente.
Menge: 2,000 St

**2.02.23 Kantholz ausbauen und entsorgen**
Kantholz aus Riegelzaun ausbauen und entsorgen.
Eingeschoben in Sandsteinpfosten.
Maße Kantholz (LxBxH) ca. 300x12x12cm.

Kalkulation nach Ortsbesichtigung!
Menge: 90,000 m

**2.02.24 Holzzaun abbrechen und entsorgen**
Abbrechen eines Holzlattenzauns.
Zaunpfosten aus Stahl,
2 Querriegel aus Holz an Pfosten versraubt,
Latten aus Holz aufgeschraubt,
Pfostenabstand ca. 250cm,
Höhe ca. 120cm.
Materialien laden und ordnungsgemäß entsorgen.
Inkl. aller notwendigen Nebenarbeiten.
Inkl. abbrechen, laden und ordnungsgemäßes entsorgen
der vorhandenen Fundamente.

Kalkulation nach Ortsbesichtigung.
Menge: 62,000 m

**2.02.25 Absperrpoller abbbrechen und entsorgen**
Poller aus Stahl rund/eckig,
inklusive der Fundamente, abbrechen, laden und
ordnungsgemäß entsorgen.
Durchmesser bis 15cm cm, Höhe 100cm.
Menge: 6,000 St

**2.02.26 Verteilerkasten abbrechen und entsorgen**
Abbrechen eines Verteilerkastens aus Kunststoff,
ohne Innenleben, Stromlos,
Höhe ca. 100cm,
Breite ca. 100cm,
Tiefe ca. 20cm.
Materialien laden und ordnungsgemäß entsorgen.
Inkl. abbrechen, laden und ordnungsgemäßes entsorgen
der vorhandenen Fundamente.

Kalkulation nach Ortsbesichtigung.
Menge: 1,000 St

**2.02.27 Sandsteinpfosten ausbauen und lagern**
Zaunpfosten aus Sandstein,
Maße ca. (LxBxH): 100x30x30cm,
sorgsam ausbauen, reinigen und innerhalb der Baustelle
zur Wiederverwendung lagern.
Inkl. abbrechen, laden und ordnungsgemäßes entsorgen
der vorhandenen Fundamente.

Kalkulation nach Ortsbesichtigung!
Menge: 16,000 St

**2.02.28 Sandsteinmauer abbrechen und entsorgen**
Sandsteinmauer, als Stützmauer des Schlosszugangs über
den Wassergraben, abbrechen, laden und ordnunggemäß
entsorgen.
Höhe der Mauer bis ca. 240cm,
Mauerbreite bis ca. 40cm.
Inkl. aller notwendigen Nebenarbeiten.

Kalkulation nach Ortsbesichtigung.
Menge: 10,000 m³

**2.02.29 Sandsteinmauer zurückbauen und lagern**
Sandsteinmauer, als Stützmauer am Wassergraben neben
dem Teehaus, in Teilen abbrechen, laden, reinigen und
seitlich zur Wiederverwendung lagern.
Höhe der Mauer bis ca. 240cm,
Mauerbreite bis ca. 50cm.
Inkl. aller notwendigen Nebenarbeiten.

Kalkulation nach Ortsbesichtigung.
Menge: 10,000 m³

**2.02.30 Freistehende Sandsteinmauer abbrechen und entsorgen**
Freistehende Sandsteinmauer, am Schaubrunnen des
Gartenbauvereins, abbrechen, laden und ordnunggemäß
entsorgen.
Höhe der Mauer bis ca. 200cm,
Mauerbreite bis ca. 30cm.
Inkl. aller notwendigen Nebenarbeiten,
inkl. Brunnenauslass aus Metall und Schild 'Kein
Trinkwasser'.

Kalkulation nach Ortsbesichtigung.
Menge: 2,000 m³

**2.02.31 Freistehende Sandsteinblöcke aufnehmen und lagern**
Freistehende Sandsteinblöcke aufnehmen und seitlich
zur Wiederverwendung lagern.
Abmessungen Seitenlängen bis ca. 120x60x60cm.
Menge: 6,000 St

**2.02.32 Sitzbaum aufnehmen und entsorgen**
Sitzbaum aufnehmen und entsorgen.

Stammlänge ca. 6m,
Stammdurchmesser ca. 40-50cm,
naturgewachsen, geschält und geschliffen,
unbehandelt,

Inkl. 4 Edelstahlbodenanker und
4 Fundamenten aus Beton,
Maße ca. 50x50x80cm.
Menge: 1,000 St

**2.02.33 Infotafel 1 abbrechen und entsorgen**
Infotafel, bestehende aus:
Rahmen aus Holzpfosten 15/15cm,
Infotafel aus Kunststoff,
2 Pfostenschuhe aus Stahl,
Höhe OKG ca. 220cm,
Breite ca. 200cm.
abbrechen, laden und ordnunggemäß entsorgen.
Inkl. abbrechen, laden und ordnungsgemäßes entsorgen
der vorhandenen Fundamente.

Kalkulation nach Ortsbesichtigung!
Menge: 1,000 St

**2.02.34 Infotafel 2 abbrechen und entsorgen**
Infotafel, bestehende aus:
Rahmen aus Holzpfosten 15/15cm,
3 Infotafeln aus Kunststoff,
4 Pfostenschuhe aus Stahl,
Höhe OKG ca. 200cm,
Breite ca. 400cm.
abbrechen, laden und ordnunggemäß entsorgen.
Inkl. abbrechen, laden und ordnungsgemäßes entsorgen
der vorhandenen Fundamente.

Kalkulation nach Ortsbesichtigung!
Menge: 1,000 St

**2.02.35 Wanderwegweiser abbrechen und entsorgen**
Wanderwegweiser, bestehende aus:
Holzpfosten und Wanderschildern aus Kunststoff,
Höhe OKG ca. 250cm,
Durchmesser Pfosten ca. 15cm,
Anzahl Schilder: 10 Stück,
abbrechen, laden und ordnunggemäß entsorgen.
Inkl. abbrechen, laden und ordnungsgemäßes entsorgen
der vorhandenen Fundamente.

Kalkulation nach Ortsbesichtigung!
Menge: 1,000 St

**2.02.36 Wegweiser aus Metall ausbauen und lagern**
Wegweiser aus Metall, in Bogenform,
bestehende aus:
3 Rundpfosten aus Metall, Duchemsser ca, 15cm,
1 Halbbogen aus Metall, Durchmesser ca. 200cm,
10 Metalltafeln aus Wegweiser,
sorgsam ausbauen, reinigen und innerhalb der Baustelle
zur Wiederverwendung lagern.
Inkl. abbrechen, laden und ordnungsgemäßes entsorgen
der vorhandenen Fundamente.

Kalkulation nach Ortsbesichtigung!
Menge: 1,000 St

**2.02.37 Rohrpfosten ausbauen und lagern**
Rohrpfosten der Straßenbeschilderung und Wegweiser
sorgsam ausbauen, reinigen und innerhalb der Baustelle
zur Wiederverwendung lagern.
Inkl. abbrechen, laden und ordnungsgemäßes entsorgen
der vorhandenen Fundamente.
Menge: 10,000 St

**2.02.38 Rohrpfosten ausbauen und entsorgen**
Rohrpfosten der Straßenbeschilderung und Wegweiser
ausbauen und entsorgen.
Inkl. abbrechen, laden und ordnungsgemäßes entsorgen
der vorhandenen Fundamente.
Menge: 10,000 St

**2.02.39 Straßenbeschilderung abbauen und lagern**
Straßenbeschilderung und Wegweiser sorgsam abbauen,
reinigen und mit allen Zubehörteilen innerhalb der
Baustelle zur Wiederverwendung lagern.

Der Ausbau der Pfosten wird gesondert vergütet!
Menge: 23,000 St

**2.02.40 Mastleuchte demontieren und zwischenlagern**
Bestehende Leuchte, bestehend aus Leuchtenkopf und
Stahlmast, zur Wiederverwendung demontieren. Folgende
Leistungen sind zu kalkulieren:
- vom Streckenkabel abklemmen
- schadenfrei demontieren, einschließlich Gestellung
des erforderlichen Hubsteigers und Bedienungspersonals
- säubern
- zwischenlagern

Lichtpunkthöhe: ca. 4,50m

Inkl. abbrechen von Fundamenten im Boden/ Erdarbeiten.
Anfallende Abbruchmaterialien werden Eigentum des AN
und sind zu entsorgen.

Rückverfüllung der Abbruchgruben mit bauseits
vorhandenem Material (Erdstoffen), Material lagenweise
einbauen und verdichten.
Menge: 3,000 St

**2.02.41 Mastleuchte abbrechen und entsorgen**
Leuchte, bestehend aus Leuchtenkopf und Stahlmast,
abbrechen und entsorgen.
Inkl. abklemmen vom spannungsfreien Streckenkabel.

Lichtpunkthöhe: ca. 4,50m

Inkl. abbrechen von Fundamenten im Boden/ Erdarbeiten.
Anfallende Abbruchmaterialien werden Eigentum des AN
und sind zu entsorgen.

Rückverfüllung der Abbruchgruben mit bauseits
vorhandenem Material (Erdstoffen), Material lagenweise
einbauen und verdichten.
Menge: 2,000 St

**2.02.42 Peitschenleuchte abbrechen und entsorgen**
Peitschenleuchte, bestehend aus Leuchtenkopf und
Peitschenmast aus Stahl, abbrechen und entsorgen.
Inkl. abklemmen vom spannungsfreien Streckenkabel.

Lichtpunkthöhe: ca. 8m

Inkl. abbrechen von Fundamenten im Boden/ Erdarbeiten.
Anfallende Abbruchmaterialien werden Eigentum des AN
und sind zu entsorgen.

Rückverfüllung der Abbruchgruben mit bauseits
vorhandenem Material (Erdstoffen), Material lagenweise
einbauen und verdichten.
Menge: 2,000 St

**2.02.43 Hindernis im Boden aus Beton**
Hindernis im Boden
aus Beton von z.B. ehemaligen Einbauteile,
Mauerteile/-reste, Kanäle, Gebäudefundamente,
Zaunsockel, Bodenplatten, etc.
Abbruchtiefe bis 80cm,
inkl. aller notwendigen Trenn-, Schnitt- und
Sägearbeiten,
ausbauen, laden und ordnungsgemäß entsorgen.
Inkl. verfüllen und verdichten der entstehenden Gruben
mit vom AN zu liefernden geeigneten Stoffen.
Menge: 15,000 m³

#### Titel 2.03 Bodenarbeiten

**2.03.1 Suchschachtung für Leitungen**
Boden für Suchgräben für Leitungen ausheben zur
Freilegung von Kabeln und Rohrleitungen ab
Geländeoberfläche,
inkl. Aufnahme des Oberflächenbelags.
Aushubtiefe bis 120cm,
Sohlenbreite bis 80cm,
Homogenbereiche A, B, C gemäß beiliegendem
Baugrundgutachten vom 14.10.2020, 02.11.2020 und
30.06.2025.
Aushub zur Wiederverfüllung seitlich lagern und
anschließend lagenweise wieder einbauen und verdichten.
Menge: 50,000 m³

**2.03.2 Oberboden abtragen und seitlich lagern**
Oberboden profilgerecht abtragen, laden und bis zum
Wiedereinbau innerhalb des Baufelds zwischenlagern.
Bodenklasse 1 nach DIN 18300, Abtragstiefe bis 20 cm.
Fremd-/Störstoffe sowie Unrat während der Arbeiten
aussondern, aufnehmen und entsorgen.
Oberboden in Mieten locker aufsetzen.
Mengenermittlung durch Abtragsprofile.
Menge: 200,000 m³

**2.03.3 Boden und Unterbaustoffe für Vegetations- und Belagsflächen lösen, laden und als Haufwerk zwischenlagern**
Boden und Unterbaustoffe für zukünftige Belags- und
Vegetationsflächen profilgerecht lösen, transportieren
und innerhalb des Baufeldes als Haufwerk abladen.
Homogenbereiche A, B, C gemäß beiliegendem
Baugrundgutachten vom 14.10.2020, 02.11.2020 und
30.06.2025.
Flächen und Haufwerke sind so herzustellen, dass
Umweltschäden vermieden werden.
Menge: 2800,000 m³

**2.03.4 Boden und Unterbaustoffe für Fundamente lösen, laden und als Haufwerk zwischenlagern**
Boden und Unterbaustoffe für zukünftige Fundamente der
Sitzstufen, Treppen und Stützmauer profilgerecht
lösen, transportieren und innerhalb des Baufeldes als
Haufwerk abladen.
Maße der Fundamente:
Breite bis ca. 150cm,
Abtragstiefe bis ca. 150cm.
Homogenbereiche A, B, C gemäß beiliegendem
Baugrundgutachten vom 14.10.2020, 02.11.2020 und
30.06.2025.
Abrechnung erfolgt nach Aufmaß vor Ort.
Flächen und Haufwerke sind so herzustellen, dass
Umweltschäden vermieden werden.
Menge: 65,000 m³

**2.03.5 Bodenaushub für Rohrleitungsgräben, Sickerpackung, Schächte und Abläufe**
Bodenaushub für Rohrleitungsgräben für Entwässerungs-,
Drainage- und Wasserleitungen sowie für
Sickerpackungen, Schächte und Abläufe,
Homogenbereiche A, B, C gemäß beiliegendem
Baugrundgutachten vom 14.10.2020, 02.11.2020 und
30.06.2025.
Inkl. Verfüllung der Gräben und Aushublöcher nach
Verlegung der Leitungen, bzw. Einbau der Bauteile, mit
geeignetem, bauseits vorhandenem, Material
(Erdstoffen), Material lagenweise einbauen und
verdichten. Überschüssige (verdrängte) Bodenmassen
laden, transportieren und innerhalb des Baufeldes als
Haufwerk abladen.
Wasserhaltungsarbeiten sind einzurechnen.
Einschl. erforderlicher Verbau.
Aushub bis 2,50m ab OK Gelände,
Sohlenbreite bis 200cm.
Abgerechnet wird nach Abtragsprofilen.
Menge: 120,000 m³

**2.03.6 Bodenaushub für Gründung des Stegs**
Bodenaushub für die Gründung des Stegs unmittelbar am
Wassergraben des Schlosses,
Homogenbereiche A, B, C gemäß beiliegendem
Baugrundgutachten vom 14.10.2020, 02.11.2020 und
30.06.2025.
Überschüssige (verdrängte) Bodenmassen laden,
transportieren und innerhalb des Baufeldes als
Haufwerk abladen.
Wasserhaltungsarbeiten nach Wahl des AN sind
einzurechnen, neben dem Wasser aus dem Schlossgraben
ist mit Grundwasser, entsprechend des beiliegenden
Baugrundgutachtens, zu rechnen.
Einschließlich des erforderlichen Verbaus nach Wahl
des AN, zur Sicherung der Baugrube gegenüber des
historischen Teehaus, der Bestandsmauer sowie des zu
erhaltenden Baums.
Aushub bis ca. 3,50m ab OK Gelände.
Abgerechnet wird nach Abtragsprofilen.
Menge: 120,000 m³

**2.03.7 Zulage Handschachtung**
Zulage für Handschachtung in Nahbereichen (bis 30cm)
zu Gebäudeaußenwänden und Wurzelbereich vorhandener
und zu erhaltender Bäume.
Abtragstiefe bis ca. 60 cm.
Es ist reine Handschachtung zu kalkulieren.
Die Abrechnung erfolgt nach Aufmaß vor Ort.
Menge: 75,000 m³

**2.03.8 Zulage für parallele Leitungen im Graben**
Zulage für Parallellage von in Betrieb befindlichen
Gas-, Elektro-, Telekommunikations-, Wasser- und
Abwasserleitungen längs im Graben/Aushubbereich,
einschließlich der erforderlichen Handarbeit. Die
angetroffenen Leitungen sind während der Bauzeit nach
den einschlägigen Vorschriften zu sichern. Mehrere
nebeneinander verlaufende Leitungen (bis ein Meter
Breite) werden als ein Leitungsbündel betrachtet. Nach
Fertigstellung der Arbeiten sind die
Versorgungsleitungen in der Rohrzone einzusanden, zu
verdichten (Dpr = 100 %) und mit Warnband zu
markieren. Der Sand und das Warnband wird nicht
gesondert vergütet. Alle zur Durchführung der Leistung
erforderlichen Materialien sind frei Bau zu liefern.
Alle mit dem parallelen Leitungsverlauf in Verbindung
stehenden zusätzlichen Leistungen und Erschwernisse
beim Erdbau sind in den Einheitspreis der Position
einzurechnen und werden nicht gesondert vergütet.
Menge: 115,000 m

**2.03.9 Zulage für Kabelkreuzungen, jeder Art quer im Graben**
Zulage für Kabelkreuzungen, jeder Art quer im Graben,
einschließlich der erforderlichen Handarbeit. Die
angetroffenen Kabel sind während der Bauzeit nach den
einschlägigen Vorschriften zu sichern. Nach
Fertigstellung der Arbeiten sind die Kabel
einzusanden, zu verdichten (Dpr = 100 %) und mit
Warnband zu markieren. Der Sand und das Warnband
werden nicht gesondert vergütet. Einzelkabel und
Kabelbündel bis zu einem Abstand von 80 cm werden als
eine Kreuzung berechnet.
Im Bedarfsfall sind Untermauerungen anzuordnen. Alle
zur Durchführung der Leistung erforderlichen
Materialien sind frei Bau zu liefern. Alle mit den
Leitungsquerungen in Verbindung stehenden zusätzlichen
Leistungen und Erschwernisse bei der Rohrverlegung und
den Herstellen des Rohrgrabenverbaues sind in den
Einheitspreis der Position einzurechnen und werden
nicht gesondert vergütet.
Die Abrechnung der Leistung erfolgt nach der Anzahl
der Querungen in Stück.
Menge: 25,000 St

**2.03.10 Kabelgraben herstellen**
Kabelgraben profilgerecht auf Verlegetiefe der
Elektrokabel unterhalb Planum ausheben, verfüllen und
verdichten.
1. Ortung von Kabeln / Rohrleitungen im Bereich des
vorgesehenen Grabens
2. Aushub wird zum Verfüllen nicht verwendet. Aushub
fördern, laden und zum Lagerplatz des AG
transportierenund zum Wiedereinbau zwischenlagern.
3. Verdichten der Grabensohle.
4. Einbringen einer Sandlage von 10cm auf der Sohle,
nach Verlegen von Kabeln oder Schutzrohr weitere 20cm
Sand.
5. Mit Aushubmaterial weiter verfüllen bis OK Planum
und dabei in Lagen bis 30cm verdichten.
Oberhalb des Planums erfolgt ein neuer Aufbau.

Überschüssige (verdrängte) Bodenmassen laden,
transportieren und  innerhalb des Baufeldes als
Haufwerk abladen.

Homogenbereiche A, B, C gemäß beiliegendem
Baugrundgutachten vom 14.10.2020, 02.11.2020 und
30.06.2025.

Grabensohle: bis 0,8m unter Oberkante Gelände
Sohlenbreite des Grabens: bis 0,3m.
Menge: 720,000 m

**2.03.11 Leerrohr aus PE-HD DN110**
Leerrohr aus PE-HD, Größe DN110, außen gewellt, innen
glatt zur Verlegung in bauseits erstellte Kabelgräben,
mit Einzugsdraht.
Menge: 100,000 m

**2.03.12 Kabelwarnband Elektro**
Markierung von Kabeltrassen liefern und herstellen aus
Kabelwarnband und Kabelabdeckband, Farbton gelb, für
Kabeltrassenbreite 30 cm, 2fache Verlegung
(schmal+breit)
Kabelwarnband mit Beschriftung,
max. Länge der Beschriftung 150 mm,
Beschriftung "Achtung Kabel"
verlegen gemäß Vorschrift.
Menge: 720,000 m

**2.03.13 Masthülsenfundament DN 350, Höhe 0,80m**
Mastgründung als Hülsenfundament für einen Lichtmast
mit einer freien Länge von 4-6m herstellen inkl.
beschriebener Erdarbeiten.

Position beinhaltet folgende Einzelleistungen:
- ca.0,1m3 Frostschutz liefern und als Gründungsohle
einbauen und verdichten
- erforderliches Fundamentrohr aus PE-HD, gemäß DIN
4262 Teil 1, Außendurchmesser ca. 350 mm, Höhe
ca.0,80m, mit zwei seitlichen Kabelöffnungen liefern
und als verlorene Schalung einsetzen, nach Höhen- und
Seitenlage ausrichten und vom Fuß bis OK Rohrhülse
kegelförmig mit Beton C25/30 (XF1) fixieren, OK
Rohrhülse ist 10cm unter OK fertige Geländeoberfläche
- 2 x 2,00m flexibles Kabelschutzrohr DN 50 liefern
und verlegen
- innerhalb der Rohrhülse verdichtungsfähigen
Füllstoff bis zur Sohle der Einsetztiefe des Lichtmast
einbringen
- verdichtungsfähigen Erdstoff / Frostschutz liefern
und Restquerschnitt der Baugrube bis zur OK Planum
verfüllen und schichtweise verdichten
Menge: 27,000 St

**2.03.14 Erdstück Pollerleuchten**
Erdstück für Pollerleuchte,
aus feuerverzinktem Stahl, nach EN ISO 1461 liefern
und montieren.
Länge 400 mm.
Eine Schweißkonstruktion bestehend aus Grundplatte,
Rohrstück und Flanschplatte mit Gewindeeinsätzen mit
Befestigungsschrauben M8 x 25 aus Edelstahl,
Werkstoff-Nr. 1.4301, seitliche Leitungseinführung
70 x 30 mm. Für die Befestigung von Pollerleuchten mit
Fußplatte im Boden.
Flanschplatte schließt bündig mit OK Gelände ab und
ist waagerecht auszurichten.
Die Ausrichtung der Befestigungsschrauben
- Lochbild Flansch-Platte - ist beim Einbau zu
berücksichtigen.
Daher ist die Gebrauchsanweisungen der zur Anwendung
kommenden Leuchten zu beachten.
OK Fundament = 10cm unter OK Gelände.

Position beinhaltet weitere folgende Einzelleistungen:
- ca.0,2m3 Kiesbett liefern und unter Fundament zur
Abführung von anfallenden Regen- oder Schmelzwasser,
in Erdreich einbauen und verdichten
- 2 x 1,00m flexibles Kabelschutzrohr DN 50 liefern
und verlegen
- Magerbeton liefern und Restquerschnitt der
Montagegrube bis 10cm unter OK Gelände standsicher
fundamentieren

Inkl. aller Befestigungsmaterialien sowie
Befestigungs-, Erd-, Fundament- und Nebenarbeiten, in
kompletter Leistung liefern und fix-und-fertig
einbauen.

Hersteller/Fabrikat:
BEGA Erdstück 70895

BEGA Gantenbrink-Leuchten KG
Hennenbusch 1
58708 Menden
Tel.: 02373 - 9660
Mail: info@bega.de

oder
gleichwertig:..........................................
.......................................

(vom Bieter einzutragen)
Menge: 6,000 St

**2.03.15 Fundament für Verteilerkasten**
Magerbetonfundament aus erdfeuchtem Beton
für Verteilerkasten,
Größe: 90x40x30cm,
inkl. aller notwendigen Erd- und Nebenarbeiten.
Menge: 0,500 m³

**2.03.16 Schacht zurückbauen und verfüllen**
Teilabbruch vorhandener Schächte DN 1000,
inkl. abbrechen der vorhandenen Schachtabdeckung aus
Beton/Guss.
Teilabbruch des oberen Schachtbauwerkes, bis 80cm
unter OK  Gelände, inkl. Durchstoßen der Schachtsohle
aus Beton. Einbindende Rohrleitungen dauerhaft mit
Beton verschließen.
Verfüllen des Schachtes, sowie der entstandenen Grube
mit bausseits vorhandenen Aushubmaterial.
Material lagenweise einbauen und verdichten.
Schachttiefe bis 3,00m.
Abbruchmaterialien werden Eigentum des AN und sind
ordnungsgemäß zu entsorgen.
Menge: 6,000 St

**2.03.17 Beprobung als Haufwerk gelagerten Bodenaushub**
Beprobung und Analysen zur Deklaration von als
Haufwerk gelagerten Bodenaushub mit einer Kubatur von
bis zu 100m3 gemäß LAGA PN 98 (4 Mischproben, 16
Einzelproben). Analyseumfang gemäß LAGA M20,
Ersatzbaustoffverordnung (2023) und Deponieverordnung
(2021).
Inkl. schriftlichen Report zur Verwertung mit den
Abfallschlüsselnummern, Untersuchungsergebnissen und
Zuordnungsklassen.
Menge: 2,000 St

**2.03.18 Beprobung als Haufwerk gelagerten Bodenaushub**
Beprobung und Analysen zur Deklaration von als
Haufwerk gelagerten Bodenaushub mit einer Kubatur von
bis zu 400m3
gemäß LAGA PN 98 (8 Mischproben, 32 Einzelproben).
Analyseumfang gemäß LAGA M20, Ersatzbaustoffverordnung
(2023) und Deponieverordnung (2021).
Inkl. schriftlichen Report zur Verwertung mit den
Abfallschlüsselnummern, Untersuchungsergebnissen und
Zuordnungsklassen.
Menge: 2,000 St

**2.03.19 Beprobung als Haufwerk gelagerten Bodenaushub**
Beprobung und Analysen zur Deklaration von als
Haufwerk gelagerten Bodenaushub mit einer Kubatur von
bis zu 700m3 gemäß LAGA PN 98 (11 Mischproben, 44
Einzelproben). Analyseumfang gemäß LAGA M20,
Ersatzbaustoffverordnung (2023) und Deponieverordnung
(2021).
Inkl. schriftlichen Report zur Verwertung mit den
Abfallschlüsselnummern, Untersuchungsergebnissen und
Zuordnungsklassen.
Menge: 3,000 St

**2.03.20 Als Haufwerk gelagerten Boden, Z0, DK0, BM-0* entsorgen**
Als Haufwerk gelagerten Boden,
LAGA Zuordnungswert Z0,
DK 0-Material nach  DepV,
BM-0* nach EBV,
nach erfolgter Beprobung vom Zwischenlager
laden, transportieren und fachgerecht
verwerten/entsorgen.
Die Entsorgungsnachweise sind dem AG unmittelbar nach
Verwertung zu übergeben.
Menge: 900,000 m³

**2.03.21 Als Haufwerk gelagerten Boden, Z1.1, DK0, BM-F0* entsorgen**
Als Haufwerk gelagerten Boden,
LAGA Zuordnungswert Z1.1,
DK 0-Material nach  DepV,
BM-F0* nach EBV,
nach erfolgter Beprobung vom Zwischenlager
laden, transportieren und fachgerecht
verwerten/entsorgen.
Die Entsorgungsnachweise sind dem AG unmittelbar nach
Verwertung zu übergeben.
Menge: 1000,000 m³

**2.03.22 Als Haufwerk gelagerten Boden, Z2, DKI, BM-F3 entsorgen**
Als Haufwerk gelagerten Boden,
LAGA Zuordnungswert Z2,
DK I-Material nach  DepV,
BM-F3 nach EBV,
nach erfolgter Beprobung vom Zwischenlager
laden, transportieren und fachgerecht
verwerten/entsorgen.
Die Entsorgungsnachweise sind dem AG unmittelbar nach
Verwertung zu übergeben.
Menge: 1100,000 m³

**2.03.23 Als Haufwerk gelagerten Boden, Z1.2, größer DKIII, entsorgen**
Als Haufwerk gelagerten Boden,
LAGA Zuordnungswert Z1.2,
größer DK III-Material nach  DepV,
gem. Baugrundgutachten ist die Probe der Auffüllungen
aus Bohrung BS6 aus dem Tiefenbereich 0,00 -  0,20m
wegen einem 12,9% Glühverlust und einen 11,5% TOC
höher als
DK III einzustufen,
nach erfolgter Beprobung vom Zwischenlager
laden, transportieren und fachgerecht
verwerten/entsorgen.
Die Entsorgungsnachweise sind dem AG unmittelbar nach
Verwertung zu übergeben.
Menge: 80,000 m³

**2.03.24 Bodenaustauschpolster, 40 cm**
Lieferung und Einbau des Materials zum Bodenaustausch
(Vorabsieb) zur Verbesserung der Tragfähigkeit.
Schichtdicke in verdichtetem Zustand: 40cm,
Toleranz für Sollhöhe +1/-1cm.
Vollflächiger Bodenaustausch bei Aufgeweichten, nicht
tragfähigen Partien der Sohle/Planie.
Lagenweiser Einbau von geeignetem, abgestuften und gut
verdichtbarem Hartstein-Schotter,
inkl. lagenweiser Verdichtung (Lagen <= 0,20 m),
gefordert:
Verdichtungsgrad/Tragfähigkeit von DPr  ? 97% /
Ev2-Wert ? 45 MN/m2

Eignungs- und Liefernachweis ist der Bauleitung vor
Lieferung und Einbau vorzulegen.
Menge: 800,000 m³

**2.03.25 Vliesstoff über Bodenpolster**
Vliesstoff als Trennlage zwischen Bodenaustausch
und Frostschutzschicht,
Geotextil GRK 3, liefern und verlegen.
Überlappung und Verschnitt sind einzurechnen.
Der Vliesstoff ist im Vor-Kopf-Einbau zu beschütten.
Das Geotextli ist gegen  Verschieben zu sichern.
Abrechnung nach Aufmaß an der Baustelle.
Menge: 2000,000 m²

**2.03.26 Wurzelsperre**
Hoch dichte Wurzelsperre aus HDPE zum Schutz von
Trinkwasser- und Abwasserleitungen,
Rollenware: Höhe: 2,0m  Stärke: 1,0 mm
Dichte: 0,97g/cm3 - Bruchspannung: 28-30Mpa -
Bruchdehnung: >600Mpa - Weiterreißwiderstand: >100N/mm
liefern und nach Herstellerangaben einbauen,
einschl. Verbindung der Enden durch Überlappung und
Verklebung mit Spezialklebeband.

Liefernachweis:
Produkt:  ReRoot 2000
Greenleaf Deutschland KG August-Thyssen-Str. 6
56170 Bendorf
T. 02622 922712-0
F. 02622 922712-20

oder gleichwertig:
'..................................................'

(vom Bieter einzutragen)
Menge: 40,000 m

**2.03.27 Noppenbahn liefern und einbauen**
Noppenbahn als Grundmauerschutz gegen Beschädigung der
Gebäudeabdichtungen, beim Einbau des Belagsoberbaus,
liefern, anpassen fachgerecht einbauen und
höhengerecht sauber abschneiden.
Inkl. aller Schnitt- und Nebenarbeiten.
Überlappung einzelner Bahnen min. 15cm.
Einbauhöhe ca. 30cm.
Menge: 45,000 m²

**2.03.28 Sickerpackung herstellen und anschließen**
Sickerpackung 1,00 x 1,00 m, Höhe 1,00 m, zum
Anschluss des Ablaufs der Bodenwanne des
Schuhabstreifers, herstellen.
OK Sickerpackung = 0,8m unter OK Vegetationsfläche.

Auskleiden der Sohle und  Wände der Sickerfläche mit
geotxtilem Filter,
Verfüllung mit feinsandarmen, schlufffreiem Kies,
gewaschen, Körnung 16/32mm, Höhe bis 100 cm.
Nach dem Verfüllen Sickerpackung mit geotextilem
Filter abdecken.
Fläche bis Planum vor Einbau Oberboden verfüllen und
lagenweise verdichten.

Inkl. Anschluss an Entwässerungsleitung DN100.
Menge: 1,000 St

**2.03.29 Entwässerungsleitung DN 100 liefern und verlegen**
Entwässerungsleitung DN 100 aus PP Rohren,
Ringsteifigkeitsklasse min. SN10,
mit Steckmuffen liefern und verlegen, in vorhandene
Gräben, Grabentiefe bis 1,5m, ab OK Planum.
Inkl. Sandbettung 15 cm und Sandauflage 10 cm.
Menge: 12,000 m

**2.03.30 Formstücke DN 100 für Entwässerungsleitung**
Formstücke DN100 aus PP (Bögen 15 bis 45 Grad, Winkel
90 Grad, Abzweige 45 Grad, Übergangsstücke, Muffen
usw.),
Ringsteifigkeitsklasse min. SN10,
zur Verlegung der Grundleitung DN100 als Zulage
liefern und verlegen.
Menge: 5,000 St

**2.03.31 Entwässerungsleitung DN 200 liefern und verlegen**
Entwässerungsleitung DN 200 aus PP Rohren,
Ringsteifigkeitsklasse min. SN10,
mit Steckmuffen liefern und verlegen, in vorhandene
Gräben, Grabentiefe bis 1,5m, ab OK Planum.
Inkl. Sandbettung 15 cm und Sandauflage 10 cm.
Menge: 25,000 m

**2.03.32 Formstücke DN 200 für Entwässerungsleitung**
Formstücke DN200 aus PP (Bögen 15 bis 45 Grad, Winkel
90 Grad, Abzweige 45 Grad, Übergangsstücke, Muffen
usw.),
Ringsteifigkeitsklasse min. SN10,
zur Verlegung der Grundleitung DN100 als Zulage
liefern und verlegen.
Menge: 10,000 St

**2.03.33 Abwasserschacht herstellen**
Schacht, rund, lichte Weite 1000 mm,
als Abwasserschacht für Festplatz,
Ausführung aus Betonfertigteilen DIN 4034-1,
mit Schachtunterteil NW 1000 mm,
mit werkseitig einbetoniertem
Kunststoff-Schachtboden (vorzugsweise PP,
Sonderausführungen in GFK)
incl. 2 Muffen für gelenkige Einbindung der Rohre in
der Schachtwand,
Schachtringe NW 1000 mm, Schachthals NW 1000/625 mm,
Auflagerringe NW 625 mm,
Anschlüsse für gelenkige Einbindung,
zum Anschluß von Stz-Rohren, Betonrohren, PP-Rohren,
Schachtfutter, einschl. Dichtung aus EPDM,
werkseitig in Schachtunterteil eingebaut,
Fugendichtung mit Dichtringen aus Elastomeren DIN 4060,
Steigeinrichtung, Ausführung mit Steigbügel nach DIN
19555 und EN 13101 der Klasse 1 für einläufige
Steigeisengänge
Gerinne gekrümmt oder gerade, Bankette mit 2 % Gefälle,
Rinne bis OK Rohrscheitel senkrecht hochziehen,
mit und ohne seitlichen Zuläufen,
Abläufe DN 200 (PP)
größtes Rohr DN 200,
lichte Schachttiefe in m, über 2,50 m bis 3,50 m
Sauberkeitsschicht in Beton C 12/15, 10 cm dick
herstellen.
Schacht entsprechend FBS-Qualitätsrichtlinie.
Menge: 1,000 St

**2.03.34 Schachtabdeckung aufsetzen**
Schachtabdeckung, mit lichter Weite mindestens 610 mm
und rundem Rahmen, aufsetzen.
Klasse D 400, Ausführung nach DIN 19584, mit Rahmen aus
Gusseisen mit Beton.
Ausführung = mit Schmutzfänger.
Deckel mit dämpfender Einlage.
Schachtabdeckung zunächst provisorisch auflegen und
entsprechend Bauablauf Zug um Zug bis auf planmäßige
Höhe setzen.
Fuge zwischen Fertigteilen mit Mörtel WW-
Schachtkopfmörtel, flüssig nach DIN 19573, unter Verwendung von mindestens drei Distanzstücken entsprechender Festigkeit vergießen. Einbau mittels Schalung.
Menge: 1,000 St

**2.03.35 Schachtanschluss herstellen (Zul.)**
Rohrleitung an Schacht anschließen, Anschluss abdichten. Vergütet wird der Mehraufwand für das Herstellen
des Anschlusses einschließlich Passstücke gegenüber der
bis zur Innenfläche des Schachtes durchgemessenen Rohrleitung.
Rohrleitung DN/ID 200.
Rohr aus Kunststoff.
Schacht aus Betonfertigteilen.
Anschluss mit werksseitig eingebauter Muffe und Ge-
lenkstück.
Menge: 1,000 St

**2.03.36 Dichtheit Rohrleitung prüfen**
Entwässerungsrohrleitung auf Dichtheit prüfen. Erforderliche Verankerungen und Rohrverschlüsse herstellen
und beseitigen. Notwendigen Füllstoff liefern und ableiten. Prüfprotokoll erstellen und dem AG übergeben.
Rohrleitung DN/ID 200.
Rohr aus Kunststoff.
Prüfung von Haltungslängen über 20,00 bis 30,00 m.
Prüfung mit Luft.
Prüfung der Sammelleitung.
Menge: 1,000 St

**2.03.37 Dichtheit Schacht prüfen**
Entwässerungsschacht auf Dichtheit prüfen. Erforderliche Verankerungen und Verschlüsse herstellen und beseitigen. Notwendigen Füllstoff liefern und ableiten.
Prüfprotokoll erstellen und dem AG übergeben.
Runder Schacht, DN/ID 1,00 bis 1,50 m.
Schacht aus Betonfertigteilen.
Schachttiefe '2,00 bis 2,50m '
Prüfung nach Wahl des AN.
Menge: 1,000 St

**2.03.38 Kameradurchfahrung ausführen**
Kameradurchfahrung von Entwässerungsrohrleitungen ausführen. Auf Schadstellen untersuchen und auf Da-
tenträger dokumentieren. Datenträger dem AG übergeben.
Abrechnung nach Länge der Rohrleitung.
Rohrleitung DN/ID 200.
Rohr aus Kunststoff.
Haltungslänge über 20,00 bis 30,00 m.
Leitung vor Inbetriebnahme prüfen.
Befahrung der Sammelleitung.
Dokumentation mit Angabe von Haltung, Rohrmaterial,
Rohrdurchmesser, Haltungslänge, Gefälle im Rohr und
Stationierung von seitlichen Zuläufen und Schadstellen
schriftlich vorlegen.
Daten im ISY-Bau Austauschformat Abwasser (XML) sowie
aufbereitet in Video-Datenformat nach Unterlagen des AG
übergeben. Datenträger nach Unterlagen des AG.
Menge: 25,000 m

**2.03.39 Deformation Kunststoffrohr messen**
Kontinuierliches Messen von Deformationen der Entwässerungsleitung nach DIN EN 1610 aus Kunststoffrohren. Er-
gebnisse dokumentieren und Dokumentation dem AG übergeben. Abrechnung nach Länge der Rohrleitung.
Rohr DN/ID 200.
Haltungslänge über 20,00 bis 30,00 m.
Messverfahren = Deformations-/Kalibermessgeräte.
Menge: 25,000 m

**2.03.40 Schachtabdeckung anpassen, 2-10cm**
Schachtabdeckung aus Stahlbeton einschl. Rahmen aus
Guss oder Stahl, durch Austausch oder Ergänzung der
Auflageringe von 2 bis 10 cm höher oder tiefer setzen.
Schacht in zukünftigen Pflasterbelag/Vegetationsfläche.
Inkl. aller Nebenarbeiten und Materialien.
Anfallende Stoffe sind ordnungsgemäß zu entsorgen.
Menge: 3,000 St

**2.03.41 Schachtabdeckung anpassen, 10-20cm**
Schachtabdeckung aus Stahlbeton einschl. Rahmen aus
Guss oder Stahl, durch Austausch oder Ergänzung der
Auflageringe von 10 bis 20 cm höher oder tiefer
setzen.
Schacht in zukünftigen Pflasterbelag /
Vegetationsfläche.
Inkl. aller Nebenarbeiten und Materialien.
Anfallende Stoffe sind ordnungsgemäß zu entsorgen.
Menge: 4,000 St

**2.03.42 Planum für künftige Belagsflächen profilgerecht herstellen**
Planum für Belagsflächen profilgerecht herstellen und
verdichten. Ev2 mind. 45 MN/m2.
Zulässige Abweichung von der Sollhöhe +/- 3 cm.
Menge: 4600,000 m²

**2.03.43 Planum für künftige Vegetationsflächen, inkl. Lockerung**
Planum des Untergrunds/Unterbaus für künftige
Vegetationsflächen gem. DIN 18915:2018-06
profilgerecht herstellen. Zulässige Abweichung von der
Sollhöhe auf der 4-m-Messstrekce +/-5cm, im Bereich
von Anschlüssen +/- 3cm.

Inkl. anschließender Lockerung des Baugrund vor dem
Aufbringen des Oberbodens über die ganze Fläche, wenn
die
Neigung nicht mehr als 1:2,5 beträgt. Bei Flächen mit
Neigung größer als 1:2,5 ist der Baugrund in
geeigneter Form so aufzurauen, dass eine ausreichende
Verzahnung des Baugrundes mit der aufzubringenden
Vegetationstragschicht ermöglicht wird.
Die Lockerung hat gleichmäßig urch kreuzweises Fräsen,
mindestens 15 cm tief, zu erfolgen und muss auch die
Verdichtungen eingesetzter Geräte oder Maschinen
beseitigen.
Störende Verdichtungen in tieferen Bodenschichten sind
zu beseitigen.
Menge: 4000,000 m²

**2.03.44 Lastplattendruckversuche**
Statischen Lastplattendruckversuch nach DIN 18134,
inklusive Lastgestellung und Protokoll/Bericht durch
unabhängiges Prüfinstitut durchführen lassen.
Vorgeschrieben ist die Prüfung des Rohplanums vor
Einbau der Tragschichten und der Tragschichten vor
Verlegung/Einbringung der Belagsflächen.
Die Lage der Prüfstellen ist vorab mit der
Bauüberwachung abzustimmen.
Versuche zur Eigenüberwachung werden nicht gesondert
vergütet.
Menge: 6,000 St

**2.03.45 Dynamischer Plattendruckversuch**
Dynamischen Plattendruckversuch als Kontrollprüfung
zur Bestimmung der Tragfähigkeit der Unterlage
durchführen, einschließlich Bereitstellung aller
erforderlichen Geräte und Hilfsmittel sowie der
Protokollführung und Auswertung.

Die Einordnung der Ergebnisse erfolgt im Vergleich mit
einem statischen Plattendruckversuch.

Versuche zur Eigenüberwachung werden nicht gesondert
vergütet.
Menge: 18,000 St

#### Titel 2.04 Durchlass Schlossgraben

**2.04.1 Wasserhaltung Zugang Schloss**
Bauzeitliche Wasserhaltung zur Trockenlegung der
Baubereiche am neu herzustellenden Zugang über den
Wasergraben (Hauptzugang Schloss), soweit
erforderlich, nach Wahl des AN herstellen und während
der gesamten Bauzeit vorhalten, entsprechend
Baufortschritt umbauen und unterhalten sowie rückbauen
einschließlich Nebenarbeiten und Materialien.

Wasserhaltung für Grund- und Oberflächenwasser.
Nahe anstehendes Grundwasser gemäß Baugrundgutachten
ist bei der Kalkulation der Wasserhaltung zu
berücksichtigen.

Geologische und hydrologische Verhältnisse sowie Zweck,
Umfang, Absenkziele, Dauer der Wasserhaltung und
Ableitung des Wassers zur Vorflut nach Wahl des AN.

Die Wasserhaltung umfasst Bemessung, Einbau, Betrieb,
Umbau und Ausbau aller Wasserhaltungsanlagen an allen
Maßnahmenstellen einschließlich Umsetzen entsprechend
Baufortschritt.

Erforderliche Erdarbeiten, Wasserfassung, Zu- und
Ableitung, Sand- und Schlammfänge,
Reserveeinrichtungen, sowie Umbauen bzw. Umsetzen der
Anlage entsprechend der vom AN gewählten Abschnitte
werden nicht gesondert vergütet.

Alle erforderlichen Materialien und Geräte
(Fangedämme, Rohrleitungen, erforderliche
Pumpenanlagen, etc.) sind in die Position
einzukalkulieren.

Mit der Pauschale sind alle zur Wasserhaltung
erforderlichen Arbeiten sowie evtl.
Schadenersatzansprüche durch
Gewässerbeeinträchtigungen abgegolten.

Die Auszahlung erfolgt auf Antrag des Auftragnehmers
in Raten jeweils nach dem Umfang der ausgeführten
Bauarbeiten.
20% werden einbehalten, bis sämtliche Anlagen für die
Wasserhaltung beseitigt sind.

Erforderliche Erdarbeiten, Wasserfassung, Zu- und
Ableitung, Sand- und Schlammfänge, Reserveeinrichtungen
(ausgenommen Notstromanlage), sowie Umbauen bzw.
Umsetzen der Anlage entsprechend der vom AN gewählten
Abschnitte werden nicht gesondert vergütet.

In den Einheitspreis sind sämtliche notwendigen
Arbeiten sowie die dazugehörigen Geräte
einzukalkulieren.
Menge: 1,000 psch

**2.04.2 Sicherung vorhandener Gasleitung bei Kreuzung**
Zulage zum Grabenaushub und Einbau des Kanalrohrs
DN1200 für das Kreuzen der darüber querenden
Gasleitung (aus Stahl/PE).
Die Leitungen im Schutzbereich von Hand freilegen und
sorgfältig nach Wahl des AN gegen Verschieben in jeder
Richtung sichern.
Nach Abschluss der Arbeiten sind die Leitungen wieder
sorgfältig mit zu liefernden Material zu betten und zu
umhüllen (Sand 0-8 mm). Abdeck- und Markierungsmaterial
ist wieder aufzubringen, inkl. Materiallieferung.
Tiefe der Leitungen bis 2,00 m.
Das Einholen der evtl. erforderlichen
Aufgrabungsgenehmigungen ist im EP inbegriffen.

Größe: bis DN 150 mm (aus Stahl/PE)

Inkl. der erforderlichen Abstimmungsmaßnahmen mit dem
Netzbetreiber.
Menge: 1,000 St

**2.04.3 Untergrund verdichten**
Untergrund nach Oberboden- oder Bodenabtrag verdichten.
Untergrund Leitungsgrabensohle
gefordert: Verdichtungsgrad/Tragfähigkeit von DPr  =
97% / Ev2-Wert = 60 MN/m2
Menge: 80,000 m²

**2.04.4 Stahlbetonrohrleitung herstellen**
Rohrleitung aus Stahlbetonrohren DN 1200
mit Rohrverbindungen aus Elastomer-Dichtungen, DIN EN
681 und DIN 4060,
einschließlich Leitungszone herstellen.
Als Durchgangsöffnung für Wassergraben unter
Hauptzugang/-fahrt zum Wasserschloss.
Statik herstellen und liefern.
Rohr mit Muffe ohne Fuß, Form K-GM.
Inkl. Bettung aus Beton C12/15,
Dicke der unteren Bettungsschicht 20 cm,
Dicke der oberen Bettungsschicht 0,25 x OD.
Inkl. Seitenverfüllung und Abdeckung (min. 30cm) der
Rohrleitung bis Oberkante Leitungszone mit
Vorabsiebung 0/32 oder 0/56.
Die Verfüllung des offenen Grabens wird gesondert
vergütet.
Menge: 2,500 m

**2.04.5 StB-Passstück DN1200**
Wie zuvor, jedoch

Passstück aus Stahlbeton DN1200 für passgerechten
Anschluss, liefern und fachgerecht einbauen.
Länge ca. 2,0 m.
Menge: 1,000 St

**2.04.6 Unterboden liefern, einbauen und verdichten**
Fehlmengen an Unterboden liefern, einbauen und
verdichten.

Einbaubereich: Verfüllung (Verfüllzone) offener
Graben, Rohrleitung seitlich und oberhalb der
Leitungszone,
Baugrube für Durchlass/Stützmauern

Lieferung von Boden:
geeignetes, nicht bindiges Lockergesteinsmaterial,
Verdichtungsgrad/Tragfähigkeit von DPr ? 97% /
Ev2-Wert ? 45 MN/m2
Menge: 65,000 m³

**2.04.7 Statik - Werkstattzeichnung Stützmauer**
Herstellen der statischen Berechnungen für
nachstehende Stützmauer mit Kellerzugang als
Verblendmauerwerk aus Beton und Naturstein (vgl.
Detail 05-07) einschliesslich Standsicherheitsnachweis
und einschl. der dazugehörigen Werkstattzeichnungen,
Bewehrungs- und Schalungspläne im entsprechenden
Maßstab mit Detaildarstellungen,
inkl. der notwendigen Dehnungsfugen.

Die Werkstattpläne sind ausreichend vor Fertigung dem
AG vorzulegen.

Erstellen in 2-facher Ausferigung für:
1 x Bauherr
1 x Architekt/ Bauleitung
Menge: 1,000 psch

**2.04.8 Einbau Sauberkeitsschichtl**
Einbau einer Sauberkeitsschicht unter Fundamenten der
Stützmauer, profilgerecht mit vom AN zu liefernden
Stoffen.
Material: Kiessand od. kalkfreier Schotter 0/45,
Schichtdicke im verdichteten Zustand von 10cm,
einbauen und verdichten,
Verdichtungsgrad DPr. 97%.
Menge: 5,000 m³

**2.04.9 Betonfundament für Stützmauer**
Fundament aus Beton C 20/25 herstellen, als Fundament
unter Stützmauer, vgl. Detail 05-08 'Detail Durchlass
Schlossgraben'.
Fundamentdicke 80cm,
Fundamentbreite 100cm.
Fundamentverlauf abgestuft, entsprechend
Geländeverlauf.
Stützmauer mit 10% (ca. 7°) Dossierung,
entsprechende Neigung auch in der
Mauersohle/Gründungsfuge.
Inkl. zementöser Schlämme auf Oberseite des Fundaments
als horizontale Abdichtung.
Notwendige Schalung ist in die Einheitspreise
einzukalkulieren. Schalung nach Wahl des AN.
Menge: 30,000 m³

*Hinweis*
Naturstein - Materialanforderung:

Es wird ein hoher Anspruch an die qualitative und
optische Umsetzung des gewünschten Erscheinungsbildes
unter Berücksichtigung der Aspekte für eine typische
optische Stimmigkeit, Qualität, Regionalität, sowie
Nachhaltigkeit an sich, gestellt.

Es werden nur Materiallieferungen aus fairer
Natursteingewinnung und Herstellung unter entsprechend
guten Arbeitsbedingungen und Entlohnungen zugelassen.

Optisch und qualitativ ist ein frostbeständiger,
hellgrauer bis leicht graubräunlicher Sandstein mit
fein- bis mittelsandiger, teils auch gröberer, gleich-
bis wechselsandiger Struktur vorgegeben.

Das Material muss für den dauerhaften Wasserkontakts
im Bereich des Schlossgrabens geeigent sein.

Beim Materialabgleich vor Ort hat sich als
Wunschmaterial der Sandstein Steigerwald Quarzit als
das zu erbringende Gestein herausgestellt.
Gleichwertige Alternativen welche die nachfolgenden
Eigenschaften erfüllen, sind zugelassen.

Da es sich um ein Naturprodukt handelt, welches nicht
nachproduziert werden kann und zur Erfüllung der oben
genannten, nachhaltigen, sowie optischen Kriterien und
Anforderungen, macht der Auftraggeber von seinem
Leistungsbestimmungsrecht Gebrauch, den Naturstein
produktspezifisch und projektbezogen vorzugeben und
auszuschreiben. Nebenangebote mit anderen Materialien
sind daher ausgeschlossen.

Naturstein:
Zur Ausführung kommt der Sandstein Steigerwald Quarzit
(Handelsbezeichnung) mit folgenden Eigenschaften und
optischer Beschaffenheit.

Der vorbeschriebene Sandstein wird im Steinbruch
Kammergrund, 96181 Rauhenebrach/Obersteinbach, Bayern,
Deutschland abgebaut.

Geokoordinaten:
Breite: 49°54'?30.47"N, Länge: 10°31'?18.23"E

Petrografische Ansprache:
Heller feldspatführender Sandstein mit
Gesteinsbruchstücken
und kieseliger Kornbindung.

Beschreibung:
Heller, fein- bis mittelsandiger Sandstein aus der
Formation
des Mittleren Keupers im Steigerwald/Unterfranken

Visuelles Aussehen:
Hellgrauer bis leicht graubräunlicher, fein- bis
mittelsandiger
Sandstein, mit gleich- bis wechselsandiger Struktur und
geschichteter Textur. Teils mit grünen Einschlüssen.

Mineralbestand:
Quarz (ca. 66%), Quarzit (ca. 6%), Plagioklas (ca. 2%)
Alkalifeldspat (ca. 14%), Erzmineral (ca.4%),
Gesteinsbruchstücke (ca. 8%)

Der Bieter, bzw. der Zulieferant des Bieters muss
nachweisen, dass er von der Ausstattung und den
Kapazitäten her in der Lage ist, die geforderte Menge
in der angegebenen Zeit und in der gewünschten (zum
Teil kugelgestrahlten) Bearbeitung
fertigen zu können.

Bemusterung des Materials vor Bestellung durch
Bauüberwachung.

**2.04.10 Herstellen Stützmauer aus Naturstein**
Herstellen Stützmauer aus Naturstein gemäß DIN 1996,
vgl. Detail 05-08 'Detail Durchlass Schlossgraben'.

aus Sandstein, Steigerwald Quarzit,
entsprechend Vorbemerkungen Naturstein,

Steh- und Lagerfugen, sowie Rückseite diamantgesägt,
Vorderansicht und Fugenkanten kugegestrahlt,

vor Lieferung und Einbau ist der örtlichen
Bauüberwachung eine Steinprobe des Liefermaterials
vorzulegen,

einseitiges Sichtmauerwerk,
als regelmäßiges Schichtenmauerwerk,
Schichthöhen:
50%: 17cm / 50%: 26cm

Mauersteinformate (Länge/Höhe):
26/17cm - 1,86 Stk pro m2
35/17cm - 2,47 Stk pro m2
44/17cm - 1,86 Stk pro m2
26/26cm - 1,86 Stk pro m2
35/26cm - 2,47 Stk pro m2
44/26cm - 1,86 Stk pro m2

mit 10% (ca. 7°) Dossierung,

Höhe bis ca. 260cm,
Mauerverlauf abgestuft, entsprechend Geländeverlauf.

Breite, inkl. Betonhinterfüllung: ca. 150 bis 120cm,
Länge: bis ca. 10m,

Mauer als Verblendmauerwerk in Hinterbeton C20/25,
Beton für die Hinterfüllung wird in gesonderter
Position abgerechnet,

mit min. 15cm Einbindung ins Gelände,
Bewehrung nach statischen Erfordernis.

Die Steine sind steinbündig und vollfugig mit, auf das
verwendete Sandsteinmaterial abgestimmten,
NHL-Werksteinmörtel MörtelkIasse 2,5 zu setzen und
hohlraumarm zu vermörteln.
Ausfugen wird separat vergütet.

Inkl. aller notwendigen Schnittmaßnahmen zur Anpassung
der vorhandenen Natursteine an den Verlauf der Mauer
und die Abtreppung.

Bezugsquelle Sandstein (vom Bieter einzutragen):

Handelsbezeichnung (Naturstein):
'......................................'

Lieferant (Naturstein):
'......................................................
.....'
Menge: 36,000 m²

**2.04.11 Hinterfüllbeton Stützmauer**
Hinterfüllung für die Stützmauer aus Beton C 20/25
herstellen.
Dicke: ca. 120cm bis 80cm,
Höhe: bis ca. 270cm,
Länge: bis ca,. 10m, entsprechend Mauerlänge,
Mauerverlauf zum Teil abgestuft,
obere Betonfläche leicht schräg abgezogen,
notwendige Schalung ist in die Einheitspreise
einzukalkulieren, Schalung nach Wahl des AN.
Menge: 45,000 m³

**2.04.12 Zulage zu Stützmauer**
Zulage für die steinmetzmäßige Bearbeitung der
runden Durchlassöffnung für den Wassergraben in der
Stützmauer im Anschluss zum Kanalrohr DN1200.

Die Außenkante des Kanalrohrs DN1200 soll durch die
Mauersteine aus Sandstein verdeckt und nicht sichtbar
sein.

Die Bearbeitung hat in Abstimmung mit der
Bauüberwachung zu erfolgen.

Inkl. aller benötigten Materialien, Werkzeuge und
Maschinen zur Bearbeitung der Sandsteinblöcke.

Inkl. der notwendigen Schalung für die
Betonhinterfüllung  nach Wahl des AN.
Menge: 16,000 h

**2.04.13 Zulage zu Stützmauer**
Zulage für die steinmetzmäßige Bearbeitung der
obersten Reihe, vgl. Detail 05-08 'Detail Durchlass
Schlossgraben',
zur Einpassung der geneigten
Maueroberkante/Abdeckplatten (bis zu 4% Neigung).
Gesamtlänge Mauer (rechts+links): 20m,
Die Bearbeitung hat in Abstimmung mit der
Bauüberwachung zu erfolgen.

Inkl. aller benötigten Materialien, Werkzeuge und
Maschinen zur Bearbeitung der Sandsteinblöcke.
Menge: 16,000 h

**2.04.14 Zulage zu Stützmauer**
Zulage für die Lieferung und den Einbau
von Edelstahlflachankern als Halteanker bzw.
Mauerverbinder in den Fugen,
zwischen Sandsteinmauer und Betonhinterfüllung,
Maße Anker: ca. 300x20x0,7mm,
min. 5 Stk pro m2 Mauer,

Die Mauerverbinder müssen vollständig in die Fuge
eingebettet werden. Verbinder dazu in halber Fugenhöhe
einlegen und Oberseite mit Mörtel bedecken.

Inkl. aller benötigten Materialien und Nebenarbeiten.
Menge: 200,000 St

**2.04.15 Sturz liefern und einbauen**
Sandsteinblock als Sturz für die Durchlassöffnung in
Stützmauer,  vgl. Detail 05-08 'Detail Durchlass
Schlossgraben',

aus Sandstein, Steigerwald Quarzit,
entsprechend Vorbemerkungen Naturstein,

Steh- und Lagerfugen, sowie Rückseite diamantgesägt,
Vorderansicht und Fugenkanten kugegestrahlt,

liefern, zur Einbaustelle transportieren und in der
Stützmauer über der Öffnung für den Durchlass als
Sturz, einbauen,

Maße
Breite: 30cm
Länge: 150cm
Höhe: 26cm

Bezugsquelle Sandstein (vom Bieter einzutragen):

Handelsbezeichnung (Naturstein):
'......................................'

Lieferant (Naturstein):
'......................................................
.....'
Menge: 2,000 St

**2.04.16 Abdeckplatte einbauen**
Abdeckplatte,
vgl. Detail 05-08 'Detail Durchlass Schlossgraben',

aus bauseits gelagerten Sandsteinblöcken,

bündig auf Stützmauer einbauen,

Maße ca.:
Länge: ca. 250cm,
Breite: ca. 30cm,
Höhe: ca. 40cm,

Inkl. ca. 2cm Ausgleichsschicht aus
NHL-Werksteinmörtel M2,5, Haftschlämme.
Ausfugen wird separat vergütet.

Inkl. motwendiger Schnittmaßnahmen zur Kürzung und
Anpassung der Abdeckplatten auf die notwendige
Länge/Winkel der Mauer.

Bezugsquelle Sandstein (vom Bieter einzutragen):

Handelsbezeichnung (Naturstein):
'......................................'

Lieferant (Naturstein):
'......................................................
.....'
Menge: 20,000 m

**2.04.17 Sandsteinmauerwerk verfugen**
Mauerwerk steinbündig verfugen, lagenweise mit
zähfestem, in Korngröße und Zusammensetzung auf das
Mauerwerk abgestimmten NHL-Fugenmörtel, Mörtelklasse
M2,5.
Vor dem Verfugen die Fugen zwischen den Steinen der
Sandsteinmauer mit einer vierprozentigen Tonerdelösung
gut einsprühen.
Steine während des Abbindevorganges von anhaftenden
Mörtelresten reinigen.
Fugentiefe ca. 3 cm, Fugenfüllung 2mm zurückliegend.
Mörtel in Steinfarbe.
Rückprall aufnehmen. Mörtelreste usw. sind vom AN zu
entsorgen.

Abgerechnet wird der m2-Sichtfläche der Mauer.
Menge: 36,000 m²

**2.04.18 Drainagegraben verfüllen**
Drainagegraben, hinter der Stützwand, mit Drainagekies
verfüllen.
Inkl. erdseitiger Auskleidung des Drainagegrabens mit
geotextilem Filter und anschließender Bettung der
Leitung und Verfüllung der Gräben mit zu lieferndem
Drainmaterial 16/32.
Grabenhöhe bis 240 cm.
Grabenbreite von 20 bis 30 cm.
Gräben verfüllen und lagenweise verdichten. Nach dem
Verfüllen Drainagegraben mit geotextilem Filter
abdecken.
Anfallende Materialien sind zu entsorgen.
Menge: 8,000 m³

**2.04.19 Werkplanung Absturzsicherung**
Herstellen der Werkzeichnung/-planung in Abstimmung
mit der Bauüberwachung für die nachstehend
beschriebene Absturzsicherung (rechts und links), vgl.
Detail 05-08 'Detail Durchlass Schlossgraben',
einschl. der notwendigen statischen Berechnungen.

Inkl. vorheriges Aufmaß vor Ort.

Die Werkstattpläne sind ausreichend vor Fertigung der
Bauüberwachung zur Freigabe vorzulegen, min. 3 Wochen.
Anfertigung erst nach freigegebener Werkplanung durch
die Bauüberwachung.
Einzukalkulieren ist die Überarbeitung unter
Berücksichtigung der Planfortschreibungen.

Erstellen in 1-facher Ausferigung gedruckt sowie
digital zur Vorlage bei der Bauüberwachung.
Menge: 1,000 psch

**2.04.20 Absturzsicherung / Geländer auf Mauer**
Absturzsicherung auf Stützmauer als Stahlstabgeländer
liefern und herstellen, vgl. Detail 05-08 'Detail
Durchlass Schlossgraben', bestehend aus:

Ober- und Untergurt aus Flachstahl 60x10mm,
alle 192cm mit Vollstab 60x10mm,
Obergurt rundkantig/gefast,
Rahmen im schiefen Winkel von ca. 92 Grad,

Gesamtlänge 961cm,
unterteilt in 2 Einzelelemente, 486,3cm/474,3cm,
Gesamthöhe 95cm, mit 5cm Abstand des Untergurts zur
Stützmauer,

Einzelelemente flächenbündig miteinander verschraubt
mittels Sicherheitsinbusverschraubung als Senkkopf
(Überplattung),
Länge Überlappstoß 5cm

Füllung mit Rundstäben aus Stahl, Durchmesser 12mm,
im Abstand von 12cm,

befestigt in Stützmauer über angeschweißte
Gewindestangen M27, Festigkeitsklasse 10.9,
feuerverzinkt, Länge 50cm,
im Abstand von 66cm ungefähr 45cm in Bohrung
(Durchmesser 4cm, Tiefe 50cm) eingelassen und mit
Vergussmörtel dauerhaft fixiert, abschließend
dauerlastisch in Steinfarbe verfugt,

mit Rohrstück als Blende/Verkleidung der
Geländeverankerung in der Mauer, Durcmesser 48,3mm,
Wandstärke 2mm,

alle Teile komplett feuerverzinkt und nasslackiert in
DB703,

alle Verschraubungen in Edelstahl, in sichtbaren
Bereichen zusätzlich nasslackiert in DB703,

inkl. der notwendigen Bohrungen durch die
Abdeckplatten und in die Stützmauer, Durchmesser 4cm,
Tiefe 50cm,

inkl. aller Befestigungsmaterialien sowie
Befestigungs- und Nebenarbeiten in kompletter Leistung
liefern und fix-und-fertig aufbauen.

Anfertigung erst nach Freigabe der Werkplanung durch
die Bauüberwachung!
Menge: 2,000 St

#### Titel 2.05 Befestigte Flächen

*Hinweis*
Vorbemerkung Pflasterdecken und Plattenbeläge:

Für alle Pflasterdecken und Plattenbeläge gilt ohne
weiteren Hinweis in den einzelnen
Positionsbeschreibungen folgende Arbeitsanweisung:

Grundlage für die Ausführung der Pflasterdecken und
Plattenbeläge ist die VOB/C, DIN 18318 (aktuellste
Fassung) mit ggfls. geänderten Anforderungen,
ZTV-Pflaster-StB 20 und das DNV-Merkblatt für
Pflasterdecken und Plattenbeläge in Verkehrsflächen.
Die korrekte Fugenverfüllung wird während der Abnahme
durch erneutes Abrütteln und Rammen von Teilflächen
geprüft.
Alle Materialien sind in trockenem Zustand einzubauen.
Die hergestellten Pflasterdecken und Plattenbeläge
sind zur Abnahme von Hand abzukehren. Kehrgut wird vom
AN aufgenommen und beseitigt.
Schnittmaßnahmen sind im Nassschnittverfahren
auszuführen. Alle dafür notwendigen Aufwendungen sind
in die Position mit einzukalkulieren.
Grundsätzlich wird auf eine ebenflächige Ausführung
und auf eine hohe Qualität der Pflaster- und
Plattenverlegung durch fachgerechte Handhabung größten
Wert gelegt.

**2.05.1 Frostschutzschicht, 31cm**
Frostschutzschicht im Straßenbereichen, BK1,0,
Verformungsmodul EV2 mind. 120 MN/m2,
aus Schotter-Splitt-Brechsandgemisch 0/45,
kalkarm liefern, lagenweise einbauen (Lagen <= 0,20 m)
und verdichten.
Schichtdicke in verdichtetem Zustand: ca. 31cm,
Toleranz für Sollhöhe +1/-1cm.
Der Feingehalt des Frostschutzmaterials (< 0,06) soll
weniger als 5 Gew. % betragen!
Eignungs- und Liefernachweis ist der Bauleitung vor
Lieferung und Einbau vorzulegen.
Menge: 650,000 m³

**2.05.2 Frostschutzschicht, 27cm**
Frostschutzschicht unter Trittplatten,
Verformungsmodul EV2 mind. 80 MN/m2,
aus Schotter-Splitt-Brechsandgemisch 0/45,
kalkarm liefern, lagenweise einbauen (Lagen <= 0,20 m)
und verdichten.
Schichtdicke in verdichtetem Zustand: ca. 26cm,
Toleranz für Sollhöhe +1/-1cm.
Der Feingehalt des Frostschutzmaterials (< 0,06) soll
weniger als 5 Gew. % betragen!
Eignungs- und Liefernachweis ist der Bauleitung vor
Lieferung und Einbau vorzulegen.
Menge: 6,000 m³

**2.05.3 Frostschutzschicht, 26cm**
Frostschutzschicht im Bereich der Ausweichstelle,
BK1,0,
Verformungsmodul EV2 mind. 120 MN/m2,
aus Schotter-Splitt-Brechsandgemisch 0/45,
kalkarm liefern, lagenweise einbauen (Lagen <= 0,20 m)
und verdichten.
Schichtdicke in verdichtetem Zustand: ca. 26cm,
Toleranz für Sollhöhe +1/-1cm.
Der Feingehalt des Frostschutzmaterials (< 0,06) soll
weniger als 5 Gew. % betragen!
Eignungs- und Liefernachweis ist der Bauleitung vor
Lieferung und Einbau vorzulegen.
Menge: 45,000 m³

**2.05.4 Frostschutzschicht, 24cm**
Frostschutzschicht unter Skateplatz
Verformungsmodul EV2 mind. 80 MN/m2,
aus Schotter-Splitt-Brechsandgemisch 0/45,
kalkarm liefern, lagenweise einbauen (Lagen <= 0,20 m)
und verdichten.
Schichtdicke in verdichtetem Zustand: ca. 24cm,
Toleranz für Sollhöhe +1/-1cm.
Der Feingehalt des Frostschutzmaterials (< 0,06) soll
weniger als 5 Gew. % betragen!
Eignungs- und Liefernachweis ist der Bauleitung vor
Lieferung und Einbau vorzulegen.
Menge: 70,000 m³

**2.05.5 Frostschutzschicht, 23cm**
Frostschutzschicht unter Vorplatz und
PKW-Stellplätzen bei Turnhalle, BK0,3,
Verformungsmodul EV2 mind. 100 MN/m2,
aus Schotter-Splitt-Brechsandgemisch 0/45,
kalkarm liefern, lagenweise einbauen (Lagen <= 0,20 m)
und verdichten.
Schichtdicke in verdichtetem Zustand: ca. 23cm,
Toleranz für Sollhöhe +1/-1cm.
Der Feingehalt des Frostschutzmaterials (< 0,06) soll
weniger als 5 Gew. % betragen!
Eignungs- und Liefernachweis ist der Bauleitung vor
Lieferung und Einbau vorzulegen.
Menge: 40,000 m³

**2.05.6 Frostschutzschicht, 21cm**
Frostschutzschicht unter PKW-Stellplätzen und
Zufahrten der Belastungsklasse 0,3 sowie Gehwegen,
Verformungsmodul EV2 mind. 100 MN/m2,
aus Schotter-Splitt-Brechsandgemisch 0/45,
kalkarm liefern, lagenweise einbauen (Lagen <= 0,20 m)
und verdichten.
Schichtdicke in verdichtetem Zustand: ca. 21cm,
Toleranz für Sollhöhe +1/-1cm.
Der Feingehalt des Frostschutzmaterials (< 0,06) soll
weniger als 5 Gew. % betragen!
Eignungs- und Liefernachweis ist der Bauleitung vor
Lieferung und Einbau vorzulegen.
Menge: 220,000 m³

**2.05.7 Schottertragschicht, 15cm, BK1,0**
Schottertragschicht in Straßenbereichen, BK1,0,
Verformungsmodul EV2 mind. 150 MN/m2,
aus Splitt-Schotter-Brechsandgemisch 0/32
kalkarm liefern, einbauen und verdichten.
Schichtdicke in verdichtetem Zustand: 15 cm,
Toleranz für Sollhöhe +1/-1cm,
Der Feingehalt des Frostschutzmaterials (< 0,06) soll
weniger als 5 Gew. % betragen!
Eignungs- und Liefernachweis ist der Bauleitung vor
Lieferung und Einbau vorzulegen.
Menge: 275,000 m³

**2.05.8 Schottertragschicht, 15cm, BK0,3**
Schottertragschicht in Platz- und Zufahrtsbereichen,
BK0,3,
und Gehwegbereichen,
Verformungsmodul EV2 mind. 120 MN/m2,
aus Splitt-Schotter-Brechsandgemisch 0/32
kalkarm liefern, einbauen und verdichten.
Schichtdicke in verdichtetem Zustand: 15 cm,
Toleranz für Sollhöhe +1/-1cm,
Der Feingehalt des Frostschutzmaterials (< 0,06) soll
weniger als 5 Gew. % betragen!
Eignungs- und Liefernachweis ist der Bauleitung vor
Lieferung und Einbau vorzulegen.
Menge: 90,000 m³

**2.05.9 Schottertragschicht, 15cm, Skateplatz**
Schottertragschicht unter Skateplatz,
Verformungsmodul EV2 mind. 80 MN/m2,
aus Splitt-Schotter-Brechsandgemisch 0/32
kalkarm liefern, einbauen und verdichten.
Schichtdicke in verdichtetem Zustand: 15 cm,
Toleranz für Sollhöhe +1/-1cm,
Der Feingehalt des Frostschutzmaterials (< 0,06) soll
weniger als 5 Gew. % betragen!
Eignungs- und Liefernachweis ist der Bauleitung vor
Lieferung und Einbau vorzulegen.
Menge: 35,000 m³

**2.05.10 Schottertragschicht unter Rasenfugenpflaser, 15 cm**
Schottertragschicht unter Rasenfugenpflaster,
Verformungsmodul EV2 mind. 120 MN/m2,
aus Splitt-Schotter-Brechsandgemisch 0/32,
mit organische Substanz ? 2 Gew.-%,
kalkarm liefern, einbauen und verdichten.
Schichtdicke in verdichtetem Zustand: 15 cm,
Toleranz für Sollhöhe +/-1cm,
Der Feingehalt der Schottermaterialien (< 0,06) soll
weniger als 5 Gew. % betragen!
Eignungs- und Liefernachweis ist der Bauüberwachung vor
Lieferung und Einbau vorzulegen.
Menge: 75,000 m³

**2.05.11 Schottertragschicht, 20cm, BK1,0**
Schottertragschicht unter Ausweichstelle, BK1,0,
Verformungsmodul EV2 mind. 150 MN/m2,
aus Splitt-Schotter-Brechsandgemisch 0/32
kalkarm liefern, einbauen und verdichten.
Schichtdicke in verdichtetem Zustand: 20 cm,
Toleranz für Sollhöhe +1/-1cm,
Der Feingehalt des Frostschutzmaterials (< 0,06) soll
weniger als 5 Gew. % betragen!
Eignungs- und Liefernachweis ist der Bauleitung vor
Lieferung und Einbau vorzulegen.
Menge: 35,000 m³

**2.05.12 Tragschicht unter Schotterrasen, 30 cm**
Tragschicht für befahrbaren Schotterrasen.
Verformungsmodul EV2 mind. 80 MN/m2,
aus Schotter-Splitt-Brechsandgemisch 0/45,
kalkarm liefern, lagenweise einbauen und verdichten.
Schichtdicke in verdichtetem Zustand: 30cm
Toleranz für Sollhöhe +1/-1cm
Der Feingehalt des Frostschutzmaterials (< 0,06) soll
weniger als 5 Gew. % betragen!
Eignungs- und Liefernachweis ist der Bauleitung vor
Lieferung und Einbau vorzulegen.
Menge: 350,000 m³

**2.05.13 Asphalttragschicht herstellen**
Asphaltragschicht aus Asphalttragschichtmischgut AC 22
T N
herstellen in Flächen für Straßen der Belastungsklasse
1,0.
In Geraden und Kurven (Radius ? 2m).
Einbau in einer Lage.
Wegebreite: von ca. 3m bis 12m,
jedoch überwiegend zwischen 350cm und 600cm,
Einbaudicke: 10cm
Bindemittel: 70/100

Inkl. Aufwand für Anarbeiten an Asphaltabschnitte,
Pflasterrinnen, Einzeiler, Borde, Randsteine,
Schachtdeckel, Straßenkappen, Mauer, Einbauten, usw.

Inkl. aller notwendigen Vorbereitungs- und
Nebenarbeiten.
Menge: 1840,000 m²

**2.05.14 Bitumenemulsion aufsprühen**
Bitumenemulsion zur Herstellung des Schichtenverbundes
aufsprühen. In Verkehrsflächen der Belastungsklasse
Bk1,0.
Unterlage vorher reinigen, Kehrgut aufnehmen und
entsorgen.
Unterlage = Asphaltbefestigung.
Bindemittel = C40BF1-S.
Bindemittelmenge = 300g/m2.
Vor Einbau Asphaldeckschicht.
Menge: 1840,000 m²

**2.05.15 Asphalt-Deckschicht herstellen, aufgehellt**
Asphaltdeckschicht aus Asphaltbeton für
Asphaltdeckschichten aus AC 8 D N liefern und
herstellen in Flächen für Straßen der Belastungsklasse
1,0. Gemäß ZTV Asphalt-StB 07/13, TL Asphalt-StB 07/13
und TP Aspahlt-StB profilgerecht und fachgerecht
einbringen und verdichten. In Geraden und Kurven
(Radius ? 2m).
Einbau in einer Lage.
Wegebreite: von ca. 3m bis 12m,
jedoch überwiegend zwischen 350cm und 600cm,

Mischgut AC 8 D N,
Bindemittel: 50/70,
Einbaudicke: 4 cm,
in Straßen der Belastungklasse 1,0,

aufgehellt durch die Zugabe von natürlichen
Aufhellungsgestein aus Granit,
Polierwert der Aufhellungsgesteine: PSV? 50,
Leuchtedichtekoeffizient: ? 0,07cd/(m2 lx) im
trockenem Zustand.
Der Nachweis der lichttechnischen Eigenaschaften ist
im Zuge des Eignungsnachweise gemäß dem
"Arbeitspapier Reflexionseigenschaften von
Gesteinskörnungen und Oberflächen aus Asphalt" der
FGSV zu erbringen.
Es sind nur solche Aufhellungsgesteine zu verwenden,
die güteüberwacht sind.

Anteil an Aufhellunggestein im Mineralstoffgemisch zur
Aufhellung der Asphaltdeckschicht:
natürliche Aufhellungsgestein 2/5 ... 5,6/8mm = 35 M.-%

Die vorgegebenen Mengenanteile gelten unter
Berücksichtigung der Polierresistenz der einzelnen
Gesteinskörnungen. Es ist zu berücksichtigen, dass die
mit der Aufhellung beabsichtigten Ziele durch
Verwendung von hellen Grundgestein deutlich
wahrnehmbar verbessert werden. Örtliche Erfahrungen
sind dabei einzubeziehen.

Efahrungsgemäß ist bei der Verwendung von
Aufhellungsgestein deren Zugabemenge in den einzelnen
Körnungen bei der Mischgutherstellung anteilmäßig um
ca. 3 M.-% gegenüber der Eignungsprüfung zu erhöhen
(Vorhaltemaß). Damit werden ggf. prozessbedingte
Nachtzerkleinerungen kompensiert.

Die Oberfläche der Asphaltdeckschicht ist bündig mit
den belagsebenen Randeinfassung herzustellen.

Inkl. Aufwand für Anarbeiten an Asphaltabschnitte,
Pflasterrinnen, Einzeiler, Borde, Randsteine,
Schachtdeckel, Straßenkappen, Mauer, Einbauten, usw.

Vorhandene Bauteile (Mauern, Borde, Zeiler, Einbauten
etc. sind beim Einbau der Deckschicht mit geeigneter
Technologie
zu schützen).

Inkl. aller notwendigen Vorbereitungs- und
Nebenarbeiten.
Menge: 1840,000 m²

**2.05.16 Abstumpfungsmaßnahme durchführen**
Abstumpfungsmaßnahme zur Erhöhung der
Anfangsgriffigkeit durch gleichmäßiges Aufbringen und
Einwalzen vonn Abstreukörnung durchführen.
Nicht gebundene Abstreukörnung aufnehmen und der
Verwertung nach Wahl des AN zuführen.
Abstreukörnung = Lieferkörnung 1/3,
mit dem zur Aufhellung der Deckschicht verwendeten
Aufhellungsgestein,
Abstreumenge = 1,0kg/m2

Inkl. Aufwand für Anarbeiten an Asphaltabschnitte,
Pflasterrinnen, Einzeiler, Borde, Randsteine,
Schachtdeckel, Straßenkappen, usw.

Vorhandene Bauteile (Mauern, Borde, Zeiler, Einbauten
etc. sind mit geeigneter Technologie zu schützen).

Inkl. aller notwendigen Vorbereitungs- und
Nebenarbeiten.
Menge: 1840,000 m²

**2.05.17 Fugenverguss**
Fugen zu angrenzenden Belägen, Borden, Einfassungen
und Einbauteilen auffräsen und fachgerecht vergiessen,
inkl. aller dazu notwendigen Lieferungen und
Leistungen, wie:
- Fugenspalt säubern und trocknen,
- Entsorgung Fräsgut,
- Fugenwandung mit Voranstrichmittel vorbehandeln,
Fugenraum bis max. 15mm unter Oberkante mit
komprimierbarem bis 200 Grad Celsius standfesten
Füllstoff
ausfüllen,
- mit Bitumenvergussmasse TL Fug-StB füllen
- Fugenbreite 10mm
- Fugentiefe 40mm

Inkl. aller notwendigen Vorbereitungs- und
Nebenarbeiten.
Menge: 750,000 m

**2.05.18 Asphalttragschicht, Skateplatz, herstellen**
Asphaltragschicht aus Asphalttragschichtmischgut AC 22
T L
herstellen in Flächen der Skateanlage.
In Geraden und Kurven (Radius ? 2m).
Einbau in einer Lage.
Wegebreite: von ca. 1,5m bis 9,5m,
jedoch überwiegend zwischen 900cm,
Einbaudicke: 8cm
Bindemittel: 70/100

Inkl. Aufwand für Anarbeiten an Asphaltabschnitte,
Pflasterrinnen, Einzeiler, Borde, Randsteine,
Schachtdeckel, Straßenkappen, Mauer, Einbauten, usw.

Inkl. aller notwendigen Vorbereitungs- und
Nebenarbeiten.
Menge: 225,000 m²

**2.05.19 Bitumenemulsion aufsprühen**
Bitumenemulsion zur Herstellung des Schichtenverbundes
aufsprühen. In Skateplatz.
Unterlage vorher reinigen, Kehrgut aufnehmen und
entsorgen.
Unterlage = Asphaltbefestigung.
Bindemittel = C40BF1-S.
Bindemittelmenge = 300g/m2.
Vor Einbau Asphaldeckschicht.
Menge: 225,000 m²

**2.05.20 Asphalt-Deckschicht herstellen, aufgehellt, Skateplatz**
Asphaltdeckschicht aus Asphaltbeton für
Asphaltdeckschichten aus AC 5 D L liefern und
herstellen in Flächen für Skateplatz. Gemäß ZTV
Asphalt-StB 07/13, TL Asphalt-StB 07/13 und TP
Aspahlt-StB profilgerecht und fachgerecht einbringen
und verdichten. In Geraden und Kurven (Radius ? 2m).
Einbau in einer Lage.
Wegebreite: von ca. 1,5m bis 9,5m,
jedoch überwiegend zwischen 900cm,

Mischgut AC 5 D L,
Bindemittel: 50/70,
Einbaudicke: 3 cm,
in Skateplatz

aufgehellt durch die Zugabe von natürlichen
Aufhellungsgestein aus Granit,
Polierwert der Aufhellungsgesteine: PSV? 50,
Leuchtedichtekoeffizient: ? 0,07cd/(m2 lx) im
trockenem Zustand.
Der Nachweis der lichttechnischen Eigenaschaften ist
im Zuge des Eignungsnachweise gemäß dem
"Arbeitspapier Reflexionseigenschaften von
Gesteinskörnungen und Oberflächen aus Asphalt" der
FGSV zu erbringen.
Es sind nur solche Aufhellungsgesteine zu verwenden,
die güteüberwacht sind.

Anteil an Aufhellunggestein im Mineralstoffgemisch zur
Aufhellung der Asphaltdeckschicht:
natürliche Aufhellungsgestein 2/5mm = 35 M.-%

Die vorgegebenen Mengenanteile gelten unter
Berücksichtigung der Polierresistenz der einzelnen
Gesteinskörnungen. Es ist zu berücksichtigen, dass die
mit der Aufhellung beabsichtigten Ziele durch
Verwendung von hellen Grundgestein deutlich
wahrnehmbar verbessert werden. Örtliche Erfahrungen
sind dabei einzubeziehen.

Efahrungsgemäß ist bei der Verwendung von
Aufhellungsgestein deren Zugabemenge in den einzelnen
Körnungen bei der Mischgutherstellung anteilmäßig um
ca. 3 M.-% gegenüber der Eignungsprüfung zu erhöhen
(Vorhaltemaß). Damit werden ggf. prozessbedingte
Nachtzerkleinerungen kompensiert.

Einbau ohne seitliche Einfassung unter Einhaltung einer
konstanten geforderten Breite durch abgeschrägte
Seitenflächen ?2:1.

Inkl. Aufwand für Anarbeiten an Asphaltabschnitte,
Pflasterrinnen, Einzeiler, Borde, Randsteine,
Schachtdeckel, Straßenkappen, Mauer, Einbauten usw.

Vorhandene Bauteile (Mauern, Borde, Zeiler, Einbauten
etc. sind beim Einbau der Deckschicht mit geeigneter
Technologie
zu schützen).

Inkl. aller notwendigen Vorbereitungs- und
Nebenarbeiten.
Menge: 225,000 m²

**2.05.21 Randabdichtung herstellen**
Flankenflächen des hohliegenden Randes der
Asphaltschichten abdichten durch heiß aufzubringendes
Bindemittel.
Auftragsmenge von mindestens 40g/m je cm Schichtdicke.
Bindemittel = 25/55-55 A.
Dicke der abzudichtenden Asphaltbefestigung 10 bis 12cm

Inkl. aller notwendigen Vorbereitungs- und
Nebenarbeiten.
Menge: 75,000 m

**2.05.22 Asphalttragdeckschicht in Handeinbau**
Asphaltragdeckschicht aus
Asphalttragdeckschichtmischgut AC 16 TD, in Handeinbau
herstellen in Flächen des Radwegs zur Ergänzung und
Ausbesserung der bestehenden Asphaltfäche, in
Schadstellen und/oder zum Profilausgleich,
Anschlussarbeiten etc.
In Geraden und Kurven (Radius ? 4m).
Einbau in einer Lage.
Einbaubreite: von ca. 0,2m bis 1,5m,
Einbaudicke: 8cm
Bindemittel: 70/100

Inkl. Aufwand für Anarbeiten an vorhandene
Asphaltabschnitte und notwendigen Fugenverguss.

Inkl. aller notwendigen Vorbereitungs- und
Nebenarbeiten.
Menge: 20,000 m²

**2.05.23 Betonpflaster liefern und verlegen**
Pflasterfläche aus Betonpflaster 30x20x8cm,
ohne Fase/scharfkantig herstellen.
Pflaster aus Betonstein, grau, Vorsatzbeton aus
hochfester Quarzkörnung und UV-beständigen
Farbpigmenten;
Kernbeton mit hochfesten Quarz- und Kieszuschlägen.

Nach Merkblatt für Flächenbefestigungen mit Pflaster
und Plattenbelägen aus Pflastersteinen in ungebundener
Ausführung sowie DIN EN 1339/1338, liefern und gemäß
Plan höhengerecht einbauen,

Verlegung im Drittelverband:
Der Versatz entspricht einem Drittel der Steinlänge,
fortlaufend, vgl. Detail 05-10.
Kreuzfugen sind zu vermeiden.
Die kürzeste Seite der Pass-Steine darf nicht kleiner
als 8cm sein.
Um eine homogene Farbverteilung zu erzielen, sind die
Steine beim Verlegevorgang scheiben- und nicht
lagenweise aus mehreren Paketen gleichzeitig zu
entnehmen.

Rutschhemmung:
Bewertungsgruppe R13 (nach DIN 51130)
USRV (DIN EN 1338/1339:2003): >= 60,0

Material Bettung:
Bettung aus Brechsand-Splitt-Gemisch 0/5mm,
Dicke im verdichteten Zustand 4cm.

Material Fugen:
gem. TL Gestein-StB 04 + TL Pflaster-StB 15 +
ZTV Pflaster StB 20.
Die Fugen sind vor dem ersten Rüttelgang mit
Bettungsmaterial vollfugig zu füllen und
einzuschlämmen.
Nach dem Rütteln entstehende Restfuge mit bindigem
Brechsand 0/2mm (z.B. Kalk- bzw. Diabasbrechsand)
vollfugig füllen und einschlämmen.

Anschließend abrütteln und wieder verfüllen. Dieses
Verfahren so lange wiederholen, bis die Fuge
vollständig verfüllt ist.

Inkl. aller notwendigen Schnitte und Anpassarbeiten in
den Randbereichen, bei Richtungsänderungen und in
Folge von Einbauten.

Der Verband des Pflasterbelags ist vor Ort durch
Schnittarbeiten an die Form der Belagsfläche
anzupassen. Ein dementsprechend erhöhter Bedarf an
Pflastermaterial ist vom AN in die Position des
Pflasterbelags mit einzukalkulieren!

Das Gesamtraster der Verlegung muss nach ZTV
Pflaster-StB20 durch vorheriges Auslegen von
Steinreihen ermittelt werden. Die Abstände zwischen
Randeinfassungen sind auf das Nennmaß der zu
verwendenden Pflastersteine unter Berücksichtigung der
geforderten Sollfugenbreite abzustimmen. Um das
Zuarbeiten von Pflastersteinen zu vermeiden, ist es
notwendig den genauen Abstand zwischen
Randeinfassungen oder Entwässerungsrinnen - unter
Beachtung der geforderten Verlegebreite - durch
Auslegen einzelner Steinreihen vorher zu ermitteln.
Diese Leistung ist einzukalkulieren und wird nicht
gesondert vergütet. Die Rastermaße können je nach
Situation variieren.

Hersteller/ Fabrikat:
Tetrago 30x20x8cm, grau nativo, scharfkantig
Godelmann GmbH & Co. KG
Industriestraße 1
92269 Fensterbach

oder
gleichwertig:..........................................
.......................................

(vom Bieter einzutragen)
Menge: 140,000 m²

**2.05.24 Rasenfugenpflaster**
Begrünbare und versickerungsfähige Flächenbefestigung
mit Pflastersteinen aus Beton gemäß DIN EN 1338.
Produkte aus TÜV zertifizierter, CO2-neutraler
Produktion, Cradle to Cradle Gold-Zertifikat,
Produkt- und Umweltdeklaration (EPD).

Liefern und in profilgerechter Lage verlegen gemäß ATV
DIN 18318.
Die Verlegung mit unmittelbarem Kontakt Stein-zu-Stein
ist nicht zulässig,
Rastermaße sind einzuhalten.
Abweichung der Oberfläche von der Sollhöhe ±20 mm,
Abweichung von der Ebenheit nach TP Eben bei 4 m
Messstrecke ? 10 mm,
Querneigung ? 1,0 % ? 5,0 % gemäß FLL-Richtlinie für
die Planung, Ausführung und Unterhaltung von
begrünbaren Flächenbefestigungen.

Rastermaße:
(Länge / Breite / Dicke in cm)

30,0 / 20,0 / 10,0, Qualität KDI gem. DIN EN 1338
mit 30 mm breiten linearen begrünbaren Fugen,
Fugenanteil ca. 45%,
mit Mikrofase,

Verlegehinweis
Verlegung gemäß Ausführungsplanung,
Rastermaße mit regelgerechten bzw. systembedingten
Fugenbreiten sind einzuhalten.
Die Verwendung von geeigneten Hilfsmitteln (z.B.
Verlegeeisen) wird empfohlen.
Ergänzende Einbauhinweise des Herstellers sind zu
beachten.
Verlegung mit geeigneter Verlegetechnik und
Hilfsmitteln nach Wahl des AN.
Inkl. Ausführung aller notwendigen Zuschnitten mit der
Nasssäge.

PRODUKTMERKMALE
Hoher Fugenanteil zur Begrünung und Versickerung von
Niederschlagswasser.
Ansetzbarer mittlerer Abflussbeiwert ?m ? 0,2.

Oberflächenbearbeitung:
nativo (naturbelassen)
Bewertungsgruppe nach DIN 51130: R13
USRV nach DIN EN 1338: ? 60

Farbe: Grau

Material:
Vorsatzbeton aus hochfester Quarzkörnung und
UV-beständigen Eisenoxidfarben.
Kernbeton mit hochfesten Quarz-, Granit- oder
Basaltzuschlägen,
ressourcenschonend durch Anteile von hochwertigem
Recyclingbeton aus eigener Herstellung,
ohne Einsatz von Kalkgestein.
Hydrothermale Nachbehandlung im Produktionsprozess zur
Qualitätssicherung.

Witterungswiderstand:
Masseverlust nach Frost-Tausalzprüfung ? 0,1 kg/m2,
normative Zuordnung: Klasse 3, Kennzeichnung D,
SOLL gem. DIN EN 1338 Masseverlust ?1,0 kg/m2.

Abriebwiderstand:
? 18,5 mm normative Zuordnung: Klasse 3, Kennzeichnung
I,
SOLL gem. DIN EN 1338 ? 20 mm

Festigkeit/Spaltzugfestigkeit:
Anforderungen für Pflastersteine aus Beton gemäß DIN
EN 1338:
Tchar ? 4,5 MPa, Einzelwert ? 4,0 MPa, Bruchlast ? 500
N/mm
SOLL gem. DIN EN 1338: Tchar ? 3,6 MPa, Einzelwert ?
2,9 MPa, Bruchlast ? 250 N/mm.

Maximale Differenzen der Diagonalen:
Anforderungen für Pflastersteine aus Beton gemäß DIN
EN 1338 sowie TL Pflaster-StB:
Klasse 2, Kennzeichnung K
Diagonale > 300 mm, maximale Differenz 2 mm
SOLL gem. DIN EN 1338 bzw. TL-Pflaster-StB:
Klasse 2, Kennzeichnung K
Diagonale > 300 mm, maximale Differenz 3 mm

Nachhaltigkeit & Ressourcenschutz:
Produkte aus vom TÜV-Rheinland unabhängig
zertifizierter CO2-neutraler Produktion.
Globales Erwärmungspotenzial im Bereich A3
(Herstellung):
7,66E-1 [kg CO2-Äq] oder kleiner.
Nachweis durch eine zum Zeitpunkt des Angebotes mind.
noch 1 Jahr gültige EPD.
Firmenspezifische, transparente, geprüfte und
verifizierte Produkt- und Umweltdeklaration:
EPD-GDM-20190089-IAC1-DE (Typ III Umweltlabel nach ISO
14025 und EN 15804).
Umwelteinflüsse und Ökobilanzdaten nach ISO 14040 ff..
Der Nachweis ist vor Bestellung der Produkte
unaufgefordert vorzulegen.
Eine umfassende Dokumentation ist auf Verlangen des
Auftraggebers vorzulegen.
Kompensationsprojekt im GOLD-Standard über myCLIMATE.
Cradle to Cradle Gold-Zertifikat
80 % der Rohstoffe aus einem Umkreis < 30 km
ca. 4 % hochwertiges Betonrecycling im Kernbeton
(sofern produktbezogen kein höherer Wert angegeben)
Mit 100 % erneuerbarer Energie gefertigt.

Nachweise:
Qualitätsanforderungen sind jederzeit mit
Prüfzeugnissen des Herstellers durch den Bieter
nachzuweisen.

inkl. Herstellung der Bettung:
Mischung gem. TL-Gestein-StB 04 mit Oberboden/
Bodenverbesserungsstoffen und Dünger gem. DIN 18915
bestehend aus:
Körnung 2/5 mm,
Oberboden größer 1 Masse% und kleiner 3 Masse% gem.
DIN18128.
Dicke im verdichteten Zustand 4 cm,

inkl. Verfugung:
Verfugung als dauerhaft begrünte und sickerfähige
Rasenfuge gem. Richtlinie für die Planung, Ausführung
und Unterhaltung von begrünbaren Flächenbefestigungen,
Regelbauweise BB 1 / BB 2 / BB 3
Material/Substrat:
Brechsand-Splittgemisch gem. TL-Gestein-StB 04 mit
Oberboden, Bodenverbesserungsstoffen und Dünger gem.
DIN 18915:
Körnung 0-4 mm bis 0-8 mm gem. DIN EN 933-1
Oberboden ? 1 Masse-% und ? 3 Masse-% gem. DIN 18128
Das Baustoffgemisch als Fugenfüllung ist auf die zu
erwartende Nutzungsbelastung abzustimmen, je höher die
Nutzungsbelastung, desto höher der Anteil des
Stützkornes aus Edelsplitt 2-5 mm bzw. 2-8 mm.
Die Sieblinien von Bettungs- und Fugenmaterial müssen
aufeinander abgestimmt und filterstabil sein.

Anschließend abrütteln und wieder verfüllen. Dieses
Verfahren so lange wiederholen, bis die Fuge
vollständig verfüllt ist.

In die Öffnungen/ Fugen Rasenansaat einstreuen und
einschlämmen.
Rasenansaat mit Regel-Saatgutmischung RSM 5.1/FLL, in
einem Arbeitsgang,
Saatgutmenge 25 g/m2.
Inklusvie Anwässern der Flächen in den folgenden zwei
Wochen nach Fertigstellung.

Inkl. aller notwendigen Schnitte und Anpassarbeiten in
den Randbereichen, bei Richtungsänderungen und in
Folge von Einbauten.

Der Verband des Pflasterbelags ist vor Ort durch
Schnittarbeiten an die Form der Belagsfläche
anzupassen. Ein erhöhter Bedarf an Pflastermaterial
ist vom AN in die Position des Pflasterbelags mit
einzukalkulieren!

Das Gesamtraster der Verlegung muss nach ZTV
Pflaster-StB20 durch vorheriges Auslegen von
Steinreihen ermittelt werden. Die Abstände zwischen
Randeinfassungen sind auf das Nennmaß der zu
verwendenden Pflastersteine unter Berücksichtigung der
geforderten Sollfugenbreite abzustimmen. Um das
Zuarbeiten von Pflastersteinen zu vermeiden, ist es
notwendig den genauen Abstand zwischen
Randeinfassungen oder Entwässerungsrinnen - unter
Beachtung der geforderten Verlegebreite - durch
Auslegen einzelner Steinreihen vorher zu ermitteln.
Diese Leistung ist einzukalkulieren und wird nicht
gesondert vergütet. Die Rastermaße können je nach
Situation variieren.

Fabrikat/ Herteller:
GDM.TETRAGO liner 3-3

GODELMANN GmbH & Co. KG
Industriestraße 1,
92269 Fensterbach
T +49 9438 9404-0,
F +49 9438 9404-70
info@godelmann.de
www.godelmann.de

oder
gleichwertig:..........................................
.......................................

(vom Bieter einzutragen)
Menge: 490,000 m²

*Hinweis*
Naturstein - Materiallieferung:

Für die Lieferung des Natursteinpflasters und
Einfassungen
aus Naturstein ist ausschließlich folgender Naturstein
zugelassen:

Handelsbezeichnung: Kaltrum-Granit
Herkunft: Steinbruch Kaltrum oder gleichwertig
Petrografische Bezeichnung: Biotit-Muscovit-Granit
Gesteinsart: Granit
Farbe: hellgrau+ gelblich+ gelb
Körnung: fein- bis mittelkörnig
Frostsicherheit: Frostsicheres Gestein nach DIN EN
1342,
frei von Eisensulfiden.

Dieser Naturstein wurde in den angrenzenden, bereits
hergestellten Teilbereichen verbaut. Ein anderes
Natursteinmaterial ist aus gestalterischen Gründen
nicht zugelassen.

Der Bieter, bzw. der Zulieferant des Bieters muss
nachweisen, dass er von der Ausstattung und den
Kapazitäten her in der Lage ist, die geforderte Menge
in der angegebenen Zeit und in der gewünschten (zum
Teil kugelgestrahlten) Bearbeitung
fertigen zu können.

Bemusterung des Materials vor Bestellung durch
Bauüberwachung.

**2.05.25 Pflasterbelag Kleinstein liefern und verlegen**
Pflastersteine aus Kaltrum-Granit (gemäß ZTV
Naturstein), entsprechend Vorbemerkungen Naturstein
und Pflaster, bedarfsgerecht liefern, zur Einbaustelle
transportieren und engfugig (max. 6-10mm) verlegen.
Für die Zufahrts- und Nebenbereiche.

In Gehwegbereichen und befahrenen Nebenflächen,
Belastungsklasse 0,3.

Der Pflasterbelag ist höhengerecht und im
vorgeschriebenen Längs- und Querprofil herzustellen.

Verlegung im diagonalen Reihenverband.

Bearbeitung:
Oberseite gesägt und kugelgestrahlt,
Seitenflächen überwiegend gespalten,
Rutschhemmklasse R11 auf Oberseite,

vor Lieferung und Einbau ist der örtlichen
Bauüberwachung eine Steinprobe des Liefermaterials
vorzulegen,

Nennmaße:
Länge. 10cm
Breite: 10cm
Dicke: 10cm

Inkl. Bettung aus Brechsand-Splitt-Gemisch 2/5mm,
Dicke im verdichteten Zustand 4cm.
Inkl. Fugenfüllung. Die Fugen sind vor dem ersten
Rüttellgang mit Bettungsmaterial vollfugig zu füllen
und einzuschlämmen.
Nach dem Rütteln entstehende Restfuge mit bindigem
Brechsand 0/2mm (z.B. Kalk- bzw. Diabasbrechsand)
vollfugig füllen und einschlämmen.
Fläche erneut abrütteln und rammen. Fugenfüllung und
Arbeitsgänge wiederholen, bis die Fuge vollständig
dichtgefüllt ist.

Inkl. aller notwendigen Schnitte und Anpassarbeiten in
den Randbereichen, bei Richtungsänderungen und in
Folge von Einbauten.

Der Verband des Pflasterbelags ist vor Ort durch
Schnittarbeiten an die Form der Belagsfläche
anzupassen. Ein erhöhter Bedarf an Pflastermaterial
ist vom AN in die Position des Pflasterbelags mit
einzukalkulieren!

Bezugsquelle (vom Bieter einzutragen):

Handelsbezeichnung (Naturstein):
'......................................'

Lieferant (Naturstein):
'......................................................
.....'
Menge: 595,000 m²

**2.05.26 Nachverfüllen der Pflasterfugen**
Nachverfüllen der Pflasterfugen 6 Monate nach Abnahme
bzw. nach Angaben der Bauleitung, entsprechend der
Leitbeschreibung der Pflasterbelagsposition.
Menge: 735,000 m²

**2.05.27 Trittplatten aus Sandstein**
Trittplatten aus Sandstein mit ca. 15 cm breiter
Vegetationsfuge liefern und fachgerecht verlegen.
mit Versatz von 15cm..

Trapez-Platten ca. 150x50/57x10cm,
vgl. Detail 05-07,

aus lokaltypischen, frostsicheren Sandstein,
Farbe: grau-gelblich, in Anlehnung an vorhandenen
Bestand,
vor Bestellung ist der Bauleitung eine Probe zur
Bemusterung vorzulegen.

Bearbeitung:
Oberseite gespalten,
Kanten zurückgeschlagen,
Rutschhemmklasse min. R11 auf Oberseite,

inkl. Bettung aus Brechsand-Splitt-Gemisch 0/4mm,
Dicke im verdichteten Zustand 3cm.

Fugen aus Oberboden bzw. Kies 32/64, Fugenfüllung und
Arbeitsgänge wiederholen, bis die Fuge vollständig
dichtgefüllt ist.

Bezugsquelle (vom Bieter einzutragen):

Handelsbezeichnung (Naturstein):
'......................................'

Lieferant (Naturstein):
'......................................................
.....'
Menge: 13,000 St

**2.05.28 Vegetationstragschicht Schotterrasen**
Vegetationstragschicht einer Schotterrasenfläche nach
Nutzungskategorie N3 auf
Löß, Lava, Bims, Sand - Basis,
gemäß der FLL Richtlinie für den Bau von begrünbaren
Flächenbefestigungen (Ausgabe 2018) und nach Vorgaben
der Düngemittelverordnung,
in homogener Mischung der Körnung 0 - 16 mm
herstellen, liefern und höhengerecht einbauen.
Tragfähigkeit im EV2 des Lastplattendruckversuchs: ?
80 MPa/m,
zu berücksichtigender Verdichtungsfaktor: 1,25-1,35
Einbaustärke: 20cm

Inkl herstellen des Feinplanums, zulässige Abweichung
von der Sollhöhe 2cm unter 4m-Latte.
Anschlüsse an Wege, Plätze und sonstige Beläge 2cm
unter Belagsoberfläche.
Fremdkörper, Unkraut und schwer verrottbare
Pflanzenteile ablesen, Durchmesser ab 5cm. Stoffe
werden Eigentum des AN und sind zu beseitigen.

Inkl. Rasenansaat mit Regel-Saatgutmischung RSM 5.1,
in einem Arbeitsgang,
Saatgutmenge 25 g/m2.
Inklusvie Anwässern der Fläche.

Hersteller/Fabrikat:
Vulkaterra Rasen Typ S 0-16
VULKATEC GmbH
56630 Kretz
Tel.: 02632/95480
Fax: 02632/954820

oder
gleichwertig:..........................................
...............

 (vom Bieter einzutragen)
Menge: 1000,000 m²

**2.05.29 Kiesbank liefern und herstellen**
Kiesbank liefern und herstellen,

Einbauort:
gemäß Ausführungslageplan,
Ergänzung am Ufer der Föritz

Einbau Kies als Schüttung.

Abrechnung nach Aufmaß.

Abmessungen:
gemäß Lageplan: Ergänzung Kiesfläche Ufer Föritz

Material:
Steinart: Kiesel, Rundkies
Farbe: braun bis grau
Form: rund, nicht gebrochen!
Körnung 32/64, gleichmäßig verteilte Körung
vor Bestellung ist der Bauleitung eine Probe zur
Bemusterung vorzulegen.

Schichtstärke: 30 cm

Material Lieferung und einbauen.
Menge: 100,000 m²

**2.05.30 Vliesstoff unter Kies-/Splittfläche**
Geotextil/Vlies als Unkraut- und
Durchwurzelungsschutz, liefern und verlegen zwischen
anstehenden Erdreich und Kies/Splittbelag.
Überlappung und Verschnitt sind einzurechnen.
Der Vliesstoff ist im Vor-Kopf-Einbau zu beschütten.
Abrechnung nach Aufmaß an der Baustelle
Menge: 30,000 m²

**2.05.31 Kiesfläche 16/32 liefern und herstellen**
Kiesfläche bei Stufen an Föritz liefern und einbauen.

Steinart: Kiesel, Rundkies
Farbe: braun bis grau
Form: rund, nicht gebrochen!
Körnung 16/32, gleichmäßig verteilte Körung,
vor Bestellung ist der Bauleitung eine Probe zur
Bemusterung vorzulegen.

Schichtdicke ca. 30 cm.
Menge: 10,000 m²

**2.05.32 Splittfläche herstellen**
Splittbelag als unbefestigte Wegefläche,
aus Granitsplitt 8/16,
gebrochenes Material,
Farbe: grau-beige, nach Bemusterung,
liefern und einbauen.
Schichtdicke 8cm.
Vor Lieferung und Einbau ist der Bauleitung das
Material zur Bemusterung und Freigabe vorzulegen.
Menge: 20,000 m²

**2.05.33 Kiesfläche für Feuerstelle liefern und herstellen**
Kiesfläche für Feuerstelle liefern und einbauen.

Steinart: Kiesel, Rundkies,
hitzebeständig,
Farbe: braun bis grau
Form: rund, nicht gebrochen!
Körnung 16/32, gleichmäßig verteilte Körung,
vor Bestellung ist der Bauleitung eine Probe zur
Bemusterung vorzulegen.

Schichtdicke ca. 15cm.
Menge: 3,000 m²

**2.05.34 Einzeiliger Pflasterstreifen, Kleinpflaster**
Einzeiliger Pflasterstreifen als Einfassung liefern
und in Reihe hammerfest mit gleichmäßigem, engen
Fugenbild setzen.
Pflastersteine für Reihen gleicher Breiten sortieren.
Streifen aus Granitpflastersteinen mit einer maximalen
Fugenbreite von 10 mm herstellen.

Material: Kaltrum-Granit,
entsprechend Vorbemerkungen Naturstein,
vor Lieferung und Einbau ist der örtlichen
Bauüberwachung eine Steinprobe des Liefermaterials
vorzulegen,

Nennmaß (LxBxH):
10x10x10cm

Bearbeitung:
Allseitig gesägt,
Oberseite gesägt und kugelgestrahlt,
Rutschhemmklasse min. R11 auf Oberseite,

1-zeilig, als Randeinfassung und dgl.,

inkl. Haftschlämme und Bettung in Beton C20/25, Dicke
20cm, mit einseitiger Rückenstütze, 2/3 der Steinhöhe,
inkl. Verfugung mit trassgebundenen Werktrockenmörtel
in Farbe des zum Einsatz kommenden Natursteinmaterials,

inklusive aller Fundament-, Schnitt- und
Anpassarbeiten.

Bezugsquelle (vom Bieter einzutragen):

Handelsbezeichnung (Naturstein):
'......................................'

Lieferant (Naturstein):
'......................................................
.....'
Menge: 1560,000 m

**2.05.35 Dreizeilige Entwässerungsrinne, Kleinpflaster**
Dreizeilige Entwässerungsrinne als Einfassung liefern
und in Reihe hammerfest mit gleichmäßigem, engen
Fugenbild und ohne Kreuzfugen setzen.
Pflastersteine für Reihen gleicher Breiten sortieren.
Streifen aus Granitpflastersteinen mit einer maximalen
Fugenbreite von 10 mm herstellen.
Mehrzeilige Streifen sind mit beidseitigen
Schnurkanten herzustellen.

Ausbildung als Entwässerungsrinne, Stich 2 cm.

Material: Kaltrum-Granit,
entsprechend Vorbemerkungen Naturstein,
vor Lieferung und Einbau ist der örtlichen
Bauüberwachung eine Steinprobe des Liefermaterials
vorzulegen,

Nennmaß (LxBxH):
10x10x10cm

Bearbeitung:
Allseitig gesägt,
Oberseite gesägt und kugelgestrahlt,
Rutschhemmklasse min. R11 auf Oberseite,

3-zeilig, als Entwässerungsrinne,

inkl. Haftschlämme und Bettung in Beton C20/25, Dicke
20cm, mit einseitiger Rückenstütze, 2/3 der Steinhöhe,
inkl. Verfugung mit trassgebundenen Werktrockenmörtel
in Farbe des zum Einsatz kommenden Natursteinmaterials,

inklusive aller Fundament-, Schnitt- und
Anpassarbeiten.

Bezugsquelle (vom Bieter einzutragen):

Handelsbezeichnung (Naturstein):
'......................................'

Lieferant (Naturstein):
'......................................................
.....'
Menge: 8,000 m

**2.05.36 Granitbord 15x40x100**
Granitbord liefern und in Betonbettung mit
beidseitiger Rückenstütze aus Beton C20/25 fachgerecht
versetzen.
Einbau mit Anschlag von ca. 11cm, auslaufend auf Null.

Inkl. Haftschlämme und Betonbettung durchgehend, aus
Beton C20/25, B 40cm x H 40cm inkl. 15cm Rückenstütze:
durchgehend, beidseitig, aus Beton C20/25, keilartig
abgeschrägt.
Engfugig versetzen.
Inkl. aller Schnitt- und Anpassarbeiten.

Material: Kaltrum-Granit,
entsprechend Vorbemerkungen Naturstein,
vor Lieferung und Einbau ist der örtlichen
Bauüberwachung eine Steinprobe des Liefermaterials
vorzulegen,

Bearbeitung:
allseits gesägt, Vorderseite, Oberseite und Kopfseite
gestrahlt,

Bordmaße:
Länge: ca. 100cm,
Breite: ca. 15cm,
Höhe: ca. 40cm,

inklusive aller Fundament-, Schnitt- und
Anpassarbeiten.

Bezugsquelle (vom Bieter einzutragen):

Handelsbezeichnung (Naturstein):
'......................................'

Lieferant (Naturstein):
'......................................................
.....'
Menge: 6,000 m

**2.05.37 Granitbord 15x40, Kurvenstein**
Wie Pos. vor, jedoch

Kurvenstein,
Außenradisu 250cm,
Einbau mit Anschlag von ca. 11-15cm,

Bezugsquelle (vom Bieter einzutragen):

Handelsbezeichnung (Naturstein):
'......................................'

Lieferant (Naturstein):
'......................................................
.....'
Menge: 2,500 m

**2.05.38 Granitbord 25x35x100**
Granitbord liefern und in Betonbettung mit einseitiger
Rückenstütze aus Beton C20/25 fachgerecht versetzen.
Einbau belagseben.

Inkl. Haftschlämme und Betonbettung durchgehend, aus
Beton C20/25, B 35cm x H 20cm, inkl. 10cm
Rückenstütze, durchgehend, aus Beton C20/25, keilartig
abgeschrägt.
Engfugig versetzen.

Material: Kaltrum-Granit,
entsprechend Vorbemerkungen Naturstein,
vor Lieferung und Einbau ist der örtlichen
Bauüberwachung eine Steinprobe des Liefermaterials
vorzulegen,

Bearbeitung:
allseits gesägt, Oberseite gestrahlt,

Bordmaße:
Länge: ca. 100cm,
Breite: ca. 35cm,
Höhe: ca. 25cm,

inklusive aller Fundament-, Schnitt- und
Anpassarbeiten.

Bezugsquelle (vom Bieter einzutragen):

Handelsbezeichnung (Naturstein):
'......................................'

Lieferant (Naturstein):
'......................................................
.....'
Menge: 21,000 m

**2.05.39 Granitbord 25x35x100, Bestandsmaterial**
Wie Pos. vor, jedoch

Einbau von bauseits gelagerten Bestandsborden.
Menge: 14,000 m

**2.05.40 Baus. gelagerte Sandsteinblöcke als Einfassung**
Bauseits gelagerte Sandsteinblöcke als Belagseinfassung
auf Fundament aus
40cm Drainbeton C20/25 und
Bettung aus ca. 3cm Einkornmörtel
fach- und höhengerecht verlegen.
Einbau mit 10cm Anschlag.
Inkl. 20cm Frostaschutzschicht 0/45.

Material: Bauseits gelagerte Sandsteinblöcke
Länge: ca. 250cm,
Breite: ca. 30cm,
Höhe: ca. 40cm,

inklusive aller Fundament-, Schnitt- und
Anpassarbeiten.

Bezugsquelle (vom Bieter einzutragen):

Handelsbezeichnung (Naturstein):
'......................................'

Lieferant (Naturstein):
'......................................................
.....'
Menge: 26,000 m

#### Titel 2.06 Sitzmauer, Stufen, etc

**2.06.1 Einbau Sauberkeitsschichtl**
Einbau einer Sauberkeitsschicht unter Fundamenten,
profilgerecht mit vom AN zu liefernden Stoffen.
Material: Kiessand od. kalkfreier Schotter 0/45,
Schichtdicke im verdichteten Zustand bis ca. 20cm,
einbauen und verdichten,
Verdichtungsgrad DPr. 97%.
Menge: 6,000 m³

**2.06.2 Betonfundament für Sitzmauer, Treppen, Stufen, etc.**
Fundament aus Drainbeton C 20/25 herstellen, als
Fundament unter Sitzmauer, Stufen, Treppen, etc.
Fundamentdicke: bis ca. 80cm,
Fundamentbreite: bis ca. 100cm, entspfrechend
Bauteilbreite,
Fundamentlänge bis ca,. 600cm, entsprechend
Bauteillänge,
Fundamentverlauf zum Teil abgestuft,
obere Betonfläche waagerecht abgezogen,
notwendige Schalung ist in die Einheitspreise
einzukalkulieren, Schalung nach Wahl des AN.
Menge: 15,000 m³

**2.06.3 Sitzmauer aus Bestandsmaterial**
Sitzmauer aus vorhandenen Sandsteinblöcken, vom Bauhof
der Gemeinde zur Einbaustelle transportieren und
engfugig (max. 5mm) einbauen.
Transportweg: ca. 1km.

Zum Teil zweireihig übereinander (zwei Steigungen).
Auf vorhandenes Fundament.
Sitzmauer rückseitig in Böschung.

Maße Natursteinblöcke:
Breite: ca. 50-60cm
Höhe: ca. 45-50cm
Länge: ca. 75-150cm

Einbindetiefe in Gelände: min. ca. 3cm,

inkl. ca. 3cm Ausgleichsschicht aus Einkornmörtel.

Scharfe Kanten sind zu glätten.
Menge: 10,000 m³

**2.06.4 Stufen aus Bestandsmaterial**
Stufen für den Wasserzugang zur Föritz beim
Bubsgäßchen, aus vorhandenen Sandsteinblöcken, vom
Bauhof der Gemeinde zur Einbaustelle transportieren
und engfugig (max. 5mm) einbauen.
Transportweg: ca. 1km.

Zweireihig übereinander (zwei Steigungen).
Auf vorhandenes Fundament.
Sitzmauer rückseitig in Böschung.

Maße Natursteinblöcke:
Breite: ca. 30-40cm
Höhe: ca. 20cm
Länge: ca. 50-75cm

Einbindetiefe in Gelände: min. ca. 3cm,

inkl. ca. 3cm Ausgleichsschicht aus Einkornmörtel.

Scharfe Kanten sind zu glätten.
Menge: 0,500 m³

**2.06.5 Feuerstelle aus Bestandsmaterial**
Einfassungssteine für die Feuerstelle,
aus vorhandenen Sandsteinblöcken,
vom Bauhof der Gemeinde zur Einbaustelle
transportieren und engfugig (max. 5mm) einbauen.
Transportweg: ca. 1km.

Maße Natursteinblöcke:
Breite: ca. 30-50cm
Höhe: ca. 20cm
Länge: ca. 20-60cm

Anordnung in Ringform.
Durchmesser ca. 200cm.
Einbau mit ca. 5cm Anschlag.

Scharfe Kanten sind zu glätten.
Menge: 1,000 m³

**2.06.6 Steinmetzäßige Bearbeitung**
Steinmetzmäßige Bearbeitung der
Sitzblöcke und Stufen aus Bestandsmaterial zur
Einhaltung der Fugenbreite im Anschluss Stein zu
Stein, sowie zur Herstellung von abgewinkelten bzw.
abgeschrägten Seitenflächen zur Aufstellung der
Sitzblöcke in Radien.

Die Bearbeitung hat in Abstimmung mit der
Bauüberwachung zu erfolgen.

Inkl. aller benötigten Materialien, Werkzeuge und
Maschinen zur Bearbeitung der Sandsteinblöcke.
Menge: 16,000 h

**2.06.7 Blockstufe, Mitte, liefern und einbauen**
Blockstufe aus Sandstein, für Stufen zur Föritz,
liefern, zur Einbaustelle transportieren und auf
vorhandenem Betonfundament aufliegend, inkl. ca. 3cm
Drainmörtel aus Trasszement mit einer Haftschlämme im
Gefälle nach Zeichnung, auf Stoß, fach- und
höhengerecht verlegen.

Steigungsverhältnis 15/30cm,

Material: lokaltypischer, frostsicherer Sandstein,
Farbe: grau-gelblich, in Anlehnung an vorhandenen
Bestand,
vor Bestellung ist der Bauleitung eine Probe zur
Bemusterung vorzulegen.

Bearbeitung:
Vorderseite gespalten,
Kopfseiten gesägt,
Oberfläche gesägt und gestockt,
Rutschsicherheit R11,
Vorderkante gefast/gebrochen,

Mittelstufe, Nennmaß:
Breite: 33,0cm
Länge: 150,0cm
Höhe: 14,5cm

Inkl. Erstellung der
Werkplanung/Fertigungszeichnungen. Anfertigung erst
nach Freigabe der Fertigungszeichnungen durch die
Bauüberwachung!

Bezugsquelle (vom Bieter einzutragen):

Handelsbezeichnung (Naturstein):
'......................................'

Lieferant (Naturstein):
'......................................................
.....'
Menge: 2,000 St

**2.06.8 Blockstufe, Antritt, liefern und einbauen**
Wie Pos. vor, jedoch

Antrittsstufe, Nennmaß:
Breite: 33,0cm
Länge: 150,0cm
Höhe: 17,5cm

Bezugsquelle (vom Bieter einzutragen):

Handelsbezeichnung (Naturstein):
'......................................'

Lieferant (Naturstein):
'......................................................
.....'
Menge: 2,000 St

**2.06.9 Blockstufe, Austritt, liefern und einbauen**
Wie Pos. vor, jedoch

Austrittsstufe, Nennmaß:
Breite: ca. 30,0cm
Länge: ca. 150,0cm
Höhe: ca. 14,5cm

Bezugsquelle (vom Bieter einzutragen):

Handelsbezeichnung (Naturstein):
'......................................'

Lieferant (Naturstein):
'......................................................
.....'
Menge: 2,000 St

#### Titel 2.07 Steg Teehaus

**2.07.1 Wasserhaltung Steg**
Bauzeitliche Wasserhaltung zur Trockenlegung der aller
Baubereiche zur Herstellung des Stegs von der
Schlossallee zum Teehaus, über den wasserführenden
Schlossgraben, soweit erforderlich, nach Wahl des AN
herstellen
und während der gesamten Bauzeit vorhalten,
entsprechend
Baufortschritt umbauen und unterhalten sowie rückbauen
einschließlich Nebenarbeiten und Materialien.

Wasserhaltung für Grund- und Oberflächenwasser.
Nahe anstehendes Grundwasser gemäß Baugrundgutachten
ist bei der Kalkulation der Wasserhaltung zu
berücksichtigen.

Geologische und hydrologische Verhältnisse sowie Zweck,
Umfang, Absenkziele, Dauer der Wasserhaltung und
Ableitung des Wassers zur Vorflut nach Wahl des AN.

Die Wasserhaltung umfasst Bemessung, Einbau, Betrieb,
Umbau und Ausbau aller Wasserhaltungsanlagen an allen
Maßnahmenstellen einschließlich Umsetzen entsprechend
Baufortschritt.

Erforderliche Erdarbeiten, Wasserfassung, Zu- und
Ableitung, Sand- und Schlammfänge,
Reserveeinrichtungen, sowie Umbauen bzw. Umsetzen der
Anlage entsprechend der vom AN gewählten Abschnitte
werden nicht gesondert vergütet.

Alle erforderlichen Materialien und Geräte (Fangedämme,
Rohrleitungen, erforderliche Pumpenanlagen, etc.) sind
in die Position einzukalkulieren.

Mit der Pauschale sind alle zur Wasserhaltung
erforderlichen Arbeiten sowie evtl.
Schadenersatzansprüche durch
Gewässerbeeinträchtigungen abgegolten.

Die Auszahlung erfolgt auf Antrag des Auftragnehmers
in Raten jeweils nach dem Umfang der ausgeführten
Bauarbeiten.
20% werden einbehalten, bis sämtliche Anlagen für die
Wasserhaltung beseitigt sind.
Menge: 1,000 psch

**2.07.2 Baugrube verfüllen, Aushubmaterial**
Verdichtungsfähiges Füllmaterial aus gelagertem
Aushubmaterial aufnehmen, auf der Baustelle
transportieren und lagenweise einbauen und verdichten,
für die Verfüllung der Steggründung bis - 20 cm unter
OK geplantes Gelände,
Einbau nach Freigabe durch die Bauleitung.
Verdichtungsgrad DPr mind. 100 %.
Einbauhöhe bis ca. 3,50 m.
Menge: 50,000 m³

**2.07.3 Baugrube verfüllen, Liefermaterial**
Verdichtungsfähiges Füllmaterial liefern und
lagenweise einbauen und verdichten,
für die Verfüllung der Steggründung bis - 20 cm unter
OK geplantes Gelände,
Einbau nach Freigabe durch die Bauleitung.
Verdichtungsgrad DPr mind. 100 %.
Einbauhöhe bis ca. 3,50 m.
Menge: 50,000 m³

**2.07.4 Werkplanung Gründung Steg**
Erstellen der Werk-/Montageplanung für nachfolgend
beschriebene Steggründung des Schlossstegs über den
Wassergraben, neben dem Teehaus, entsprechend des
Ausführungskonzepts im Plan 05|13 'Ausführungskonzept
Schlosssteg',

einschl. aller Bestandteile,

Werkstattzeichnungen im M 1:50/20
Detailpunkte im M 1:5, M 1:1,

Für die Ausführung der Arbeiten hat der Auftragnehmer
im Rahmen seiner Vertragsleistungen die erforderlichen
Konstruktions- und Werkstattzeichnungen, sowie aller
notwendigen statischen Berechnungen, auf Grundlage des
vom Planer zur Verfügung gestellten Ausführungskozepts
und der statischen Vorbemessung, in gemeinsamer
Abstimmung mit den Planer, zu fertigen und dem AG
2-fach im Originalmaßstab (Ansichten und Schnitte
1:25, Details 1:5), zur Prüfung und Freigabe
vorzulegen.

Die Unterlagen des AN haben alle Angaben zu enthalten,
die zur fachtechnischen Prüfung und zur Beurteilung
der Übereinstimmung mit LV und Projekt erforderlich
sind.

Die gesamte technische Bearbeitung ist mit dem Planer
abzustimmen. Die in der Anlage zum
Leistungsverzeichnis beigefügten Zeichnungen sind in
architektonisch-konstruktiver Hinsicht für die
Ausführung als Prinziplösung zu verstehen, und stellen
in Dimension, Form, Material und Funktionsweise die zu
erstellenden Endprodukte dar. Sie decken nicht alle
Details der ausgeschriebenen Konstruktionen ab. Eine
Abweichung von den Prinzipdetails bedarf der
schriftlichen Genehmigung der Planer.

Hinweis:
Bei erforderlichen Nachbesserungen an der
Werkstattplanung sind mehrere Bearbeitungs-, Prüf- und
Freigabephasen zu
berücksichtigen.
Die Kosten hierfür sind in die Einheitspreise
einzukalkulieren und werden nicht extra vergütet.

Das Anfertigen und Vervielfältigen der für die
Herstellung der Elemente und Teile erforderlichen
Werkstattpläne durch den Auftragnehmer ist in den
Einheitspreis einzukalkulieren und wird nicht
besonders vergütet.

Vor der Fertigung sind die Maße in den Werkplänen und
im
Leistungsverzeichnis mit den Maßen am Bau /vor Ort vom
Auftragnehmer eigenverantwortlich zu prüfen und mit
dem Planer abzustimmen.

Mit der Materialbestellung/Fertigung und Ausführung
darf erst nach Freigabe der Werkstattplanung durch den
AG begonnen werden. Freigegebene Pläne erhalten einen
Freigabevermerk.

Die Werkstattpläne sind ausreichend vor Fertigung der
Bauüberwachung zur Freigabe vorzulegen, min. 3 Wochen.
Anfertigung erst nach freigegebener Werkplanung durch
die Bauüberwachung.
Menge: 1,000 psch

**2.07.5 Lastverteilende Platte für Steggründung**
Lastverteilende Platte für Steg herstellen.

Lastverteilfende Platte als Fundamentplatte für die
Brunnengründung,

aus Beton C30/37 (r?0,3) XC2, XD2, XF2,

Maße (LxBxH): ca. 200x200x50cm,

Oberseite glatt abziehen.
Menge: 4,000 m³

**2.07.6 Brunnengründung für Steg**
Brunnengründung für Steg herstellen:
Lieferung und fachgerechter Einbau von Schachtringen
aus
Beton DN 800, H = 500 mm, nach DIN 4034-2, mit
Falzausbildung.

Bestandteile der Brunnengründung:
- 6 St. Schachtringe: H = 500 mm
- Gesamthöhe: 3,00 m
- Innendurchmesser Schachtringe: 800mm
- Außenndruchmesser Schachtringe: ca. 980mm

Schacht lage- und höhengerecht einbauen,

Schachtringe füllen mit langsam erhärtenden Beton
C30/37 XC2, XD2, XF2,

Kopplung zwischen den Brunnenringen aus Gewindestange
M36 FK 8.8. Abrechnung Gewindestangen über Position
danach.

Oberseite glatt abziehen.
Menge: 4,000 St

**2.07.7 Zulage für Einbau Gewindestangen**
Lieferung und Einbau von Gewindestangen M36 FK 8.8,
Länge 60cm,
als Kopplungslagen zwischen den benachbarten
Brunnenringen,
Abstand (vertikal ) ca. 60cm,
Randabstand oben/unten ? 30cm.
Inkl. aller notwendigen Bohrungen in den
Schachtringen, benötigter Materialien und
Nebenarbeiten.

Abrechnung nach Stück gelieferter und eingebauter
Gewindestange.
Menge: 12,000 St

**2.07.8 Widerlagerkopf aus Stahlbeton herstellen**
Widerlagerkopf aus Stahlbeton herstellen.
Oberfläche eben abgezogen und rau abgerieben.
Schalung und Bewehrung in gesonderten Positionen.
Festigkeitsklasse: C30/37LP
Expositionsklassen: XC4,XD3,XF4,
Feuchtigkeitsklasse. WA,
Betondeckung: cnom = 50mm
Dicke Widerlagerkopf: 60/80 cm
Außenmaße Widerlagerkopf: 82 x 234cm,
Dicke Wandung: 30cm,
Tiefe U-förmiges Auflager: 52cm,
Breite U-förmiges Auflager: 174cm,
Betonmenge: ca. 1,4m3
Menge: 2,000 St

**2.07.9 Schalung für Widerlagerkopf**
Schalung für Widerlagerkopf kit U-förmiger Aufkantung,
glatt, aus nicht saugenden Schalungsplatten mit
regelmäßigen Stößen und Nagelstellen, inkl. Abfasen
der Kanten mit Dreikantleisten.
inkl. aller notwendigen Befestigungs, Schneid- und
Nebenarbeiten sowie benötigter Materialien.
Dicke Widerlagerkopf: 80cm
Menge: 16,000 m²

**2.07.10 Betonstahl Ortbeton B 500 B**
Betonstahlbewehrung für das Widerlager,
entsprechend statischer Berechnungen, liefern und
herstellen.
Betonstabstahl B 500 B, Durchmesser bis 14mm,
inkl. aller notwendigen Biege-, Schneid- und
Nebenarbeiten sowie aller benötigten Materialien zum
Einbau, Befestigung, Unterstützung sowie
Abstandhaltern und Klammern.
Menge: 0,500 t

**2.07.11 L-Winkel aus Flachstahl**
L-Winkel aus Flachstahl,
als Anbaukante für den Pflaster- bzw. Splittbelag über
den Betonwiderlager, im Übergang zum Brückenbelag,

Winkelstahl L-Profil,
150x150x12mm,
aus verzintken Stahl,

U-förmiger auf Betonwiderlager aufgesetzt und fest
verschraubt,

Maße U-Form (BxLxB): 52x174x52cm,
Gesamtlänge: 278cm,

in kompletter Leistung liefern und fix-und-fertig auf
Widerlager montieren,
inkl. aller Befestigungs- und Nebenarbeiten,
inkl. aller Schrauben und Befestigungsmaterialien,
inkl. aller erforderlichen Schnitte und Anpassungen
zum Einbau.
Menge: 2,000 St

**2.07.12 Werkplanung Bauwerk Steg**
Erstellen der Werk-/Montageplanung für nachfolgend
beschriebenen Steg über den Wassergraben, neben dem
Teehaus, entsprechend des Ausführungskonzepts im Plan
05|13 'Ausführungskonzept Schlosssteg',

einschl. aller Bestandteile mit dazugehörigem Geländer,

Werkstattzeichnungen im M 1:50/20
Detailpunkte im M 1:5, M 1:1,

Für die Ausführung der Arbeiten hat der Auftragnehmer
im Rahmen seiner Vertragsleistungen die erforderlichen
Konstruktions- und Werkstattzeichnungen, sowie aller
notwendigen statischen Berechnungen, auf Grundlage des
vom Planer zur Verfügung gestellten Ausführungskozepts
und der statischen Vorbemessung, in gemeinsamer
Abstimmung mit den Planer, zu fertigen und dem AG
2-fach im Originalmaßstab (Ansichten und Schnitte
1:25, Details 1:5), zur Prüfung und Freigabe
vorzulegen.

Die Unterlagen des AN haben alle Angaben zu enthalten,
die zur fachtechnischen Prüfung und zur Beurteilung
der Übereinstimmung mit LV und Projekt erforderlich
sind.

Die gesamte technische Bearbeitung ist mit dem Planer
abzustimmen. Die in der Anlage zum
Leistungsverzeichnis beigefügten Zeichnungen sind in
architektonisch-konstruktiver Hinsicht für die
Ausführung als Prinziplösung zu verstehen, und stellen
in Dimension, Form, Material und Funktionsweise die zu
erstellenden Endprodukte dar. Sie decken nicht alle
Details der ausgeschriebenen Konstruktionen ab. Eine
Abweichung von den Prinzipdetails bedarf der
schriftlichen Genehmigung der Planer.

Hinweis:
Bei erforderlichen Nachbesserungen an der
Werkstattplanung sind mehrere Bearbeitungs-, Prüf- und
Freigabephasen zu
berücksichtigen.
Die Kosten hierfür sind in die Einheitspreise
einzukalkulieren und werden nicht extra vergütet.

Das Anfertigen und Vervielfältigen der für die
Herstellung der Elemente und Teile erforderlichen
Werkstattpläne durch den Auftragnehmer ist in den
Einheitspreis einzukalkulieren und wird nicht
besonders vergütet.

Vor der Fertigung sind die Maße in den Werkplänen und
im
Leistungsverzeichnis mit den Maßen am Bau /vor Ort vom
Auftragnehmer eigenverantwortlich zu prüfen und mit
dem Planer
abzustimmen.

Mit der Materialbestellung/Fertigung und Ausführung
darf erst nach Freigabe der Werkstattplanung durch den
AG begonnen werden. Freigegebene Pläne erhalten einen
Freigabevermerk.

Die Werkstattpläne sind ausreichend vor Fertigung der
Bauüberwachung zur Freigabe vorzulegen, min. 3 Wochen.
Anfertigung erst nach freigegebener Werkplanung durch
die Bauüberwachung.
Menge: 1,000 psch

**2.07.13 Elastomerlager**
Lieferung und Einbau eines Elastomerlagers,
Höhe 30mm,
Maße: 250x150mm,
als Auflager und Ausgleich für die Unterkonstruktion
(Stahlträger HEM 200)  im Gefälle von 1% auf die
Betonwiderlager,
Menge: 4,000 St

**2.07.14 Unterkonstruktion Steg**
Unterkonstruktion des Stegs als Metallkonstruktion,
Gesamtlänge: 10,19m,
Gesamtbreite: 1,66m,
liefern, moniteren und
auf Betonwiderlager im Gefälle von 1% einbauen,
gemäß Plan 05|13 'Ausführungskonzept Schlosssteg',
sowie der darauf aufbauende Werkpläne und statischen
Berechnungen des AN.

Unterkonstruktion bestehend aus:

1. Längsträger
HEM 200-Träger,
S 235,
Länge: 10,19m,
2 Stück,
im Abstand von 100cm (Mitte-Mitte)

2. Winverband Querträger
QRO 60x5,0mm,
S 235, warmgefertigt,
Länge: 98,5cm,
7 Stück,
im Abstand von ca. 169cm (Mitte-Mitte),
verschraubt an Längsträgern

3. Windverband Diagonale
Rundstahl M10,
Schraubenfestigkeitsklasse ? 4.6 (S235),
Länge: 190cm,
12 Stück,
jeweils 2 Stück kreuzweise diagonal verschraubt
an Querträgern

4. Auflagebleche für Granitplatten
Stahlblech, Stärke 12mm,
S235,
Länge 166cm, Breite 46cm,
mit jeweils 8 Bohrungen (4+4) an den Seitenrändern,
Durchmesser Bohrungen = 3cm;
20 Stück,
mit 5cm Abstand mittig auf Längsträger befestigt,
oberflächen bündig zur flächigen Auflage der
Granitplatten,
z.B. mittels in die Stahlplatte eingelassenen
Senkkopfschrauben,

Alle Teile komplett feuerverzinkt nach EN ISO 1461.
Einbauort: Über Wassergraben des Schlosses, zwischen
Schlossmauer/Teehaus und Schlossallee.

Inkl. aller Befestigungsmaterialien wie Schrauben,
Zugstäbe, Anker, Dübel, Bauklammern usw. aus V2A
Edelstahl.

Inkl. aller notwendigen Bohrungen und Nebenarbeiten.
Menge: 1,000 St

*Hinweis*
Naturstein - Materiallieferung:

Für die Lieferung des Natursteinplatten des Stegs ist
ausschließlich folgender Naturstein zugelassen:

Handelsbezeichnung: Kaltrum-Granit
Herkunft: Steinbruch Kaltrum oder gleichwertig
Petrografische Bezeichnung: Biotit-Muscovit-Granit
Gesteinsart: Granit
Farbe: hellgrau+ gelblich+ gelb
Körnung: fein- bis mittelkörnig
Frostsicherheit: Frostsicheres Gestein nach DIN EN
1342,
frei von Eisensulfiden.

Dieser Naturstein wurde in den angrenzenden, bereits
hergestellten Teilbereichen verbaut. Ein anderes
Natursteinmaterial ist aus gestalterischen Gründen
nicht zugelassen.

Der Bieter, bzw. der Zulieferant des Bieters muss
nachweisen, dass er von der Ausstattung und den
Kapazitäten her in der Lage ist, die geforderte Menge
in der angegebenen Zeit und in der gewünschten (zum
Teil kugelgestrahlten) Bearbeitung
fertigen zu können.

Bemusterung des Materials vor Bestellung durch
Bauüberwachung.

**2.07.15 Platten aus Granit, 8 Bohrungen**
Platten aus Kaltrum-Granit (gemäß ZTV Naturstein),
entsprechend Vorbemerkungen Natursteinlieferung Steg,
bedarfsgerecht liefern, zur Einbaustelle
transportieren und mit 10mm Fuge auf die
Unterkonstruktion aus Stahlplatten auflegen. Als
Stegbelag für Fußgängerbereiche.

Bearbeitung:
allseitig gesägt und kugelgestrahlt,
Rutschhemmklasse R11 auf Oberseite,

mit jeweils 8 durchgehenden Bohrungen an den Rändern
der Schmalseite (4+4),
im Abstand von 12,5cm vom Seitenrand (Mitte Bohrung),
im Abstand von 5,87/5,88cm von den Rändern der
Längsseite,
Abstand zwischen den Bohrungen = 12,75cm,
zur Aufnahme der Geländerpfosten und kraftschlüssigen
Verbidnung zwischen Plattenbelag und Unterkonstruktion,

vor Lieferung und Einbau ist der örtlichen
Bauüberwachung eine Steinprobe des Liefermaterials
vorzulegen,

Nennmaße:
Länge. 170cm
Breite: 50cm
Dicke: 8cm

Inkl. aller Nebenarbeiten und benötigter Materialien,
u.a. zur temporären Fixierung der Platten bis zum
Einbau des Geländers.
Menge: 18,000 St

**2.07.16 Platten aus Granit, 2 Bohrungen**
Platten aus Kaltrum-Granit (gemäß ZTV Naturstein),
entsprechend Vorbemerkungen Natursteinlieferung Steg,
bedarfsgerecht liefern, zur Einbaustelle
transportieren und mit 10mm Fuge auf die
Unterkonstruktion aus Stahlplatten auflegen. Als
Stegbelag für Fußgängerbereiche.

Bearbeitung:
allseitig gesägt und kugelgestrahlt,
Rutschhemmklasse R11 auf Oberseite,

mit 2 durchgehenden Bohrungen an den Rändern der
Schmalseite (4+4),
im Abstand von 12,5cm vom Seitenrand (Mitte Bohrung),
im Abstand von 5,88cm von den Rändern der Längsseite,
zur Aufnahme der Geländerpfosten und kraftschlüssigen
Verbidnung zwischen Plattenbelag und Unterkonstruktion,

inkl. Verklebung der Platte auf der darunterliegenden
Stahlplatte,

vor Lieferung und Einbau ist der örtlichen
Bauüberwachung eine Steinprobe des Liefermaterials
vorzulegen,

Nennmaße:
Länge. 170cm
Breite: 50cm
Dicke: 8cm

Inkl. aller Nebenarbeiten und benötigter Materialien,
u.a. zur temporären Fixierung der Platten bis zum
Einbau des Geländers.
Menge: 1,000 St

**2.07.17 Platten aus Granit, ohne Bohrungen**
Platten aus Kaltrum-Granit (gemäß ZTV Naturstein),
entsprechend Vorbemerkungen Natursteinlieferung Steg,
bedarfsgerecht liefern, zur Einbaustelle
transportieren und mit 10mm Fuge auf die
Unterkonstruktion aus Stahlplatten auflegen. Als
Stegbelag für Fußgängerbereiche.

Bearbeitung:
allseitig gesägt und kugelgestrahlt,
Rutschhemmklasse R11 auf Oberseite,

inkl. Verklebung der Platte auf der darunterliegenden
Stahlplatte,

vor Lieferung und Einbau ist der örtlichen
Bauüberwachung eine Steinprobe des Liefermaterials
vorzulegen,

Nennmaße:
Länge. 170cm
Breite: 50cm
Dicke: 8cm

Inkl. aller Nebenarbeiten und benötigter Materialien,
u.a. zur temporären Fixierung der Platten bis zum
Einbau des Geländers.
Menge: 1,000 St

**2.07.18 Geländer für Steg, als Absturzsicherung und konstruktives Verbindungselement zwischen**
Füllstabgeländer für Steg, als Absturzsicherung und
konstruktives Verbindungselement zwischen
Unterkonstruktion des Stegs und den aufliegenden
Granitplatten, liefern und moniteren,
bestehend aus:

73 Stk Rundstahlstäben,
Durchmesser 20mm,
Länge 110cm,
gewalzt, kaltgefertigt, S235,
Abstand Stäbe  (Mitte-Mitte) = 12,75cm

durchgesteckt durch Granitplatten und Stahlplatten,

mit Gewinde an unteren Ende,
zur kraftschlüssigen und biegesteifen Verschraubung
auf Unterseite der Stahlplatten als gepresste
Verbindung mit der Unterkonstruktion und Befestigung
der Granitplatten,
mittel Unterlgescheibe und Mutter,

mit festverschweißter Abdeckrosette,
Durchmesser 40mm, Höhe 10mm,
UK Abdeckrosette = 98cm unter OK Gewindestange,

mit oberseitig aufgesetzten und angeschweißten
Handlauf,
aus Flachstahl 50x20mm,
an den beiden freien Enden im Abstand von 5cm nach
unten um 5cm abgekantet,

Geamthöhe Geländer über OK Belag = 100cm,
Geaamtlänge Geländer = 930cm

Alle Teile komplett feuerverzinkt nach EN ISO 1461
und pulverbeschichtet in DB703.

Inkl. aller Befestigungsmaterialien aus V2A Edelstahl
(und lackiert in DB703),
sowie Befestigungs- und Nebenarbeiten in kompletter
Leistung liefern und fix-und-fertig aufbauen.
Menge: 2,000 St

**2.07.19 Werkplanung Geländer Mauer**
Herstellen der Werkzeichnung/-planung in Abstimmung
mit der Bauüberwachung für das nachstehend
beschriebene Geländer, vgl. Detail 05|13
'Ausführungskonzept Schlossteg' einschl. der
notwendigen statischen Berechnungen.

Inkl. vorheriges Aufmaß vor Ort.

Die Werkstattpläne sind ausreichend vor Fertigung der
Bauüberwachung zur Freigabe vorzulegen, min. 3 Wochen.
Anfertigung erst nach freigegebener Werkplanung durch
die Bauüberwachung.
Einzukalkulieren ist die Überarbeitung unter
Berücksichtigung der Planfortschreibungen.

Erstellen in 1-facher Ausferigung gedruckt sowie
digital zur Vorlage bei der Bauüberwachung.
Menge: 1,000 psch

**2.07.20 Geländer Mauer Anschluss Teehaus**
Geländer auf Stützmauer neben dem Teehaus als
Rundstabgeländer mit Flachstahlrahmen liefern und
herstellen,
bestehend aus:

Rahmen aus Flachstahl 50x20mm,
rundkantig/gefast,
Außenmaße (LxH): 403x94cm,

gefüllt mit 30 Stk Rundstahlstäben,
Durchmesser 20mm,
Länge 90cm,
gewalzt, kaltgefertigt, S235,
Abstand Stäbe  (Mitte-Mitte) = 13cm,
mit Rahmen verschweißt,

befestigt in Stützmauer über 5 Stk angeschweißte
Gewindestangen M27, Festigkeitsklasse 10.9, Länge
45cm,
im Abstand von 91cm ungefähr 40cm in Bohrung
(Durchmesser 4cm, Tiefe 50cm) eingelassen und mit
Vergussmörtel dauerhaft fixiert, abschließend
dauerlastisch in Steinfarbe verfugt,

Gesamtlänge 403cm,
Gesamthöhe 100cm, inkl. 6cm Abstand des Rahmens zur
Stützmauer,

Alle Teile komplett feuerverzinkt nach EN ISO 1461
und pulverbeschichtet in DB703.

Inkl. aller Befestigungsmaterialien aus V2A Edelstahl
(und lackiert in DB703),
sowie Befestigungs- und Nebenarbeiten in kompletter
Leistung liefern und fix-und-fertig aufbauen.

Inkl. der notwendigen Bohrungen in der Stützmauer,
Durchmesser 4cm, Tiefe 50cm, zur Befestigung.

Anfertigung erst nach Freigabe der Werkplanung durch
die Bauüberwachung!
Menge: 1,000 St

**2.07.21 Betonfundament für Stützmauer**
Fundament aus Beton,
als Fundament unter Stützmauer,
obere Betonfläche waagerecht abgezogen,
als Normalbeton DIN EN 206-1,
XC2, XF3, XD2
Druckfestigkeitsklasse C30/37,
Fundamentdicke 80cm,
Fundamentbreite bis 120cm.
Notwendige Schalung ist in die Einheitspreise
einzukalkulieren. Schalung nach Wahl des AN.
Menge: 8,000 m³

**2.07.22 Herstellen Stützmauer aus vorhandenen Naturstein**
Herstellen Stützmauer aus Naturstein gemäß DIN 1996,
am Wassergraben, in Teilbereichen im Anschluss an
vorhandene Bestandsmauer,

aus vorhandenen, seitlich gelagerten Sandsteinblöcken,

einseitiges Sichtmauerwerk,
als regelmäßiges Schichtenmauerwerk,

Höhe bis ca. 240cm,
Mauerverlauf abgestuft, entsprechend Geländeverlauf.

Breite, inkl. Betonhinterfüllung: ca. 100 bis 120cm,
Länge: bis ca. 8m,

Mauer als Verblendmauerwerk in Hinterbeton C20/25,
Beton für die Hinterfüllung wird in gesonderter
Position abgerechnet,

mit min. 15cm Einbindung ins Gelände,
Bewehrung nach statischen Erfordernis.

Die Steine sind steinbündig und vollfugig mit, auf das
verwendete Sandsteinmaterial abgestimmten,
NHL-Werksteinmörtel MörtelkIasse 2,5 zu setzen und
hohlraumarm zu vermörteln.
Ausfugen wird separat vergütet.

Inkl. aller notwendigen Schnittmaßnahmen zur Anpassung
der vorhandenen Natursteine an den Verlauf der Mauer
und die Abtreppung.
Menge: 19,000 m²

**2.07.23 Hinterfüllbeton Stützmauer**
Hinterfüllung für die Stützmauer aus Beton C 20/25
herstellen.
Dicke: ca. 80cm bis 60cm,
Höhe: bis ca. 240cm,
Länge: bis ca. 8m, entsprechend Mauerlänge,
Mauerverlauf zum Teil abgestuft,
obere Betonfläche leicht schräg abgezogen,
notwendige Schalung ist in die Einheitspreise
einzukalkulieren, Schalung nach Wahl des AN.
Menge: 15,000 m³

**2.07.24 Zulage zu Stützmauer**
Zulage für die steinmetzmäßige Bearbeitung der
obersten Reihe,  zur Einpassung der geneigten
Maueroberkante,
und als gerader Abschluss,
Gesamtlänge Maueroberkante: 8m,
Die Bearbeitung hat in Abstimmung mit der
Bauüberwachung zu erfolgen.

Inkl. aller benötigten Materialien, Werkzeuge und
Maschinen zur Bearbeitung der Sandsteinblöcke.
Menge: 24,000 h

**2.07.25 Zulage zu Stützmauer**
Zulage für die Lieferung und den Einbau
von Edelstahlflachankern als Halteanker bzw.
Mauerverbinder in den Fugen,
zwischen Sandsteinmauer und Betonhinterfüllung,
Maße Anker: ca. 300x20x0,7mm,
min. 5 Stk pro m2 Mauer,

Die Mauerverbinder müssen vollständig in die Fuge
eingebettet werden. Verbinder dazu in halber Fugenhöhe
einlegen und Oberseite mit Mörtel bedecken.

Inkl. aller benötigten Materialien und Nebenarbeiten.
Menge: 100,000 St

**2.07.26 Sandsteinmauerwerk verfugen**
Mauerwerk steinbündig verfugen, lagenweise mit
zähfestem, in Korngröße und Zusammensetzung auf das
Mauerwerk abgestimmten NHL-Fugenmörtel, Mörtelklasse
M2,5.
Vor dem Verfugen die Fugen zwischen den Steinen der
Sandsteinmauer mit einer vierprozentigen Tonerdelösung
gut einsprühen.
Steine während des Abbindevorganges von anhaftenden
Mörtelresten reinigen.
Fugentiefe ca. 3 cm, Fugenfüllung 2mm zurückliegend.
Mörtel in Steinfarbe.
Rückprall aufnehmen. Mörtelreste usw. sind vom AN zu
entsorgen.

Abgerechnet wird der m2-Sichtfläche der Mauer.
Menge: 19,000 m²

#### Titel 2.08 Einbauten und Ausstattung

*Hinweis*
Bei dem nachfolgenden Abfallbehälter und
Fahrradanlehnbügeln sind ausschließlich
die angegebenen Produkte als Liefernachweis zulässig.
Es handelt sich hierbei um die kommunalen
Standardprodukte,
welche gestalterisch im gesamten Gemeindegebiet zum
Einsatz kommen.
Ersatzteile können einheitlich auf Vorrat beschafft und
ausgetauscht werden.

**2.08.1 Fahrradanlehnbügel**
Fahrradanlehnbügel
Gesamthöhe: 120 cm,
Höhe ü. Boden: 80 cm,
Breite: 80 cm,
Ausführung: 1-teilig, verschweißt,
aus Flachstahl 80 x 10 mm, feuerverzinkt,

mit Flachstahlstrebe 16 x 8 mm, feuerverzinkt,
als Erdanker zur besseren
Stabilisierung beim Einbetonieren,

Oberfläche: pulverbeschichtet
DB 703 eisenglimmer Feinstruktur,

Befestigung: ortsfest, zum Einbetonieren,

liefern und fachgerecht nach Herstellerangaben
einbauen.
Inkl. Bodenhülse zum Einbetonieren sowie aller Erd-
und Fundament- und Nebenarbeiten.

Hersteller/Fabrikat:
Fahrradparker Clivus

HUMBERG GmbH
Zeppelinstraße 4
48301 Nottuln
Telefon: 0 25 09/9 93 69 0
Telefax: 0 25 09/9 93 69 29
E-Mail: info@humberg-baumschutz.de

oder
gleichwertig:..........................................
.......................................

(vom Bieter einzutragen)
Menge: 8,000 St

**2.08.2 Abfallbehälter mit Ascher liefern und einbauen**
Runder Abfallbehälter-Ascher-Kombination an
U-Profil-Stütze,
Behälter-Durchmesser 300 mm,
Behälterhöhe 485 mm,
Ascher-Durchmesser 300 mm,
Ascher-Höhe 80 mm,
Höhe OKG 880 mm,
Fassungsvermögen Abfallbehälter 35 l,
Fassungsvermögen Ascher 5 l,
feuerverzinkt und pulverbeschichtet in DB oder RAL
nach Bemusterung,
Ascher mit Abdeckblech aus Edelstahl,
Sicherung mit Dreikantverschluss,
zum Einbetonieren,
mit Drahtkorbeinsatz verzinkt, Maschung 10 x 10 mm,

liefern und fachgerecht nach Herstellerangaben
einbauen.
Inkl. Bodenhülse zum Einbetonieren sowie aller Erd-
und Fundamentarbeiten.

Fabrikat/ Herteller:
Modell AB1/4-S35EB

Nusser Stadtmoebel GmbH & Co. KG
Max-Eyth-Strasse 33
71364 Winnenden
Telefon: 07195 / 693-111
e-mail: nusser@stadtmoebel.de
Internet: www.stadtmoebel.de

oder
gleichwertig:..........................................
.......................................

(vom Bieter einzutragen)
Menge: 5,000 St

**2.08.3 Hundetoilette Beutelspender**
Beutelspender mit Befestigungsmaterial für bestehenden
Pfosten/Säulenleuchte, Durchmesser ca. 250mm,

Material: Stahlblech elektrolytisch verzinkt, 1.5 mm
Fassungsvermögen: bis zu 400 Beutel
Masse: 480/255/50 mm
Pulverbeschichtung: anthrazit (DB 703)
Siebdruck: gelb mit belloo-Logo
Schloss: Standard 4-Kant 6 mm
Universalschlüssel practica: 4-Kant 6 mm, 3-Kant 8 mm
Gewicht: 4.4 kg

liefern und fachgerecht nach Herstellerangaben
einbauen.
Inkl. aller Befestigungsmaterialien und Nebenarbeiten.

Fabrikat/ Hersteller:
belloo-luca, anthrazit

Practica AG
Wallbrunnstraße 24
DE-79539 Lörrach
Tel: +49 (0)7621 913749
E-Mail: info@practica-shop.com
Menge: 2,000 St

**2.08.4 Handlauf für Treppen**
Handlauf für Treppen zur Föritz
entsprechend Detailplan 05-07,
als Flachstahlgeländer,
allseitig rundkantig/gefast,
komplett feuerverzinkt und lackiert in DB703,
bestehend aus:

2 Pfosten aus Flachstahl 20/50 mm, Länge 165cm,

1 Obergurt aus Flachstahl 20/50 mit Pfosten
verschweißt,
Länge 107cm, abgeknickt,

Pfosten in Fundament aus Beton C20/25,
OK Fundament = 10 cm unter OKG,
Maße: 20x20x60cm, auf 10 cm Sauberkeitsschicht 0/45,

inkl. aller Befestigungs-, Schnitt-, Fundament-, Erd-
und Nebenarbeiten,
inkl. Aufmaß vor Ort und zu erstellender Werkplanung,
in kompletter Leistung liefern und fix-und-fertig
aufbauen.

Anfertigung erst nach Freigabe der Werkplanung durch
die Bauüberwachung!
Menge: 2,000 St

**2.08.5 Poller, herausnehmbar**
Poller aus Stahl, herausnehmbar aus Bodenhülse,
pulverbeschichtet.
Poller aus Stahlrundrohr mit aufgeschweißter flacher
Kappe ohne sichtbare Schweißnaht. Verriegelung
mittels Dreikantschloss nach DIN 3223.

Form : rund
Kopfform : Flachkopf
Material : Stahl
Oberfläche : feuerverzinkt und pulverbeschichtet in
DB703
Befestigungsart : zum Einbetonieren
Herausnehmbar : ja
Schließung : Dreikantschloss, inkl. 2 Schlüssel
Anzahl Kettenösen : ohne
Anzahl Reflexstreifen : keine
Pfostenmaße : Ø 76 mm
B x T x H : 76 x 76 x 1300 mm
Höhe : 1300 mm
Höhe über Flur : 900 mm
empfohlene Einbautiefe : 400 mm
Gewicht : 12 kg

inkl. Bodenhülse aus feuerverzinkten Stahl mit
Verschließeinrichtung und Erdanker,
inkl. Abdeckkappe für Bodenhülse aus feuerverzinktem
Stahl mit Federverschluss,

liefern und fachgerecht nach Herstellerangaben
einbauen.
Inkl. aller Erd-, Fundament- und Nebenarbeiten.

Fabrikat/ Hersteller:
Fa. Ziegler, Poller Mostoles

Ziegler Metallbearbeitung GmbH
Gewerbepark am See 1
D- 01920 Nebelschütz

oder
gleichwertig:..........................................
.......................................

(vom Bieter einzutragen)
Menge: 7,000 St

**2.08.6 Zulage für Reflexfolie**
Zulage für die Lieferung udn Anbringung eines
Reflexstreifens ringförmig um den Poller.

selbstklebende Reflexfolie,
Reflexionsklasse RA3/C,
Farbe: weiß,
Breite: 100mm,
Folienstärke: 0,4 mm - 0,5 mm,
Mindestverklebetemperatur: 10° C,
Anwendungstemperaturbereich: - 23° C bis + 65° C,
Hocheffiziente, mikroprismatische Reflexfolie,

genaue Lage des Refelxstreifen in Abstimmung mit der
Bauüberwachung,

liefern und fachgerecht anbringen.
Inkl. aller Schnitt- und Nebenarbeiten.
Menge: 7,000 St

*Hinweis*
Naturstein - Materiallieferung:

Für die Lieferung der Bank- und Tischfüße
aus Naturstein ist ausschließlich folgender Naturstein
zugelassen:

Handelsbezeichnung: Kaltrum-Granit
Herkunft: Steinbruch Kaltrum oder gleichwertig
Petrografische Bezeichnung: Biotit-Muscovit-Granit
Gesteinsart: Granit
Farbe: hellgrau+ gelblich+ gelb
Körnung: fein- bis mittelkörnig
Frostsicherheit: Frostsicheres Gestein nach DIN EN
1342,
frei von Eisensulfiden.

Dieser Naturstein wurde in den angrenzenden, bereits
hergestellten Teilbereichen für die Bänke verbaut. Ein
anderes Natursteinmaterial ist aus gestalterischen
Gründen nicht zugelassen.

Der Bieter, bzw. der Zulieferant des Bieters muss
nachweisen, dass er von der Ausstattung und den
Kapazitäten her in der Lage ist, die geforderte Menge
in der angegebenen Zeit und in der gewünschten (zum
Teil kugelgestrahlten) Bearbeitung
fertigen zu können.

Bemusterung des Materials vor Bestellung durch
Bauüberwachung.

**2.08.7 Werkplanung Sitzbänke und Tisch**
Herstellen der Werkzeichnung/-planung in Abstimmung
mit der Bauüberwachung für die nachstehend
beschriebenen Sitbänke und den Tisch, vgl. Plan 05-09
'Detail Sitzbänke und Tisch', einschl. der notwendigen
statischen Berechnungen.

Die Werkstattpläne sind ausreichend vor Fertigung der
Bauüberwachung zur Freigabe vorzulegen, min. 3 Wochen.
Anfertigung erst nach freigegebener Werkplanung durch
die Bauüberwachung.
Einzukalkulieren ist die Überarbeitung unter
Berücksichtigung der Planfortschreibungen.

Erstellen in 1-facher Ausferigung gedruckt sowie
digital zur Vorlage bei der Bauüberwachung.
Menge: 1,000 psch

**2.08.8 Sitzbank liefern und einbauen**
Sitzbank aus Granitfüßen und mit Holzlattung,
vgl. Detail 05-09 'Sitzbänke und Tisch', bestehend aus:

2 Stk Bankfüße aus Granit,
allseits diamantgesägt, Sichtseiten kugelgestrahlt,
Sichtkanten mit 3mm Fase,
Höhe 60cm, Breite 47,5cm, Dicke 15cm,
mit je zwei eingelassenen und  mit Hochleistungsmörtel
befestigten Gewindestangen, aus Edelstahl,
Durchmesser 12mm, Länge 30cm, Überstand 15cm,
zur Befestigung auf Betonfundament C20/25 mit
folgenden Maßen: LxBxH 60x25x50cm,
OK Fundament = -15cm OK Belag,
auf 10cm Sauberkeitsschicht 0/45

2 Stk Auflagewinkel aus Edelstahl,
als Auflager für die Holzlatten,
Stahlwinkeln 80x80x8mm, Länge 45,5cm,
mit Bankfüßen aus Granit verschraubt

7 Stk Holzlatten, Lärche,
Maße (LxBxH): 198x5,5x10cm, Kanten minimal gefast,
in Abstand von 1,5cm hochkant auf Auflagewinkel
aufgestellt und verschraubt,
mit ca. 8mm Abstand zwischen Holz und
Auflageplatte (mittels Unterlegscheiben)

2 Stk Flachstahl 60/8mm zur Stabilisierung der
Holzlatten,
aus Edelstahl, Länge 45,5cm,
unterseitig mit Holzlatten verschraubt,
mit ca. 8mm Abstand zwischen Holz und
Flachstahl (mittels Unterlegscheiben)

inkl. aller Befestigungsmaterialien aus Edelstahl
sowie Erd-, Fundament- und Nebenarbeiten, in
kompletter Leistung liefern und fix-und-fertig
einbauen.
Menge: 2,000 St

**2.08.9 Sitzbank mit Rückenlehne liefern und einbauen**
Sitzbank mit Rückenlehne aus Granitfüßen und mit
Holzlattung,
vgl. Detail 05-09 'Sitzbänke und Tisch', bestehend aus:

2 Stk Bankfüße aus Granit,
allseits diamantgesägt, Sichtseiten kugelgestrahlt,
Sichtkanten mit 3mm Fase,
Höhe 60cm, Breite 47,5cm, Dicke 15cm,
mit je zwei eingelassenen und  mit Hochleistungsmörtel
befestigten Gewindestangen, aus Edelstahl,
Durchmesser 12mm, Länge 30cm, Überstand 15cm,
zur Befestigung auf Betonfundament C20/25 mit
folgenden Maßen: LxBxH 60x25x50cm,
OK Fundament = -15cm OK Belag,
auf 10cm Sauberkeitsschicht 0/45

2 Stk Auflagewinkel aus Edelstahl,
als Auflager für die Holzlatten,
Stahlwinkeln 80x80x8mm, Länge 45,5cm,
mit Bankfüßen aus Granit verschraubt

7 Stk Holzlatten, Lärche,
Maße (LxBxH): 198x5,5x10cm, Kanten minimal gefast,
in Abstand von 1,5cm hochkant auf Auflagewinkel
aufgestellt und verschraubt,
mit ca. 8mm Abstand zwischen Holz und
Auflageplatte (mittels Unterlegscheiben)

2 Stk Flachstahl 60/8mm zur Stabilisierung der
Holzlatten,
aus Edelstahl, Länge 45,5cm,
unterseitig mit Holzlatten verschraubt,
mit ca. 8mm Abstand zwischen Holz und
Flachstahl (mittels Unterlegscheiben)

2 Stk Unterkonstruktion Rückenlehne,
Flachstahl 60/8mm, aus Edelstahl, Länge 55cm,
mit Auflagewinkel verschweißt,
um 8 Grad abgewinkelt zur Senkrechten

2 Stk Holzlatten Rückenlehne, Lärche,
Maße (LxBxH): 198x5,5x10cm, Kanten minimal gefast
in Abstand von 1,5cm auf Unterkonstruktion der
Rückenlehne verschraubt,
mit ca. 8mm Abstand zwischen Holz und
Auflageplatte (mittels Unterlegscheiben)

2 Stk Flachstahl 60/8mm zur Stabilisierung der
Holzlatten
der Rückenlehne,
aus Edelstahl, Länge 18cm,
unterseitig mit Holzlatten verschraubt,
mit ca. 8mm Abstand zwischen Holz und
Flachstahl (mittels Unterlegscheiben)

inkl. aller Befestigungsmaterialien aus Edelstahl
sowie Erd-, Fundament- und Nebenarbeiten, in
kompletter Leistung liefern und fix-und-fertig
einbauen.
Menge: 3,000 St

**2.08.10 Doppelbank mit Teilrückenlehne liefern und einbauen**
Doppelbank mit Teilrückenlehne aus Granitfüßen und mit
Holzlattung, vgl. Detail 05-09 'Sitzbänke und Tisch',
bestehend aus:

3 Stk Bankfüße aus Granit,
allseits diamantgesägt, Sichtseiten kugelgestrahlt,
Sichtkanten mit 3mm Fase,
Höhe 60cm, Breite 47,5cm, Dicke 15cm,
mit je zwei eingelassenen und  mit Hochleistungsmörtel
befestigten Gewindestangen, aus Edelstahl,
Durchmesser 12mm, Länge 30cm, Überstand 15cm,
zur Befestigung auf Betonfundament C20/25 mit
folgenden Maßen: LxBxH 60x25x50cm,
OK Fundament = -15cm OK Belag,
auf 10cm Sauberkeitsschicht 0/45

4 Stk Auflagewinkel aus Edelstahl,
als Auflager für die Holzlatten,
Stahlwinkeln 80x80x8mm, Länge 45,5cm,
mit Bankfüßen aus Granit verschraubt

14 Stk Holzlatten, Lärche,
Maße (LxBxH): 198x5,5x10cm, Kanten minimal gefast,
in Abstand von 1,5cm hochkant auf Auflagewinkel
aufgestellt und verschraubt,
mit ca. 8mm Abstand zwischen Holz und
Auflageplatte (mittels Unterlegscheiben)

4 Stk Flachstahl 60/8mm zur Stabilisierung der
Holzlatten,
aus Edelstahl, Länge 45,5cm,
unterseitig mit Holzlatten verschraubt,
mit ca. 8mm Abstand zwischen Holz und
Flachstahl (mittels Unterlegscheiben)

2 Stk Unterkonstruktion Rückenlehne,
Flachstahl 60/8mm, aus Edelstahl, Länge 55cm,
mit Auflagewinkel verschweißt,
um 8 Grad abgewinkelt zur Senkrechten

2 Stk Holzlatten Rückenlehne, Lärche,
Maße (LxBxH): 198x5,5x10cm, Kanten minimal gefast
in Abstand von 1,5cm auf Unterkonstruktion der
Rückenlehne verschraubt,
mit ca. 8mm Abstand zwischen Holz und
Auflageplatte (mittels Unterlegscheiben)

2 Stk Flachstahl 60/8mm zur Stabilisierung der
Holzlatten
der Rückenlehne,
aus Edelstahl, Länge 18cm,
unterseitig mit Holzlatten verschraubt,
mit ca. 8mm Abstand zwischen Holz und
Flachstahl (mittels Unterlegscheiben)

inkl. aller Befestigungsmaterialien aus Edelstahl
sowie Erd-, Fundament- und Nebenarbeiten, in
kompletter Leistung liefern und fix-und-fertig
einbauen.
Menge: 3,000 St

**2.08.11 Tisch liefern und einbauen**
Tisch aus Granitfüßen und mit Holzlattung, vgl. Detail
05-09 'Sitzbänke und Tisch',
bestehend aus:

2 Stk Tischfüße aus Granit,
allseits diamantgesägt, Sichtseiten kugelgestrahlt,
Sichtkanten mit 3mm Fase,
Höhe 89cm, Breite 61,5cm, Dicke 15cm,
mit je zwei eingelassenen und  mit Hochleistungsmörtel
befestigten Gewindestangen, aus Edelstahl,
Durchmesser 15mm, Länge 50cm, Überstand 25cm,
zur Befestigung auf Betonfundament C20/25 mit
folgenden Maßen:
LxBxH 70x25x50cm,
OK Fundament = -15cm OK Belag,
auf 10cm Sauberkeitsschicht 0/45

2 Stk Auflagewinkel aus Edelstahl,
als Auflager für die Holzlatten,
je 2 Stahlwinkeln 80x80x8mm, Länge 59,5cm,
mit Tischfüßen aus Granit verschraubt

9 Stk Holzlatten, Lärche,
Maße (LxBxH): 198x5,5x10cm, Kanten minimal gefast,
in Abstand von 1,5cm hochkant auf Auflagewinkel
aufgestellt und verschraubt,
mit ca. 8mm Abstand zwischen Holz und
Auflageplatte (mittels Unterlegscheiben)

2 Stk Flachstahl 60/8mm zur Stabilisierung der
Holzlatten,
aus Edelstahl, Länge 59,5cm,
je 2 Stück unterseitig mit Holzlatten verschraubt,
mit ca. 8mm Abstand zwischen Holz und
Flachstahl (mittels Unterlegscheiben)

inkl. aller Befestigungsmaterialien aus Edelstahl
sowie Erd-, Fundament- und Nebenarbeiten, in
kompletter Leistung liefern und fix-und-fertig
einbauen.
Menge: 2,000 St

**2.08.12 Zulage für Gravur**
Zulage für die werksseitige Herstellung einer deutlich
sichtbaren Gravur, vgl. Detail 05-09 'Sitzbänke und
Tisch',
auf den äußeren Seitenflächen der Bank- bzw. Tischfüße
(z.B. durch Strahlen),
gemäß von der BÜ gestellten Details.
Festlegung der Lage in Abstimmung mit der
Bauüberwachung.
Maße: bis ca. 40x20cm,
Fläche: bis ca. 250cm2
Menge: 6,000 St

**2.08.13 Wiedereinbau Hubertusdenkmal**
Ausgebautes und bauseits gelagertes
Hubertusdenkmal aus Sandstein,
Maße ca. (LxBxH): 100x100x300cm,
wieder standsicher einbauen.
Inkl. Herstellung des Fundaments aus Drainbeton C20/25,
Fundamentmaße 100x100x100cm,
auf 10cm Sauberketisschicht aus Schotter 0/45.

inkl. aller Erd-, Fundament- und Nebenarbeiten.
Menge: 1,000 St

**2.08.14 Wiedereinbau Steinbank**
Ausgebaute und bauseits gelagerte Bank aus Naturstein,
Maße ca. (LxBxH): 200x60x60cm,
wieder standsicher einbauen.
Inkl. Herstellung von zwei Fundamenten
aus Drainbeton C20/25,
Fundamentmaße (LxBxH) 60x30x60cm,
auf 10cm Sauberketisschicht aus Schotter 0/45.

inkl. aller Erd-, Fundament- und Nebenarbeiten.

Kalkulation nach Ortsbesichtigung!
Menge: 1,000 St

**2.08.15 Schmutzfangwanne 90x150cm liefern und einbauen**
Schmutzfangwanne aus Aluminium.
Gewicht: 12,5 kg/m2
Bauhöhe: 80mm
Unterstützungsprofil: Aluminium Vierkantrohre
(30x30x3mm), im Abstand von 300mm in Laufrichtung.
Mit Aussparung für Wasserablauf ø 95mm,
inkl. Anschluss an Entwässerungsleitung DN100.

Außenmaße:
Länge/Gehrichtung: 90cm
Breite: 150cm

liefern und gemäß Herstellerangaben einbauen.
Inkl. aller notwendigen Nebenarbeiten und Materialien.
Inkl. vorheriges Aufmaß vor Ort.

Hersteller/ Fabrikat:
Schnmutzfangwanne Typ22
entrada Fußmatten GmbH
Hinter dem Turme 5
38114 Braunschweig

oder
gleichwertig:..........................................
.......................................

(vom Bieter einzutragen)
Menge: 1,000 St

**2.08.16 Eingangsmatte 89x149cm liefern und einbauen**
Aufrollbare, strapazierfähige Eingangsmatte nach Maß
für die aufliegende Verlegung.
Für den Außenbereich.
Belastung: normal bis stark
Begehung: bis 2500 Begehungen/Tag
Beroll- und Befahrbarkeit: Rollstühle, Kinderwagen,
Einkaufswagen, Transportkarren
Aluprofil: aus verwindungssteifem Aluminiumprofil (1,5
mm Wandstärke)
Obermaterial:
Bürsten: Polyamid PA 6.6, rutschhemmende Eigenschaft
R 13 nach DIN 51130
Unterseite: Trittschalldämmende Profile
Mattenhöhe / Gewicht: 22 mm / 12,5 kg/m2
Profilabstand: 5 mm
Rutschsicherheit: rutschhemmende Eigenschaft R13 nach
DIN51130
Farbe: grau
Verbindung: Verzinktes Drahtseil; Distanzstücke aus
Hochdruck-PE mit EPDM-Anteil

Maße:
Länge/Gehrichtung: 89cm,
Breite: 149cm,
passend  zu Schmutzfangwanne aus vorhergehender
Position,

liefern und gemäß Herstellerangaben einbauen.
Inkl. aller notwendigen Nebenarbeiten und Materialien.
Inkl. vorheriges Aufmaß vor Ort.

Hersteller/ Fabrikat:
Klassik 'Brush', 22, grau
entrada Fußmatten GmbH
Hinter dem Turme 5
38114Braunschweig

oder
gleichwertig:..........................................
.......................................

(vom Bieter einzutragen)
Menge: 1,000 St

**2.08.17 Weihnachtsbaumständer herstellen**
Baumständer als Hülsenfundament für einen
Weihnachtsbaum herstellen.

Position beinhaltet folgende Einzelleistungen:
- ca.0,2m3 Kiesbett liefern und unter Fundament zur
Abführung von anfallenden Regen- oder Schmelzwasser,
in Erdreich einbauen und verdichten
- Fundamentrohr aus PE-HD, Innendurchmesser ca. 400
mm, Höhe ca.120cm, außen gewellt, innen glatt,
liefern, ausrichten und vom Fuß bis OK Rohrhülse
kegelförmig mit Beton C25/30 einbetonieren, Maße
Fundament (LxBxT): ca. 150x150x120cm, OK
Rohrhülse/Fundament ist 10cm unter OK fertige
Geländeoberfläche
- Guss-Deckel DN400, B125, ohne Ventialtion, mit
Betonrahmen, liefern und über Fundamentrohr
standsicher einbauen, Höhe 10cm, Außendurchmesser ca.
63cm
- verdichtungsfähigen Erdstoff / Frostschutz liefern
und Restquerschnitt der Baugrube bis zur OK Planum
verfüllen und schichtweise verdichten

liefern und inkl. aller Materialien, Fundament-, Erd-
und Nebenarbeiten fix-und-fertig liefern und einbauen.
Menge: 1,000 St

**2.08.18 Hängematte liefern und einbauen**
Hängematte, gemäß DIN EN 1176 und DIN 18034, iefern
und aufbauen

Länge (gesamt): ca. 4m,
Breite (gesamt): ca. 1m,
Farbe: ohne Lasur,
Netze: natur,
Befestigungsmaterial aus Edelstahl V2A,

bestehend aus:
1 Hängematte
  l = 1,8 m; b = 0,8 m; MW 10/10 cm
  Herkulesseil festverpresst und
  ca. 50cm Edelstahlkette
2 Kreuzgelenke
2 Pfosten; h = 1,5 m
Farbe: Robinie hell
Seile und Netz: natur (hanf)

inkl. aller Erd-, Fundament- und Nebenarbeiten.

Fabrikat/Hersteller:
Hängematte

SIK-Holzgestaltungs GmbH
Langenlipsdorf 54a
14913 Niedergörsdorf

Tel.:  +49 (0)33742-799-52
Fax:  +49 (0)33742-799-20
E-Mail: n.schaffner@sik-holz.de
Web:  www.sik-holz.de

oder
gleichwertig:..........................................
.......................................

(vom Bieter einzutragen)
Menge: 2,000 St

**2.08.19 Skateanlage Bank liefern und einbauen**
Bank für die Skatenalge nach DIN EN 14974,
TÜV-geprüft, liefern und aufbauen.

Länge 3,80 m,
Breite 5,00 m,
Höhe 0,98 m

Unterkonstruktion: Stahlrohr feuerverzinkt,
Unterbau: Holzdielen 27 mm stark, imprägniert,
Fahrbelag: Massiver 8 mm Spezialkunststoffbelag
"Skatesmart",
Bitumenbelag zwischen Unterbau und Fahrbelag,
Anfahrblech, Kantenblech: Stahlblech verzinkt, 3mm
stark, eingelassen im Belag,
Kantenschutz: verzinktes Quadratrohr 50/50/3,
Seitenverkleidung: Lochblech 2 mm stark, verzinkt,
8mm Rundlochung,

inkl. Montage vor Ort und standischerer Aufstellung.

inkl. aller benötigter Materialien und Nebenarbeiten.

Fabrikat/Hersteller:
Bank IV-D

Skateanlagen Schuster GmbH
Teichäckerstr. 5
96181 Untersteinbach
Tel. 09554/8808
Fax 09554/8809
info@skateanlagen-schuster.de
www.skateanlagen-schuster.de

oder
gleichwertig:..........................................
.......................................

(vom Bieter einzutragen)
Menge: 1,000 St

**2.08.20 Skateanlage Mini-Hip liefern und einbauen**
Mini-Hip für die Skatenalge nach DIN EN 14974,
TÜV-geprüft, liefern und aufbauen.

Länge 4,50 m,
Breite 2,30 m,
Höhe 0,60 m,

Unterkonstruktion: Stahlrohr feuerverzinkt,
Unterbau: Holzdielen 27 mm stark, imprägniert,
Fahrbelag: Massiver 8 mm Spezialkunststoffbelag
"Skatesmart",
Bitumenbelag zwischen Unterbau und Fahrbelag,
Anfahrblech, Kantenblech: Stahlblech verzinkt, 3mm
stark, eingelassen im Belag,
Kantenschutz: verzinktes Quadratrohr 50/50/3,
Seitenverkleidung: Lochblech 2 mm stark, verzinkt,
8mm Rundlochung,

inkl. Montage vor Ort und standischerer Aufstellung.

inkl. aller benötigter Materialien und Nebenarbeiten.

Fabrikat/Hersteller:
Mini-Hip I

Skateanlagen Schuster GmbH
Teichäckerstr. 5
96181 Untersteinbach
Tel. 09554/8808
Fax 09554/8809
info@skateanlagen-schuster.de
www.skateanlagen-schuster.de

oder
gleichwertig:..........................................
.......................................

(vom Bieter einzutragen)
Menge: 1,000 St

**2.08.21 Skateanlage Bankspine liefern und einbauen**
Bankspine für die Skatenalge nach DIN EN 14974,
TÜV-geprüft, liefern und aufbauen.

Länge 5,00 m,
Breite 2,50 m,
Höhe 0,50 m,

Rail aus verzinktem Stahlrohr 80/40/4 mm, Höhe 0,40m,
Unterkonstruktion: Stahlrohr feuerverzinkt,
Unterbau: Holzdielen 27 mm stark, imprägniert,
Fahrbelag: Massiver 8 mm Spezialkunststoffbelag
"Skatesmart",
Bitumenbelag zwischen Unterbau und Fahrbelag,
Anfahrblech, Kantenblech: Stahlblech verzinkt, 3mm
stark, eingelassen im Belag,
Kantenschutz: verzinktes Quadratrohr 50/50/3,
Seitenverkleidung: Lochblech 2 mm stark, verzinkt,
8mm Rundlochung,

inkl. Montage vor Ort und standischerer Aufstellung.

inkl. aller benötigter Materialien und Nebenarbeiten.

Fabrikat/Hersteller:
Bankspine II (Rail 40cm)

Skateanlagen Schuster GmbH
Teichäckerstr. 5
96181 Untersteinbach
Tel. 09554/8808
Fax 09554/8809
info@skateanlagen-schuster.de
www.skateanlagen-schuster.de

oder
gleichwertig:..........................................
.......................................

(vom Bieter einzutragen)
Menge: 1,000 St

**2.08.22 Skateanlage Quarterpipe liefern und einbauen**
Quarterpipe für die Skatenalge nach DIN EN 14974,
TÜV-geprüft, liefern und aufbauen.

Länge 3,70 m,
Breite 5,00 m,
Höhe 1,50 m,

Geländer waagrecht aus feuerverzinktem Stahl
(50/50/2), Geländerstäbe senkrecht aus
feuerverzinktem Stahlrohr (3/8 Zoll),
Unterkonstruktion: Stahlrohr feuerverzinkt,
Unterbau: Holzdielen 27 mm stark, imprägniert,
Fahrbelag: Massiver 8 mm Spezialkunststoffbelag
"Skatesmart",
Bitumenbelag zwischen Unterbau und Fahrbelag,
Copingrohr: 48,3mm, Durchmesser, 3,2mm Wandung,
Anfahrblech: Stahlblech verzinkt, 3mm stark,
eingelassen im Belag,
Seitenverkleidung: Lochblech 2 mm stark,
verzinkt, 8mm Rundlochung,

inkl. Montage vor Ort und standischerer Aufstellung.

inkl. aller benötigter Materialien und Nebenarbeiten.

Fabrikat/Hersteller:
Quarterpipe III-D

Skateanlagen Schuster GmbH
Teichäckerstr. 5
96181 Untersteinbach
Tel. 09554/8808
Fax 09554/8809
info@skateanlagen-schuster.de
www.skateanlagen-schuster.de

oder
gleichwertig:..........................................
.......................................

(vom Bieter einzutragen)
Menge: 1,000 St

**2.08.23 Freistehendes Schild Skatepark**
Freistehendes Schild mit Benutzerhinweisen für den
Skatepark, entsprfechend den Vorgaben der DIN EN
14974, liefern und nach Angabe des Herstellers sach-
und fachgerecht im Außenbereich montieren.

Allgemeine Beschreibung:
- mit individueller Layouterstellung und Logos
- mit bis zu 8 farbigen Piktogrammen
- Schildgröße (BxH) 620mm x 830mm
- Ecken abgerundet
- Material: Hartaluminium weiß, Stärke 2mm
- Druck: mehrfarbig mit
UV/Anti-Graffiti-Schutzlackierung

Das Schild muss folgende Informationen enthalten:

 ? Anlage für Benutzer von Inline-Skates, Rollschuhen,
Skateboards und BMX-Fahrrädern
 ? Der Gebrauch von Schutzausrüstung (Helm,
Knieschoner, Ellenbogenschützer) wird empfohlen
 ? Name der Stadt/Gemeinde, die diese Anlage betreibt.

Inkl. Rohrpfosten und Befestigungsmaterialien zur
Aufstellung in der Grünfläche am Zugang zur Skatanlage.

Inkl. Werkplanung für das Layout, in gemeinsamer
Abstimmung mit der Bauüberwachung,
Einzukalkulieren ist die Überarbeitung unter
Berücksichtigung des Rücklauf druch die Bauüberwachung.

Inkl. aller notwendigen Erd-, Fundament- und
Nebenarbeiten liefern und fix-und-fertig aufstellen.
Menge: 1,000 St

**2.08.24 Erstabnahme Skateanlage**
TÜV-Prüfung der Skateanlage nach Auf- bzw. Einbau
aller Skategeräte durch einen zertifizierten
TÜV-Sachverständigen gemäß DIN EN 14974 als
Erstabnahme.
Die Abnahmen sind durch den AN zu organisieren.
Die Kosten für die Abnahmen gehen zu Lasten des AN.
Das Abnahmeprotokoll ist dem AG zu übergeben.
Menge: 1,000 psch

**2.08.25 Wildbienenhotel liefern und einbauen**
Wildbienenhotel aus Holz,

Höhe ohne H-Pfostenträger: 204 cm
Breite ohne Dach: 118 cm
Breite mit Dach: 135 cm
Tiefe: 18 cm
Tiefe mit Dachüberstand: 46 cm

Gewicht: ca. 70 kg

inkl. H-Pfostenträger zur Aufstellung in Wiesenfläche,

mit 9 Nistmodulen aus FSC-zertifiziertes Buchenholz,
in sauberer Verarbeitung, glatte Bohrungen ohne
abstehende Fasern und ein ausgewogenes Verhältnis von
kleinen und großen Durchmessern der Nistgänge für die
Wildbienen,
ca. Maße Bohrungen (Durchmesser/Tiefe);
4mm (Tiefe ca. 50mm),
6mm (Tiefe ca, 70mm),
8mm (Tiefe ca. 93mm),

anteilig mit Schilffüllungen in den Modulen,
Schilf aus Donaudelta von Hand geerntet, von der Hülse
befreit, beste Qualität zur Verwenung aussortiert und
glatt geschnitten, Länge Schilfröhrchen ca. 10cm,
augewogenes Verhältnis zwischen kleinen und großen
Schilfröhrchen im Duchrmesser (ca. 3-8mm),

Modul-Anordnung aus vielen kleinen Hartholzklötzchen
mit ausreichend Dehnungsfugen,

zusammenfügen der Buchenholzteile und des Schilfs mit
reinen Kunstharzleim ohne Lösungsmittel und ohne
Füllstoffe,

Gehäuse, Dach und Ständerwerk aus robustem
Fichtenleimholz,

mit hochwertigem Vogelschutzgitter aus Edelstahl,

mit hochwertiger Edelstahlauflage auf dem Dach als
Witterungsschutz,

Inkl. aller Befestigungsmaterialien sowie
Befestigungs-, Erd-, Fundament- und Nebenarbeiten, in
kompletter Leistung liefern und fix-und-fertig
einbauen.

Hersteller/Fabrikat:
Bienentraum XL - Wildbienenhotel mit neun Modulen

EcoHive GmbH
Dürrnbucher Str. 7a
90579 Langenzenn
Telefon: (09101) 478 999-0
Telefax: (09101) 478 999-9
E-Mail: info@wildbienenglueck.de

oder
gleichwertig:..........................................
.......................................

(vom Bieter einzutragen)
Menge: 1,000 St

**2.08.26 Bodenhülse für Fahnenmast liefern und einbauen**
Bodenhalterung mit Zentrierkeil,
zum Einbetonieren für Masten mit ø 75 mm,
mit konischer Mastfußaufnahme, Stahlguss,
mit Zentrierkeil aus Kunststoff,
mit Sicherungsschraube
Material: Aluminium / LD-PE
Gewicht: ca. 4,0 kg

passend für die flächenbündige Aufstellung der
Fahnenmasten (in Grünfläche) der nachfolgenden
Position liefern und einbauen,

in Fundament aus Beton C25/30, gemäß Herstellerangaben,
Fundamentmaße (LxBxT): ca. 60x60x70cm,
in Grünfläche,
auf 20cm Frostschutzschicht 0/45,
OK Fundament ca. 10cm unter OK Grünfläche,

liefern und inkl. aller Materialien, Fundament-, Erd-
und Nebenarbeiten einbauen.

Hersteller/ Fabrikat:
BH075

FAHNEN HEROLD
Wilhelm Frauenhoff
GmbH & Co. KG
In der Fleute 81-89
42389 Wuppertal
E-Mail: info@fahnenherold.de
Tel.: +49 202 60870-0
Fax: +49 202 600010

oder
gleichwertig:..........................................
.......................................

(vom Bieter einzutragen)
Menge: 2,000 St

**2.08.27 Fahnenmast liefern und aufstellen**
Fahnenmast liefern und einbauen,
Material: Aluminium, eloxiert,
Transportlänge: 6,70m,
für Einbau in Bodenhülse,
Höhe über Flur: 6m,
Ø Mast: 75mm
Gewicht: ca.18kg

Fahnenmast mit innenliegender,
abschließbarer Hissvorrichtung,
komfortable Kurbelbedienung,
diebstahlgesichert,
Form zylindrisch, rund, 1-teilig,
Hissseilschloss serienmäßig,
Rücklaufsperre serienmäßig,

Komplett inkl.

Hissvorrichtung,
Edelstahl-Hissseil,
Handkurbel,
Seilgleiter mit Ösenschrauben,
Abschlusskopf,

Hersteller/ Fabrikat:
fmclassic6

FAHNEN HEROLD
Wilhelm Frauenhoff
GmbH & Co. KG
In der Fleute 81-89
42389 Wuppertal
E-Mail: info@fahnenherold.de
Tel.: +49 202 60870-0
Fax: +49 202 600010

oder
gleichwertig:..........................................
.......................................

(vom Bieter einzutragen)
Menge: 2,000 St

**2.08.28 Bodenhülse für Rohrpfosten liefern und einbauen**
Bodenhülse für Rohr-Ø 60 mm,
aus Grauguss,
zum schnellen Auswechseln von Pfosten für
Verkehrszeichen. Bodenhülse komplett mit Gewindering
und Klemmring, Gesamtlänge 350 mm,
nach vorheriger Rücksprache mit der Bauüberwachung
liefern und nach Herstellerangaben einbauen,
inkl. aller Erd-, Fundament- und Nebenarbeiten, sowie
benötigter Materialien.
Menge: 20,000 St

#### Titel 2.09 Vegetationstechnische Bodenarbeiten

**2.09.1 Vorhandenen Oberboden wieder einbauen**
Nach Sichtung und Rücksprache mit der BL wird der
vorhandene, gelagerte Oberboden aufgenommen
und wieder eingebaut,
lagenweiser Einbau bis zu 30 cm,
Einbauhöhen:
30 cm bei Pflanzflächen und
10 cm bei Rasen-/Wiesenflächen,
Einbau unter Wahrung des Bodengefüges.
Abrechnung nach Auftragsprofilen.
Ein Mehraufwand für Böschungen, Böschungsverhältnis
bis 1:1,5 ist in den EP miteinzukalkulieren und wird
nicht gesondert vergütet.
Menge: 200,000 m³

**2.09.2 Oberboden liefern und auftragen**
Oberboden unkraut- und steinfrei liefern und
profilgerecht auftragen, Auftragsdicke bis 30 cm bei
Pflanzflächen und
10 cm bei Rasen-/Wiesenflächen.
Abrechnung nach Lieferschein z.N. und Auftragsprofilen.
Ein Mehraufwand für Böschungen, Böschungsverhältnis
bis 1:1,5 ist in den EP miteinzukalkulieren und wird
nicht gesondert vergütet.
Menge: 300,000 m³

**2.09.3 Substrat für Staudenpflanzung liefern und auftragen**
Substrat für Staudenpflanzung auf Lava, Bims - Basis
gemäß den FLL Empfehlungen für Baumpflanzungen Teil 2
Pflanzgrubenbauweise 1, nach Vorgaben der
Düngemittelverordnung und frei von Verticillium
dahliae bzw.  Phytophthora ramorum,
inhomogener Mischung der Körnung 0-12 mm herstellen,
liefern und höhengerecht einbauen.

Als Substrat für die Staudenpflanzung!

Einbaustärke: 30cm

Abrechnung nach Lieferschein z.N. und Auftragsprofilen.

Erzeugnis:
Vulkatree V/P 0-12
VULKATEC GmbH
56630 Kretz
Tel.: 02632/95480
Fax:  02632/954820

oder
gleichwertig:..........................................
.......................................

(vom Bieter einzutragen)
Menge: 40,000 m³

**2.09.4 Planum für Pflanzfläche**
Planum für Pflanzflächen gemäß DIN 18916 herstellen,
zulässige Abweichung von der Sollhöhe 5cm,
Anschlüsse an Wege, Plätze und sonstige Beläge 2cm
unter Belagoberfläche,
Steine, Fremdkörper, Unkraut und schwer verrottbare
Pflanzenteile ablesen,
Durchmesser der Steine ab 4cm
Anfallende Stoffe sind zu beseitigen.
Menge: 630,000 m²

**2.09.5 Planum für Rasen- und Wiesenflächen**
Planum für Rasen- und Wiesenflächen gemäß DIN 18917
herstellen,
zulässige Abweichung von der Sollhöhe 3cm unter
4m-Latte,
Anschlüsse an Wege, Plätze und sonstige Beläge 2cm
unter Belagsoberfläche,
Steine, Fremdkörper, Unkraut und schwer verrottbare
Pflanzenteile ablesen, Durchmesser ab 4cm,
Stoffe werden Eigentum des AN und sind zu beseitigen.
Menge: 3400,000 m²

**2.09.6 Bodenverbesserung der Vegetationsschicht**
Bodenverbesserung der Vegetationsschicht der
Pflanzflächen durch Lieferung und Einarbeitung von
Bodenhilfsstoff,
organisches Copolymer auf Kaliumsalzbasis,
Aufwandmenge: 200 g/m2,
gleichmäßig aufstreuen und gründlich mindestens 20cm
tief einfräsen

Erzeugnis:
STOCKSORB
GEFA Fabritz GmbH
Elbestraße 12
47800 Krefeld
Fon: +49(0)2151 / 49 47 49
Fax: +49(0)2151 / 49 47 50
eMail: info@gefafabritz.de
www.gefafabritz.de

oder
gleichwertig:..........................................
.......................................

(vom Bieter einzutragen)
Menge: 510,000 m²

**2.09.7 Düngung der Pflanzflächen**
Düngung der Pflanzflächen,
organischer, mineralischer NPK-Dünger,
Erzeugnis nach Wahl des AN in Absprache mit der
Bauleitung.
Dünger aufbringen und einarbeiten.
Aufwandmenge: 30 g/m2
Menge: 510,000 m²

**2.09.8 Staudenmischpflanzung Sandabdeckung**
Pflanzflächen der Bereiche mit der
Staudenmischpflanzung vor der Pflanzung mit einer 10cm
hohen Sandschicht abdecken,
Material: Travertinsand 0/8mm
Wichtig: Das Material wird vor Lieferung und
Aufbringung durch die örtliche Bauleitung und den
Bauherrn bemustert und freigegeben.
Farbe: hellbeige, nach Bemusterung,
Schichtstärke: 10cm,
Zeitpunkt: vor der Pflanzung
Menge: 120,000 m²

#### Titel 2.10 Pflanzlieferung und Pflanzung

*Hinweis*
Vorbemerkung Pflanzlieferung/ Pflanzung

Das Angebot umfaßt die Lieferung und fachgerechte
Entladung, Transport und Pflanzung von Bäumen,
Solitärgehölzen und Flächenpflanzen bester Qualität.
Die Pflanzware muss den Kriterien einer deutschen
Markenbaumschule entsprechen. Pflanzware, welche nicht
den Gütebestimmungen der DIN 18916 sowie den
Gütebestimmungen für Baumschulpflanzen der FFL und des
BdB entspricht werden zurückgewiesen. Der AN übernimmt
hierfür sämtliche Gewährleistungsansprüche.
Der AN hat sofort nach der Auftragserteilung die
vollständige Sicherstellung und termingerechte
Anlieferung der Pflanzen zu veranlassen.
Ersatzvorschläge und Ersatzlieferungen sind nicht
gestattet. Der AG und die BÜ behalten sich vor, die
Bäume / Pflanzen nach Auftragsvergabe an einem von
ihnen zu bestimmenden Termin in der Lieferbaumschule
zu besichtigen. Die Anwesenheit der Firma, welche die
Pflanzung vornimmt ist erwünscht. Die Bäume werden
dort in den Quartieren der Lieferbaumschule  dauerhaft
markiert und verplombt. Die Materialien zum
Kennzeichnen werden durch den AN bereitgestellt und
nicht gesondert vergütet.
Der AG behält sich vor die Ware abzulehnen, wenn die
geforderten Qualitätskriterien nicht erfüllt werden
und die Auswahl in einer anderen Baumschule zu
fordern.
Alle Positionen, welche entweder einen EP von 400,00_?
oder eine Summe von 2.000,00_? übersteigen, sind vor
der Lieferung anhand von aussagekräftigen Fotografien
durch die zu nennende Baumschule zu dokumentieren. Der
AG behält sich vor, die Ware bereits auf Basis dieser
Bilder abzulehnen.
Die Anlieferung der Gehölze und Bäume erfolgt
termingerecht gem. dem Baufortschritt.
Es werden nur im Quartier der Lieferbaumschule
stehende Gehölze und Bäume akzeptiert. Der AN hat
schriftlich zu bestätigen, dass die Bäume bis zur
Anlieferung für die ausgeschriebene Baumaßnahme
reserviert bleiben und nicht anderweitig veräußert
werden. Sicherstellungs- und Standortnachweise sind zu
erbringen.
Bei unzureichender Qualität hat der AN unverzüglich
Ersatz in geforderter Qualität zu beschaffen. Das
Abladen der Bäume durch den AN hat ausschließlich mit
Ladegeschirr am Ballen zu erfolgen. Das Abladen mit
Schlupf ist nicht zulässig. Der Garten- und
Landschaftsbaubetrieb ist in das Abladen und Pflanzen
von Großbäumen aktenkundig durch die Baumschule
einzuweisen und zu belehren.

Allgemeine Hinweise:
Grundlage: FLL Gütebestimmungen
Bindende Qualität an die innere und äußere Qualität:
ausgewogene Ernährung und nicht überdüngt,
ausgehärtet und ausreichend aklimatisiert,
frei von Krankheiten und Schädlingen,
sortenecht,
Triebaufbau arttypisch, gleichmäßig in differenzierter
Rangordnung aufgebaut,
die Bewurzelung muss der Art / Sorte und dem Alter
entsprechend sein,
Grobwurzeln dürfen keine Beschädigungen aufweisen,
der letzte Aufbauschnitt soll spätestens in der
vorletzten Vegetationsperiode erfolgt sein,
die letzte Verpflanzung darf nicht länger als zwei
Jahre vor dem Lieferzeitpunkt zurückliegen,
die Pflanzen und Bäume müssen nachweislich
(Quartierbuch) regelmäßig verpflanzt sein
(Standortwechsel), entsprechend begleitende
Schnittmaßnahmen/ Kronenschnittmaßnahmen müssen
erfolgt sein,
sämtliche Schnittstellen müssen voll überwallt sein,
Artenreinheit.

Die Pflanzenlieferungen sind durch den AN mit der
Lieferbaumschule zu koordinieren. Alle
Pflanzenlieferungen sind vor Abruf mit der örtlichen
Bauüberwachung, entsprechend der Bauablaufes,
abzustimmen. Mit der Bauüberwachung abgestimmte
Termine für die Lieferung sind einzuhalten.
Der Pflanzplan zum Bauvorhaben bildet mit
nachfolgenden Positionen die Grundlage für das
Angebot.
Der Bauherr behält sich vor, die Stückzahlen bis zum
abgestimmten Liefertermin in angemessener Form
(+/-20%) zu verändern.

Die Pflanzen sind nach Anlieferung auf der Baustelle
vor schädigenden Einflüssen zu schützen (z.B. Frost,
Hitze, Trockenheit). Die Lagerzeit der Pflanzen auf der
Baustelle darf 48 Stunden nicht überschreiten. Die
Pflanzen sollen aus diesem Grund sofort nach Lieferung
gepflanzt werden.

Alle Pflanzarbeiten verstehen sich inkl. Rück-/
Pflanzschnitt der Gehölze, in Absprache mit der BÜ,
sowie das kräftige Anwässern/ Einschlämmen aller
Stauden, Gräser, Sträucher und Gehölze nach der
Pflanzung.

Verbindliche Lieferbaumschule des AN:
'......................................................
.............................................'

(vom Bieter einzutragen)

**2.10.1 Pflanzgrube ausheben, Solitärbaum**
Pflanzgrube ausheben,
für Solitärbaumpflanzung.
Länge 300cm, Breite 300cm, Tiefe 150cm,
Grubenwände - und Sohle 20cm tief lockern,
Aushub laden, transportieren und innerhalb des
Baufeldes als Haufwerk abladen.
Menge: 54,000 St

**2.10.2 Pflanzgrube ausheben, Solitärbaum**
Pflanzgrube ausheben,
für Solitärbaumpflanzung. In Bereich der
PKW-Stellplätze.
Länge 480cm, Breite 240cm, Tiefe 150cm,
Grubenwände - und Sohle 20cm tief lockern,
Aushub laden, transportieren und innerhalb des
Baufeldes als Haufwerk abladen.
Menge: 2,000 St

**2.10.3 Pflanzgrube ausheben, Solitärsträucher**
Pflanzgrube ausheben,
für Solitärsträucher.
Länge 120 cm, Breite 120cm, Tiefe 100 cm,
Grubenwände - und Sohle 20 cm tief lockern,
Aushub laden, transportieren und innerhalb des
Baufeldes als Haufwerk abladen.
Menge: 2,000 St

**2.10.4 Liefern und einbauen von Wurzelbelüftung**
Wurzelbelüftung einbauen für Solitärgehölze/Hochstämme.
Zur besseren und dauerhaften Belüftung der Wurzeln
sind beim Pflanzvorgang Baumschnorchel nach
Herstellerangabe in die Pflanzgrube einzubauen.
Jutesack geffüllt mit Blähton 8-16 mm.
Größe: ca 115 x 19 x 15cm.
4 Stück je Baum bzw. Baumscheibe (für ein
System/Mengeneinheit zu kalkulieren).
Die Baumschnorchel werden nahezu vertikal, in leichter
Schräglage nahe bei der Wurzel oder dem Wurzelballen
um die Pflanze herum in die Grube eingebracht und
leicht in die Drän- und Belüftungsschicht gedrückt, um
eine optimale
Belüftung zu gewährleisten.
Inkl. aller Kleinmaterialien und Nebenleistungen.

Angebotenes Produkt/
Liefernachweis:........................................
....................................................

vom Bieter einzutragen
Menge: 56,000 St

**2.10.5 Liefern und einbauen von Wurzelbelüftung Solitärsträucher**
Wurzelbelüftung für Solitärsträucher einbauen
Zur besseren und dauerhaften Belüftung der Wurzeln
sind beim Pflanzvorgang Baumschnorchel nach
Herstellerangabe in die Pflanzgrube einzubauen.
Jutesack gefüllt mit Blähton 8-16 mm.
Größe: ca  115 x 19 x 15cm.
2 Stück je Strauch (für ein System/Mengeneinheit zu
kalkulieren).
Die Baumschnorchel werden nahezu vertikal, in leichter
Schräglage nahe bei der Wurzel oder dem Wurzelballen
um die Pflanze herum in die Grube eingebracht und
leicht in die Drän- und Belüftungsschicht gedrückt, um
eine optimale
Belüftung zu gewährleisten.
Inkl. aller Kleinmaterialien und Nebenleistungen.

Angebotenes Produkt/
Liefernachweis:........................................
....................................................

vom Bieter einzutragen
Menge: 2,000 St

**2.10.6 Pflanzenverankerung der Hochstämme/Solitäre**
Pflanzenverankerung mit Pfahldreibock und Lattenrahmen
aus Halbriegeln,
Dreibock aus weißgeschältem Nadelholz
Pfahldreibock außerhalb des Wurzelballens einschlagen!
liefern und herstellen,
Pfahllänge 300 cm,
Bindegut Kokosstrick,
Zopfdurchmesser 6/8 cm
Menge: 56,000 St

**2.10.7 Pflanzenverankerung der Solitärsträucher**
mit Baumpfahl, schräge Gehölzverankerung standfest
setzen.
Gehölz mit 2 Bindungen je Pfahl anbinden.
Material: geschältes druckimprägniertes Nadelholz,
gekegelt, und gespitzt.
Pfahldurchmesser 6-7 cm
Binder: Kokosstrick dünn (8g/m)
Bindung: doppelte 8er Schlaufe am Pfahl angenagelt
Zopfdurchmesser 6/8 cm
Menge: 2,000 St

**2.10.8 Liefern und einbauen eines Gießringes**
Liefern und einbauen der Gießringe für die
Solitärgeölze/Hochstämme.
Gießrand bestehend aus:
LDPE-Kunsstoff, Dicke 3mm, Höhe 30cm.

Gießrand 10 cm tief eingraben,
Oberirdisch verbliebenen 20 cm als runde Wanne
gegeneinander fixieren,
(z. B. mit Spezialklebeband)
Überlappung von mind. 20cm ist einzukalkulieren.
Durchmesser des fertigen Gießringes: 115cm (mind. 20cm
Überlappung ist einzurechnen), für ein Füllvermögen
von ca. 200l.

Materialeigenschaften:
 ? LDPE, 100% recycelbar
 ? Biologische Polymere, 100% abbaubar
 ? UV-beständig
 ? Wiederverwendbar

liefern und nach Herstellerangaben einbauen.
Lage und Einbau in Abhängigkeit des
Ballendurchmessers/ Baumschnorchel. Der Gießring muss
die Baumschnorchel umschließen.
Menge: 56,000 St

**2.10.9 Zugabe von Mykorrhiza für Quercus cerris**
Zugabe von Mykorrhiza für Quercus cerris mit
Ekto-Mykorrhiza Impfstoff für Eiche bei der Pflanzung.

Anwendung Quercus cerris, Solitär:
Je 7 cm Stammdurchmesser 100 ml (drei Impfstellen mit
je 125 ml),  z.B.:
StU 16-18 cm = 300 ml Impfstoff
StU 20-25 cm = 400 ml Impfstoff
StU 35-40 cm = 600 ml Impfstoff

Die Anzahl der Impfstellen sowie die Aufwandmengen des
benötigten Mykorrhiza Impfstoffes wird von Stammumfang
bzw. dem Stammdurchmesser des Gehölzes bestimmt.
Neupflanzung: 2/3 des Impfstoffes auf die
Wurzelballenseiten aufstreichen und 1/3 direkt ins
Pflanzloch unter den Ballen geben

Erzeugnis:
Ekto-Mykorrhiza "Spezial Eiche"

Hersteller/ Lieferant:
GEFA Produkte Fabritz GmbH
Elbestraße 12, 47800 Krefeld
Fon:+49 (2151) 494749
Fax: +49 (2151) 494750
Web: www.gefafabritz.de
Mail: info@gefafabritz.de

oder
gleichwertig:..........................................

(vom Bieter einzutragen)
Menge: 3,000 St

**2.10.10 Zugabe von Mykorrhiza für Tilia**
Zugabe von Mykorrhiza für Tilia
mit  50% Ekto-Mykorrhiza Impfstoff und 50%
Endo-Impfstoff für "Laub" bei der Pflanzung.

Anwendung Tilia, Solitär:
Je 7 cm Stammdurchmesser 100 ml, z.B.:
StU 16-18 cm = 300 ml Impfstoff
StU 20-25 cm = 400 ml Impfstoff
StU 35-40 cm = 600 ml Impfstoff
hiervon 50% Endo-Impfstoff und 50% Ekto-Impfstoff

Die Anzahl der Impfstellen sowie die Aufwandmengen des
benötigten Mykorrhiza Impfstoffes wird von Stammumfang
bzw. dem Stammdurchmesser des Gehölzes bestimmt.
Neupflanzung: 2/3 des Impfstoffes auf die
Wurzelballenseiten aufstreichen und 1/3 direkt ins
Pflanzloch unter den Ballen geben

Erzeugnis:
Ekto-Mykorrhiza "Laub" und
Endo-Mykorrhiza "Laub"

Hersteller/ Lieferant:
GEFA Produkte Fabritz GmbH
Elbestraße 12, 47800 Krefeld
Fon:+49 (2151) 494749
Fax: +49 (2151) 494750
Web: www.gefafabritz.de
Mail: info@gefafabritz.de

oder
gleichwertig:..........................................

(vom Bieter einzutragen)
Menge: 22,000 St

**2.10.11 Zugabe von Endo-Mykorrhiza pro Baum**
Zugabe von Mykorrhiza für

Celtis occidentalis,
Gleditisia triacanthos 'Shademaster',
Ulmus x resista 'New Horizon',
Styphnolobium japonicum,

mit Endo-Impfstoff für "Laub" bei der Pflanzung.

Anwendung oben genannter Bäume:
Je 7 cm Stammdurchmesser 100 ml, z.B.:
StU 16-18 cm = 300 ml Impfstoff
StU 20-25 cm = 400 ml Impfstoff
StU 35-40 cm = 600 ml Impfstoff

Die Anzahl der Impfstellen sowie die Aufwandmengen des
benötigten Mykorrhiza Impfstoffes wird von Stammumfang
bzw. dem Stammdurchmesser des Gehölzes bestimmt.
Neupflanzung: 2/3 des Impfstoffes auf die
Wurzelballenseiten aufstreichen und 1/3 direkt ins
Pflanzloch unter den Ballen geben

Erzeugnis:
Endo-Mykorrhiza "Laub"

Hersteller/ Lieferant:
GEFA Produkte Fabritz GmbH
Elbestraße 12, 47800 Krefeld
Fon:+49 (2151) 494749
Fax: +49 (2151) 494750
Web: www.gefafabritz.de
Mail: info@gefafabritz.de

oder
gleichwertig:..........................................

(vom Bieter einzutragen)
Menge: 23,000 St

**2.10.12 Zugabe von Ekto-Mykorrhiza pro Baum**
Zugabe von Mykorrhiza für

Alnus x spaethii,
Ostrya carpinifolia

mit Ekto-Impfstoff für "Laub" bei der Pflanzung.

Anwendung oben genannter Bäume:
Je 7 cm Stammdurchmesser 100 ml, z.B.:
StU 16-18 cm = 300 ml Impfstoff
StU 20-25 cm = 400 ml Impfstoff
StU 35-40 cm = 600 ml Impfstoff

Die Anzahl der Impfstellen sowie die Aufwandmengen des
benötigten Mykorrhiza Impfstoffes wird von Stammumfang
bzw. dem Stammdurchmesser des Gehölzes bestimmt.
Neupflanzung: 2/3 des Impfstoffes auf die
Wurzelballenseiten aufstreichen und 1/3 direkt ins
Pflanzloch unter den Ballen geben

Erzeugnis:
Ekto-Mykorrhiza "Laub"

Hersteller/ Lieferant:
GEFA Produkte Fabritz GmbH
Elbestraße 12, 47800 Krefeld
Fon:+49 (2151) 494749
Fax: +49 (2151) 494750
Web: www.gefafabritz.de
Mail: info@gefafabritz.de

oder
gleichwertig:..........................................

(vom Bieter einzutragen)
Menge: 8,000 St

**2.10.13 Gehölz liefern Alnus spaethii**
Liefern  von Alnus spaethii,
Hochstamm, mDB., 4xv., aus extra weiten Stand,
StU: 20-25cm,
Gehölz abladen, auf Baustelle fachgerecht
transportieren und in fertiggestellte Pflanzgruben
300x300x150cm pflanzen.
Inkl. fachgerechte Giesränder herstellen.
Die Pflanzarbeiten erfolgen nach DIN 18916,
Inkl. Verfüllung der Pflanzgruben mit:

- 12m2 FFL-geprüften Baumsubstrat,
  Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 6,000 St

**2.10.14 Gehölz liefern Celtis occidentalis**
Liefern von Celtis occidentalis,
Hochstamm, mDB., 4xv.,
aus extra weitem Stand, StU 20-25,
Gehölz abladen, auf Baustelle fachgerecht
transportieren und in fertiggestellte Pflanzgruben
300x300x150cm pflanzen.
Inkl. fachgerechte Giesränder herstellen.
Die Pflanzarbeiten erfolgen nach DIN 18 916,
Inkl. Verfüllung der Pflanzgruben mit:

- 12m3 FFL-geprüften Baumsubstrat,
  Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 9,000 St

**2.10.15 Gehölz liefern Gleditsia triacanthos 'Shademaster' 61**
Liefern von Gleditsia triacanthos 'Shademaster',
Hochstamm, mDB., 4xv.,
aus extra weitem Stand, StU 20-25,
Gehölz abladen, auf Baustelle fachgerecht
transportieren und in fertiggestellte Pflanzgruben
300x300x150cm pflanzen.
Inkl. fachgerechte Giesränder herstellen.
Die Pflanzarbeiten erfolgen nach DIN 18916,
Inkl. Verfüllung der Pflanzgruben mit:

- ca. 12m3 FFL-geprüften Baumsubstrat,
Pflanzgrubenbauweise 1 (offen, nicht überbaubar),

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 6,000 St

**2.10.16 Gehölz liefern Ostrya carpinifolia**
Liefern von Ostrya carpinifolia,
Hochstamm, mDB., 4xv.,
aus extra weitem Stand, StU 20-25,
Gehölz abladen, auf Baustelle fachgerecht
transportieren und in fertiggestellte Pflanzgruben
300x300x150cm pflanzen.
Inkl. fachgerechte Giesränder herstellen.
Die Pflanzarbeiten erfolgen nach DIN 18916,
Inkl. Verfüllung der Pflanzgruben mit:

- ca. 12m3 FFL-geprüften Baumsubstrat,
  Pflanzgrubenbauweise 1 (offen, nicht überbaubar),

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 2,000 St

**2.10.17 Gehölz liefern Quercus cerris, 25-30**
Liefern von Quercus cerris,
Hochstamm, mDB., 4xv.,
aus extra weitem Stand, StU 25-30,
Gehölz abladen, auf Baustelle fachgerecht
transportieren und in fertiggestellte Pflanzgruben
300x300x150cm pflanzen.
Inkl. fachgerechte Giesränder herstellen.
Die Pflanzarbeiten erfolgen nach DIN 18 916,
Inkl. Verfüllung der Pflanzgruben mit:

- 12m3 FFL-geprüften Baumsubstrat,
  Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 3,000 St

**2.10.18 Gehölz liefern Ulmus x resista 'New Horizon' 61**
Liefern von Ulmus x resista 'New Horizon',
Hochstamm, mDB., 4xv.,
aus extra weitem Stand, StU 20-25,
Gehölz abladen, auf Baustelle fachgerecht
transportieren und in fertiggestellte Pflanzgruben
300x300x150cm pflanzen.
Inkl. fachgerechte Giesränder herstellen.
Die Pflanzarbeiten erfolgen nach DIN 18 916,
Inkl. Verfüllung der Pflanzgruben mit:

- 12m3 FFL-geprüften Baumsubstrat,
Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 4,000 St

**2.10.19 Gehölz liefern Ulmus x resista 'New Horizon', PKW-Stellplätze 61**
Liefern von Ulmus x resista 'New Horizon',
Hochstamm, mDB., 4xv.,
aus extra weitem Stand, StU 20-25,
Gehölz abladen, auf Baustelle fachgerecht
transportieren und in fertiggestellte Pflanzgruben
480x240x120cm pflanzen.
Inkl. fachgerechte Giesränder herstellen.
Die Pflanzarbeiten erfolgen nach DIN 18 916,
Inkl. Verfüllung der Pflanzgruben mit:

- 13m3 FFL-geprüften Baumsubstrat,
Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 2,000 St

**2.10.20 Gehölz liefern Styphnolobium japonicum**
Liefern von Styphnolobium japonicum,
Hochstamm, mDB., 4xv.,
aus extra weitem Stand, StU 25-30,
Gehölz abladen, auf Baustelle fachgerecht
transportieren und in fertiggestellte Pflanzgruben
300x300x150cm pflanzen.
Inkl. fachgerechte Giesränder herstellen.
Die Pflanzarbeiten erfolgen nach DIN 18 916,
Inkl. Verfüllung der Pflanzgruben mit:

- 12m3 FFL-geprüften Baumsubstrat,
  Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 2,000 St

**2.10.21 Gehölz liefern Tilia americana 'Redmond' 61**
Liefern von Tilia americana 'Redmond',
Hochstamm, mDB., 4xv.,
aus extra weitem Stand, StU 20-25,
Gehölz abladen, auf Baustelle fachgerecht
transportieren und in fertiggestellte Pflanzgruben
300x300x150cm pflanzen.
Inkl. fachgerechte Giesränder herstellen.
Die Pflanzarbeiten erfolgen nach DIN 18 916,
Inkl. Verfüllung der Pflanzgruben mit:

- 12m3 FFL-geprüften Baumsubstrat,
Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 20,000 St

**2.10.22 Gehölz liefern Tilia tomentosa 'Brabant' 61**
Liefern von Tilia tomentosa 'Brabant',
Hochstamm, mDB., 4xv.,
aus extra weitem Stand, StU 20-25,
Gehölz abladen, auf Baustelle fachgerecht
transportieren und in fertiggestellte Pflanzgruben
300x300x150cm pflanzen.
Inkl. fachgerechte Giesränder herstellen.
Die Pflanzarbeiten erfolgen nach DIN 18 916,
Inkl. Verfüllung der Pflanzgruben mit:

- 12m3 FFL-geprüften Baumsubstrat,
Pflanzgrubenbauweise 1 (offen, nicht überbaubar)

Substrateigenschaften und Substrateinbau, entsprechend
den: Empfehlungen der FLL für Baumpflanzungen, Teil 2:
Standortvorbereitungen für Neupflanzungen,
in der aktuell gültigen Fassung. Die Eignung des
Baumsubstrates ist mittels aussagefähigen Prüfzeugnis
(max. 1 Jahr alt) vor Einbau des Materials
unaufgefordert nachzuweisen. Der Materialnachweis ist
nur durch Originallieferscheine möglich.

Transport und Einsetzen des Gehölzes ausschließlich
durch mitgeliefertes Ladegeschirr. Entladen des
Gehölzes nur durch Geschirr am Ballen zulässig.

Der Pflanzschnitt des Gehölzes hat bereits vor der
Lieferung in der Baumschule zu erfolgen. Die Nordseite
des Gehölzes ist in der Baumschule durch eine weiße
Markierung am Stammfuß zu kennzeichnen.
Menge: 2,000 St

**2.10.23 Solitär liefern und pflanzen Heptacodium miconioides**
Heptacodium miconioides
Solitär, 5xv., mB,
Breite: 100-150, Höhe 200-250 liefern
Solitär liefern, abladen, auf Baustelle fachgerecht
transportieren und in fertiggestellte Pflanzgruben
120x120x100cm pflanzen.
Inkl. fachgerechte Giesränder herstellen.
Die Pflanzarbeiten erfolgen nach DIN 18 916,
Inkl. Verfüllung der Pflanzgruben mit:

- 1m3 FFL-geprüften Baumsubstrat,
  Pflanzgrubenbauweise 1 (offen, nicht überbaubar)

Inkl. Abdeckschicht 5cm Fasermulch 0/10 (torffrei)
Menge: 1,000 St

**2.10.24 Solitär liefern und pflanzen Viburnum 'Pragense' 61**
Viburnum 'Pragense'
Solitär, 4xv., mB,
Breite: 100-150, Höhe 175-200 liefern.
Solitär liefern, abladen, auf Baustelle fachgerecht
transportieren und in fertiggestellte Pflanzgruben
120x120x100cm pflanzen.
Inkl. fachgerechte Giesränder herstellen.
Die Pflanzarbeiten erfolgen nach DIN 18 916,
Inkl. Verfüllung der Pflanzgruben mit:

- 1m3 FFL-geprüften Baumsubstrat,
Pflanzgrubenbauweise 1 (offen, nicht überbaubar)

Inkl. Abdeckschicht 5cm Fasermulch 0/10 (torffrei)
Menge: 1,000 St

**2.10.25 Acer campestre, 80-100**
Liefern und in herzustellende Pflanzgruben pflanzen,
Acer campestre,
Heckenpflanzen, mB/Co, 2xv., 80-100cm
Menge: 148,000 St

**2.10.26 Cornus mas, 80-100**
Liefern und in herzustellende Pflanzgruben pflanzen,
Cornus mas,
Heckenpflanzen, mB/Co, 2xv., 80-100cm
Menge: 196,000 St

**2.10.27 Cornus stolonifera 'Kelsey' 61**
Liefern und pflanzen in herzustellende Pflanzgruben,
Cornus stolonifera 'Kelsey',
Strauch, mB/ Co, 20-30cm
Menge: 652,000 St

**2.10.28 Cotinus coggrygia 'Young Lady' 61**
Liefern und pflanzen in herzustellende Pflanzgruben,
Cotinus coggrygia 'Young Lady',
Strauch, 2xv., mB/Co, 60-80cm
Menge: 22,000 St

**2.10.29 Deutzia gracilis**
Liefern und pflanzen in herzustellende Pflanzgruben,
Deutzia gracilis,
Strauch, mB/Co, 30-40cm
Menge: 125,000 St

**2.10.30 Euonymus alatus 'Compactus' 61**
Liefern und pflanzen in herzustellende Pflanzgruben,
Euonymus alatus 'Compactus'
Solitär, 3xv., mDB, 80-100cm,
Menge: 26,000 St

**2.10.31 Hydrangea petiolaris**
Liefern und pflanzen in herzustellende Pflanzgruben,
Hydrangea petiolaris,
Strauch, Co, 60-80cm
Menge: 16,000 St

**2.10.32 Spiraea betulifolia 'Tor' 61**
Liefern und pflanzen in herzustellende Pflanzgruben,
Spiraea betulifolia 'Tor',
Strauch, Co, 30-40cm
Menge: 735,000 St

**2.10.33 Spiraea decumbens**
Liefern und pflanzen in herzustellende Pflanzgruben,
Spiraea decumbens,
Strauch, Co, 20-30cm
Menge: 140,000 St

**2.10.34 Spiraea japonica 'Little Princess' 61**
Liefern und pflanzen in herzustellende Pflanzgruben,
Spiraea japonica 'Little Princess',
Strauch, Co, 20-30cm
Menge: 715,000 St

**2.10.35 Spiraea nipponica 'Snowmound' 61**
Liefern und in herzustellende Pflanzgruben pflanzen,
Spiraea nipponica 'Snowmound',
Strauch, 3xv., mB/Co, 80-100cm
Menge: 6,000 St

**2.10.36 Calamagrostis varia**
Liefern und pflanzen in herzustellende Pflanzgruben,
Calamagrostis varia,
Gras mTb
Menge: 117,000 St

*Hinweis*
Vorbemerkung Pflanzung Staudenmischpflanzung

Staudenmischungen können im frostfreien Boden von
Mitte März bis Ende Oktober gepflanzt werden. Dabei
stellt auch die Pflanzung im Sommer bei ausreichender
Wässerung kein Problem dar.

Wichtigste Voraussetzung für das Funktionieren der
Staudenmischpflanzung ist eine gute Bodenvorbereitung.
Hierzu müssen die Pflanzflächen vor dem Bepflanzen
frei von Wurzel- sowie Dauerunkräutern und tief
gelockert sein. Die Pflanzung sollte am Tag der
Lieferung erfolgen. Falls dies nicht möglich ist,
können die Pflanzkisten für ein bis maximal zwei Tage
geöffnet an einem geschützten, halbschattigen Platz
zwischengelagert werden. Es ist dabei auf ausreichende
tägliche Wassergaben zu achten. Bei hohen Temperaturen
und starker Sonneneinstrahlung ist das Pflanzen auf
die frühen Morgenstunden oder in den Abend zu verlegen
und mehrfach stark zu wässern.

Um den Pflanzaufwand zu minimieren, sollten die
Pflanzen bereits vorgemischt und in Pflanzkisten
verpackt geliefert werden. Bei Erhalt der Lieferung
ist zu prüfen, ob Beschädigungen durch den Transport
vorhanden sind. Anschließend sind die Pflanzen
durchdringend zu wässern.

Die Pflanzdichte von acht Stauden pro Quadratmeter ist
einzuhalten - dies entspricht etwa einem Pflanzabstand
von 30 - 35 cm. Die Pflanzen sind erst nach dem
Verteilen aller Stauden und unmittelbar vor der
Pflanzung auszutopfen.

Die Stauden sind in die mit einer Pflanzschaufel
vorbereiteten Pflanzlöcher zu setzen und von allen
Seiten fest anzudrücken. Es ist beim Pflanzen auf
bereits eingebrachte Pflanzen zu achten und der
Flächentritt auf der Pflanzfläche zu minimieren. Nach
der Pflanzung ist unbedingt durchdringend (20l/m2) zu
wässern, um ein schnelles Anwachsen und den
Bodenschluss der Wurzeln zu ermöglichen.

*Hinweis*
Staudenmischung Veitshöchheimer Blütenzauber,
angepasst
Die folgenden Stauden sind für die Flächen mit der
Staudenmischung Veitshöchheimer Blütenzauber
(angepasst). Die Gesamtfläche für diese
Staudenmischung beläuft sich auf 121m2.

1. Gerüstbildner
Aster laevis 'Blauschleier' - Glatte Aster
Stipa calamagrostis 'Algäu" - Silberährengras "Algäu"
Paeonia lactiflora 'Nymphe' -  Pfingstrose
Panicum virgatum'Shenandoah' - Rutenhirse
'Shenandoah'
Calamagrostis varia - Berg-Reitras
Sedum telephinium 'Herbstfreude' - Fetthenne
Solidago caesia - Goldbandrute

2. Begleitstauden
Coreopsis verticillata 'Zagreb' - Quirlblättriges
Mädchenauge
Dracocephalum ruyschiana - Drachenkopf
Hemerocallis 'Maikönigin' - Kleinblumige Taglilie
Origanum laevigatum 'Purple Charme' - Dost
Helleborus Orientalis-Hybride 'Red Lady' -
Orientalische Nieswurz 'Red Lady'
Anemone syvestris - Waldanemone

3. Bodendecker
Calamintha nepeta - Bergminze
Nepeta x faassenii - Blaue Katzenminze
Nepeta x faassenii 'Six Hill's Giant - Blaue
Katzenminze
Salvia nemorosa 'Adrian' - Weißer Steppensalbei
Salvia nemorosa 'Marcus' - Steppensalbei
Salvia nemorosa 'Viola Klose' - Steppensalbei
Veronica teucrium 'Königsblau' - Großer Ehrenpreis

4. Blumenzwiebeln und -knollen (Pflanzung im Herbst)
Crocus chrysanthus 'Blue Pearl' - Kleiner Krokus
Crocus chrysanthus 'Goldilocks' - Kleiner Krokus
Tulipa kaufmanniana 'Goldstück' - Seerosen-Tulpe
Tulipa praestans 'Füsilier' - Botanische Tulpe
Allium nigrum - Zierlauch

**2.10.37 Aster laevis 'Blauschleier' 61**
Liefern und pflanzen in herzustellende Pflanzgruben,
Aster laevis 'Blauschleier', mTb
Menge: 12,000 St

**2.10.38 Stipa calamagrostis 'Algäu' 61**
Liefern und pflanzen in herzustellende Pflanzgruben,
Stipa calamagrostis 'Algäu', mTb
Menge: 24,000 St

**2.10.39 Paeonia lactiflora 'Nymphe' 61**
Liefern und pflanzen in herzustellende Pflanzgruben,
Paeonia lactiflora 'Nymphe', mTb
Menge: 24,000 St

**2.10.40 Panicum virgatum 'Shenandoah' 61**
Liefern und pflanzen in herzustellende Pflanzgruben,
Panicum virgatum 'Shenandoah', mTb
Menge: 12,000 St

**2.10.41 Calamagrostis varia**
Liefern und pflanzen in herzustellende Pflanzgruben,
Calamagrostis varia, mTb
Menge: 12,000 St

**2.10.42 Sedum telephinium 'Herbstfreude' 61**
Liefern und pflanzen in herzustellende Pflanzgruben,
Sedum telephinium 'Herbstfreude', mTb
Menge: 36,000 St

**2.10.43 Solidago caesia**
Liefern und pflanzen in herzustellende Pflanzgruben,
Solidago caesia, mTb
Menge: 12,000 St

**2.10.44 Coreopsis verticillata 'Zagreb' 61**
Liefern und pflanzen in herzustellende Pflanzgruben,
Coreopsis verticillata 'Zagreb', mTb
Menge: 73,000 St

**2.10.45 Dracocephalum ruyschiana**
Liefern und pflanzen in herzustellende Pflanzgruben,
Dracocephalum ruyschiana, mTb
Menge: 73,000 St

**2.10.46 Hemerocallis 'Maikönigin' 61**
Liefern und pflanzen in herzustellende Pflanzgruben,
Hemerocallis 'Maikönigin', mTb
Menge: 61,000 St

**2.10.47 Origanum laevigatum 'Purple Charme' 61**
Liefern und pflanzen in herzustellende Pflanzgruben,
Origanum laevigatum 'Purple Charme', mTb
Menge: 61,000 St

**2.10.48 Helleborus Orientalis-Hybride 'Red Lady' 61**
Liefern und pflanzen in herzustellende Pflanzgruben,
Helleborus Orientalis-Hybride 'Red Lady', mTb
Menge: 73,000 St

**2.10.49 Anemone sylvestris**
Liefern und pflanzen in herzustellende Pflanzgruben,
Anemone sylvestris, mTb
Menge: 73,000 St

**2.10.50 Calamintha nepeta**
Liefern und pflanzen in herzustellende Pflanzgruben,
Calamintha nepeta, mTb
Menge: 73,000 St

**2.10.51 Nepeta x faassenii**
Liefern und pflanzen in herzustellende Pflanzgruben,
Nepeta x faassenii, mTb
Menge: 109,000 St

**2.10.52 Nepeta x faassenii 'Six Hill"s Giant"' 61**
Liefern und pflanzen in herzustellende Pflanzgruben,
Nepeta x faassenii 'Six Hill"s Giant", mTb'
Menge: 36,000 St

**2.10.53 Salvia nemorosa 'Adrian' 61**
Liefern und pflanzen in herzustellende Pflanzgruben,
Salvia nemorosa 'Adrian', mTb
Menge: 61,000 St

**2.10.54 Salvia nemorosa 'Marcus' 61**
Liefern und pflanzen in herzustellende Pflanzgruben,
Salvia nemorosa 'Marcus', mTb
Menge: 109,000 St

**2.10.55 Salvia nemorosa 'Viola Klose' 61**
Liefern und pflanzen in herzustellende Pflanzgruben,
Salvia nemorosa 'Viola Klose', mTb
Menge: 36,000 St

**2.10.56 Veronica teucrium 'Königsblau' 61**
Liefern und pflanzen in herzustellende Pflanzgruben,
Veronica teucrium 'Königsblau', mTb
Menge: 36,000 St

**2.10.57 Crocus chrysanthus 'Blue Pearl' 61**
Liefern und stecken von
Crocus chrysanthus 'Blue Pearl',
Zwiebel
Menge: 970,000 St

**2.10.58 Crocus chrysanthus 'Goldilocks' 61**
Liefern und stecken von
Crocus chrysanthus 'Goldilocks',
Zwiebel
Menge: 970,000 St

**2.10.59 Tulipa kaufmanniana 'Goldstück' 61**
Liefern und stecken von
Tulipa kaufmanniana 'Goldstück',
Zwiebel
Menge: 250,000 St

**2.10.60 Tulipa praestans 'Füsilier' 61**
Liefern und stecken von
Tulipa praestans 'Füsilier',
Zwiebel
Menge: 250,000 St

**2.10.61 Allium nigrum**
Liefern und stecken von
Allium nigrum,
Zwiebel
Menge: 250,000 St

**2.10.62 Rindenschutz durch Weißanstrich liefern und anbringen**
Schutz der Rinde an Stamm und Hauptästen von
Hochstämmen und Solitären gegen Verdunstung und
Sonneneinstrahlung herstellen.

Stammumfang 20 bis 25 cm.
Arbeitshöhe bis 2,50 m.
Stamm mittels Schleifvlies oder Spezialbürste
verletzungsfrei reinigen und mit dem Voranstrich LX 60
oder gleichwertiges "satt" streichen.

Rindenschutz durch deckenden Anstrich mehrjährig (>= 5
Jahre) haftender Stammschutzfarbe (weiß) vom Stammfuß
bis in die Hauptäste anlegen.

Hinweis:
ARBO-FLEX ab + 10°C auftragen (nicht auf gefrorenes
oder nasses Holz streichen)
Bei ungeieigneter Witterung ist ein zeitweiliger
Schutz z.B. mit Schilfmatten anzubringen.

Hersteller:
Flügel GmbH
Westerhöfer Str. 45
D-37520 Osterode am Harz
Tel.: 05522/3191-0

oder gleichwertiger
Art:...................................................
....

(vom Bieter einzutragen)
Menge: 56,000 St

**2.10.63 Pflanzenschutz gegen Eichensplintkäfer**
Pflanzenschutz an Quercus  cerris,
Stammstreichbehandlung, gegen  Borkenkäfer
(Eichensplintkäfer - Scolytus intricatus,
Schwärmzeit Mai - Juni /Aug.- Sept.),
Pflanzenschutzmittel liefern und anwenden,
Wirkstoff:
50 g/kg Lambda-Cyhalothrin, Anwendung nach
Herstellervorschrift, Abrechnung nach Anzahl der
behandelten Pflanzen je Arbeitsgang,
Arbeitsdurchgänge, die nicht rechtzeitig beim
Auftraggeber angemeldet wurden und somit nicht
kontrolliert werden können, werden nicht vergütet.
Arbeitsgänge sind abhängig von der Wetterlage und
erfolgen nur im Streichverfahren nach Vereinbarung mit
dem Auftraggeber.
Notwendige Absperrungen sind in den EP
einzukalkulieren.

Zeitpunkt der Durchführung:
- Schwärmzeit Mai - Juni
- Schwärmzeit August - September

Anzahl der insgesamt für das Pflegejahr vorgesehenen
Arbeitsgänge: 2 Stück.

Der Einheitspreis beinhaltet die Kosten für einen
Arbeitsgang für einen Baum, abgerechnet werden die
nachgewiesenen Arbeitsgänge pro Baum. Inkl.
notwendiger Absperrmaßnahmen.
Menge: 3,000 St

**2.10.64 Pflanzfläche nach dem Pflanzen lockern und planieren**
Pflanzfläche nach dem Pflanzen lockern und planieren.
Tiefe der Lockerung in Abhängigkeit der Pflanzenart
bis 5cm, zulässige Abweichung von der Ebenheit +/-3cm,
Anschlüsse an Wege- und Platzbeläge 4cm unter
Belagsoberfläche.
Anfallende Steine, Fremdkörper, Unkraut und schwer
verrottbare Pflanzenteile ablesen, Durchmesser der
Steine und Fremdkörper ab 5cm aufnehmen, laden und
entsorgen.
Menge: 630,000 m²

**2.10.65 Pflanzfläche nach dem Pflanzen schützen**
Pflanzfläche nach dem Pflanzen schützen gegen
Verunkrauten und Austrocknen durch Mulchen mit
Holzmulch,
Typ 0/20 gütegesichert,
Dicke der Mulchdecke über 5 bis 8cm,
inkl. zusätzlicher Stickstoffgabe von 10g Rein-N/m2
Menge: 510,000 m²

#### Titel 2.11 Ansaatarbeiten

**2.11.1 Ansaat von Gebrauchsrasen**
Ansaat von Gebrauchsrasen/ Rasensaatgutmischung,
Gebrauchsrasen-Spielrasen (Strapazierrasen),
Saatgut einigeln, abwalzen,
Saatgutmenge 30 g/m2. RSM 2.3
inkl. anwässern, 20l/m2
einschließlich aller Nebenarbeiten.

Hersteller:
Juliva-Hesa GmbH
Mittelgewannweg 13
69123 Heidelberg

oder gleichwertiger
Art:...................................................

(vom Bieter eizutragen)
Menge: 1000,000 m²

**2.11.2 Startdüngung Gebrauchsrasen**
Startdüngung mit Neuanlage der Rasenflächen
Aufwandmenge Starterdünger 40 g/m2
Dünger einarbeiten und wässern.
Ein Mehraufwand für Böschungen, Böschungsverhältnis
bis 1:2 ist in den EP miteinzukalkulieren und wird
nicht gesondert vergütet.
Menge: 1000,000 m²

**2.11.3 Ansaat von Ufersaum**
Regiosaatgut 'Ufersaum' liefern und ansähen,
gemäß FFL und BNatSchG,
Region: Ursprungsgebiet 15,
Zusammensetzung: 50% Blumen / 50% Gräser,
Aussaatmenge: 2 g/m2,

Lieferung Saatgut mit Schrot versetzt.
Beimengung Schrot in folgendem Verhältnis:
Ausbringung 2g Saatgut/ m2 zzgl. 8g Schrot/ m2.

Saatgut einigeln, abwalzen,
Inkl. anwässern, 20l/m2,
einschließlich aller Nebenarbeiten.
Ein Mehraufwand für Böschungen, Böschungsverhältnis
bis 1:1,5 ist in den EP miteinzukalkulieren und wird
nicht gesondert vergütet.

Material/Fabrikat:
07 Ufersaum (50/50)

Rieger-Hofmann GmbH
In den Wildblumen 7-13
74572 Blaufelden-Raboldshausen
Telefon: 0049 (0)7952  92 18 89-0
Telefax: 0049 (0)7952  92 18 89-99
Email: info@rieger-hofmann.de

oder gleichwertiger
Art:...................................................

(vom Bieter eizutragen)
Menge: 1100,000 m²

**2.11.4 Ansaat von Blumenrasen**
Blumenrasen liefern und ansähen.
Zusammensetzung: 20% Blumen / 80% Gräser,
Aussaatmenge: 5 g/m2, entsprechend Herstellerangaben,
mit beigemengten Schnellbegrüner (2g/m2).
Saatgut anwalzen/-drücken,
einschließlich aller Nebenarbeiten,
inkl. anwässern, 20l/m2.
Ein Mehraufwand für Böschungen, Böschungsverhältnis
bis 1:1,5 ist in den EP miteinzukalkulieren und wird
nicht gesondert vergütet.

Material/Fabrikat:
Blumen-Kräuter-Klimarasen
(Blumen 20%/Gräser 80%),
Ursprungsgebiet 5,
mit beigemengten Schnellbegrüner,

Rieger-Hofmann GmbH
In den Wildblumen 7-13
74572 Blaufelden-Raboldshausen
Telefon: 0049 (0)7952  92 18 89-0
Telefax: 0049 (0)7952  92 18 89-99
Email: info@rieger-hofmann.de

oder gleichwertiger
Art:...................................................

(vom Bieter eizutragen)
Menge: 1300,000 m²

#### Titel 2.12 Pflege

**2.12.1 Pflege aller Solitärgehölze/Solitärsträucher**
Pflege aller Solitärgehölze/Solitärsträucher.
Trockene Triebe ausschneiden,
Unrat- und Steine größer 5 cm aufnehmen und beseitigen,
Fremdbewuchs- und Unkräuter entfernen und beseitigen,
Wurzel- und Dauerunkräuter ausgraben und beseitigen,
Giesränder nachprofilieren und Verankerungen
nachrichten
und binden.
Anfallende Materialien werden Eigentum des AN und sind
zu beseitigen.,
Wässern der Pflanzflächen wird gesondert vergütet.
Die Durchführung der Pflegegänge ist dem AG anzuzeigen.

Anzahl der Arbeitsgänge 6 Stck
Der Mengenansatz ergibt sich aus der Multiplikation der
zu Grunde gelegten Stückzahl / Grundfläche / Länge mit
der Anzahl der oben angegebenen Arbeitsgänge. In die
Preisliste ist der Einheitspreis in Euro pro Stk / m2 /
m anzugeben.

Abgerechnet wird nach tatsächlich erbrachten
Arbeitsgängen.
Menge: 336,000 St

**2.12.2 Düngung der Solitärgehölze/Solitärsträucher**
Düngung der Solitärgehölze/Solitärsträucher mit
langsam wirkenden, chloridarmen organischen,
mineralischen NPK-Dünger,
Erzeugnis nach Wahl des AN in Absprache mit der
Bauleitung
Dünger aufbringen und einarbeiten
Aufwandmenge: 100 g/Gehölz

1 Arbeitsgang
Menge: 56,000 St

**2.12.3 Wässern der Solitärgehölze/Solitärsträucher**
Wässern der Solitärgehölze/Solitärsträucher.
120 l/ Wässerungsgang,
in Abhängigkeit des Witterungsverlaufes oder
Aufforderung des AG,
Wasser ist zu liefern.
Die Durchführung der Wässerung ist dem AG anzuzeigen.

Anzahl der Arbeitsgänge 12 Stck
Der Mengenansatz ergibt sich aus der Multiplikation der
zu Grunde gelegten Stückzahl / Grundfläche / Länge mit
der Anzahl der oben angegebenen Arbeitsgänge. In die
Preisliste ist der Einheitspreis in Euro pro Stk / m2 /
m anzugeben.

Abgerechnet wird nach tatsächlich erbrachten
Arbeitsgängen.
Menge: 672,000 St

**2.12.4 Pflege der Hecke**
Pflege für Hecken,
Hecke gem. Angaben der BL schneiden,
Trockene Triebe ausschneiden,
Unrat- und Steine größer 5 cm aufnehmen und beseitigen,
Fremdbewuchs- und Unkräuter entfernen und beseitigen,
Wurzel- und Dauerunkräuter ausgraben und beseitigen,
Anfallende Materialien werden Eigentum des AN und sind
zu beseitigen.
Wässern der Hecke wird gesondert vergütet.
Die Durchführung der Pflegegänge ist dem AG anzuzeigen.

Anzahl der Arbeitsgänge 2 Stck
Der Mengenansatz ergibt sich aus der Multiplikation der
zu Grunde gelegten Stückzahl / Grundfläche / Länge mit
der Anzahl der oben angegebenen Arbeitsgänge. In die
Preisliste ist der Einheitspreis in Euro pro Stk / m2 /
m anzugeben.

Abgerechnet wird nach tatsächlich erbrachten
Arbeitsgängen.
Menge: 210,000 m

**2.12.5 Wässern der Hecke**
Wässern der Hecke,
40 l/ Wässerungsgang/ lfm,
in Abhängigkeit des Witterungsverlaufes oder nach
Aufforderung des AG.
Wasser ist zu liefern.
Die Durchführung der Wässerung ist dem AG vor dem
Arbeitsgang anzuzeigen.

Anzahl der Arbeitsgänge 12 Stck
Die Durchführung der Wässerung ist dem AG anzuzeigen.
Der Mengenansatz ergibt sich aus der Multiplikation der
zu Grunde gelegten Stückzahl / Grundfläche / Länge mit
der Anzahl der oben angegebenen Arbeitsgänge. In die
Preisliste ist der Einheitspreis in EURO pro Stk / m2
/ lfm anzugeben.

Abgerechnet wird nach tatsächlich erbrachten
Arbeitsgängen.
Menge: 1260,000 m

**2.12.6 Düngung der Hecke**
Düngung der Hecke,
mit organischen, mineralischen NPK-Dünger,
Erzeugnis nach Wahl des AN in Absprache mit der
Bauleitung
Dünger aufbringen und einarbeiten
Aufwandmenge: 30 g/m2

1 Arbeitsgang
Menge: 105,000 m

**2.12.7 Pflege aller Pflanzflächen**
Pflege aller Pflanzflächen.
Trockene Triebe ausschneiden,
Unrat- und Steine größer 5 cm aufnehmen und beseitigen,
Fremdbewuchs- und Unkräuter entfernen und beseitigen,
Wurzel- und Dauerunkräuter ausgraben und beseitigen,
Anfallende Materialien werden Eigentum des AN und sind
zu beseitigen.
Wässern der Pflanzflächen wird gesondert vergütet.
Die Durchführung der Pflegegänge ist dem AG anzuzeigen.

Anzahl der Arbeitsgänge 6 Stck
Der Mengenansatz ergibt sich aus der Multiplikation der
zu Grunde gelegten Stückzahl / Grundfläche / Länge mit
der Anzahl der oben angegebenen Arbeitsgänge. In die
Preisliste ist der Einheitspreis in Euro pro Stk / m2 /
m anzugeben.

Abgerechnet wird nach tatsächlich erbrachten
Arbeitsgängen.
Menge: 3780,000 m²

**2.12.8 Düngung der Pflanzflächen**
Düngung der Pflanzflächen mit
organischen, mineralischen NPK-Dünger,
Erzeugnis nach Wahl des AN in Absprache mit der
Bauleitung
Dünger aufbringen und einarbeiten
Aufwandmenge: 30 g/m2

1 Arbeitsgang
Menge: 630,000 m²

**2.12.9 Wässern der Pflanzflächen**
Wässern der Pflanzflächen.
25 l/ Wässerungsgang/ m2,
in Abhängigkeit des Witterungsverlaufes oder nach
Aufforderung des AG.
Wasser ist zu liefern.
Die Durchführung der Wässerung ist dem AG vor dem
Arbeitsgang anzuzeigen.

Anzahl der Arbeitsgänge 12 Stck
Die Durchführung der Wässerung ist dem AG anzuzeigen.
Der Mengenansatz ergibt sich aus der Multiplikation der
zu Grunde gelegten Stückzahl / Grundfläche / Länge mit
der Anzahl der oben angegebenen Arbeitsgänge. In die
Preisliste ist der Einheitspreis in EURO pro Stk / m2
/ lfm anzugeben.

Abgerechnet wird nach tatsächlich erbrachten
Arbeitsgängen.
Menge: 7560,000 m²

**2.12.10 Pflege des Blumenrasens**
Pflege des Blumenrasens.
Pflege inkl. Mähen,
Unrat und Laub entfernen,
Schnitthöhe 5cm,
erster Schnitt Ende Mai bis Ende Juni,

Mahdgut und anfallende Materialien werden Eigentum des
AN und sind zu beseitigen.
Ein Mehraufwand für Böschungen, Böschungsverhältnis
bis 1:1,5 ist in den EP miteinzukalkulieren und wird
nicht gesondert vergütet.
Die Durchführung der Pflegegänge ist dem AG anzuzeigen.

Anzahl der Arbeitsgänge 3 Stck
Der Mengenansatz ergibt sich aus der Multiplikation der
zu Grunde gelegten Grundfläche mit der Anzahl der oben
angegebenen Arbeitsgänge. In die Preisliste ist der
Einheitspreis in EURO pro m2 anzugeben.

Abgerechnet wird nach tatsächlich erbrachten
Arbeitsgängen.
Menge: 3900,000 m²

**2.12.11 Wässern des Blumenrasen**
Wässern des Blumenrasen.
In der Keimungsphase, bis ca. 8 Wochen nach Ansaat, in
Abhängigkeit des Witterungsverlaufes oder nach
Aufforderung des AG.
Wasser ist zu liefern.
Ein Mehraufwand für Böschungen, Böschungsverhältnis
bis 1:1,5 ist in den EP miteinzukalkulieren und wird
nicht gesondert vergütet.
Die Durchführung der Wässerung ist dem AG vor dem
Arbeitsgang anzuzeigen.

Anzahl der Arbeitsgänge 4 Stck
Die Durchführung der Wässerung ist dem AG anzuzeigen.
Der Mengenansatz ergibt sich aus der Multiplikation der
zu Grunde gelegten Grundfläche mit der Anzahl der oben
angegebenen Arbeitsgänge. In die Preisliste ist der
Einheitspreis in Euro pro m2 anzugeben.

Abgerechnet wird nach tatsächlich erbrachten
Arbeitsgängen.
Menge: 5200,000 m²

**2.12.12 Pflege des Gebrauchsrasen/Schotterrasen**
Pflege des Gebrauchsrasen/Schotterrasen
Pflege inkl. Mähen,
Unrat und Laub entfernen,
Mahdgut und anfallende Materialien werden Eigentum des
AN und sind zu beseitigen.
Wässern der Rasenflächen wird gesondert vergütet.
Ein Mehraufwand für Böschungen, Böschungsverhältnis
bis 1:2 ist in den EP miteinzukalkulieren und wird
nicht gesondert vergütet.
Die Durchführung der Pflegegänge ist dem AG anzuzeigen.

Anzahl der Arbeitsgänge 10 Stck
Der Mengenansatz ergibt sich aus der Multiplikation der
zu Grunde gelegten Grundfläche mit der Anzahl der oben
angegebenen Arbeitsgänge. In die Preisliste ist der
Einheitspreis in EURO pro m2 anzugeben.

Abgerechnet wird nach tatsächlich erbrachten
Arbeitsgängen.
Menge: 20000,000 m²

**2.12.13 Düngung des Gebrauchsrasen/Schotterrasen**
Düngung nach Anweisung BL mit schnell wirkendem
Stickstoffdünger Ammonsulfatsalpeter,
Dünger ausbringen und kräftig einwässern
Aufwandmenge: 25g/m2

Anzahl der Arbeitsgänge 2 Stck
Der Mengenansatz ergibt sich aus der Multiplikation der
zu Grunde gelegten Grundfläche mit der Anzahl der oben
angegebenen Arbeitsgänge. In die Preisliste ist der
Einheitspreis in Euro pro m2 anzugeben.

Abgerechnet wird nach tatsächlich erbrachten
Arbeitsgängen.
Menge: 4000,000 m²

**2.12.14 Wässern des Gebrauchsrasen/Schotterrasen**
Wässern des Gebrauchsrasen/Schotterrasen.
In Abhängigkeit des Witterungsverlaufes oder nach
Aufforderung des AG.
Wasser ist zu liefern.
Ein Mehraufwand für Böschungen, Böschungsverhältnis
bis 1:2 ist in den EP miteinzukalkulieren und wird
nicht gesondert vergütet.
Die Durchführung der Wässerung ist dem AG vor dem
Arbeitsgang anzuzeigen.

Anzahl der Arbeitsgänge 16 Stck
Die Durchführung der Wässerung ist dem AG anzuzeigen.
Der Mengenansatz ergibt sich aus der Multiplikation der
zu Grunde gelegten Grundfläche mit der Anzahl der oben
angegebenen Arbeitsgänge. In die Preisliste ist der
Einheitspreis in Euro pro m2 anzugeben.

Abgerechnet wird nach tatsächlich erbrachten
Arbeitsgängen.
Menge: 32000,000 m²

**2.12.15 Pflege des Rasenfugenpflasters**
Pflege des Rasenfugenpflasters.
Pflege inkl. Mähen,
Unrat und Laub entfernen,
Mahdgut und anfallende Materialien werden Eigentum des
AN und sind zu beseitigen.
Wässern der Rasenflächen wird gesondert vergütet.
Die Durchführung der Pflegegänge ist dem AG anzuzeigen.

Anzahl der Arbeitsgänge 8 Stck
Der Mengenansatz ergibt sich aus der Multiplikation der
zu Grunde gelegten Grundfläche mit der Anzahl der oben
angegebenen Arbeitsgänge. In die Preisliste ist der
Einheitspreis in EURO pro m2 anzugeben.

Abgerechnet wird nach tatsächlich erbrachten
Arbeitsgängen.
Menge: 3920,000 m²

**2.12.16 Düngung des Rasenfugenpflasters**
Düngung nach Anweisung BL mit schnell wirkendem
Stickstoffdünger Ammonsulfatsalpeter,
Dünger ausbringen und kräftig einwässern
Aufwandmenge: 25g/m2

Anzahl der Arbeitsgänge 2 Stck
Der Mengenansatz ergibt sich aus der Multiplikation der
zu Grunde gelegten Grundfläche mit der Anzahl der oben
angegebenen Arbeitsgänge. In die Preisliste ist der
Einheitspreis in Euro pro m2 anzugeben.

Abgerechnet wird nach tatsächlich erbrachten
Arbeitsgängen.
Menge: 980,000 m²

**2.12.17 Wässern des Rasenfugenpflasters**
Wässern des Rasenfugenpflasters.
In Abhängigkeit des Witterungsverlaufes oder nach
Aufforderung des AG.
Wasser ist zu liefern.
Die Durchführung der Wässerung ist dem AG vor dem
Arbeitsgang anzuzeigen.

Anzahl der Arbeitsgänge 16 Stck
Die Durchführung der Wässerung ist dem AG anzuzeigen.
Der Mengenansatz ergibt sich aus der Multiplikation der
zu Grunde gelegten Grundfläche mit der Anzahl der oben
angegebenen Arbeitsgänge. In die Preisliste ist der
Einheitspreis in Euro pro m2 anzugeben.

Abgerechnet wird nach tatsächlich erbrachten
Arbeitsgängen.
Menge: 7840,000 m²

**2.12.18 Rückschnitt der Staudenflächen**
Rückschnitt der Staudenflächen gem. DIN 18916.
Mit Beginn bzw. Ende der Wachstumsruhe sind nach
Abstimmung mit der Bauüberwachung hohe Stauden auf ca.
10cm über dem Boden und niedrige Stauden auf ca. 5cm
über dem Boden zurückzuschneiden.

Anzahl der Arbeitsgänge 1 Stck

Die Durchführung des Arbeitsganges ist dem AG
anzuzeigen.
Der Mengenansatz ergibt sich aus der Multiplikation der
zu Grunde gelegten Stückzahl / Grundfläche / Länge mit
der Anzahl der oben angegebenen Arbeitsgänge. In die
Preisliste ist der Einheitspreis in Euro pro Stk / m2
/ lfm anzugeben.

Abgerechnet wird nach tatsächlich erbrachten
Arbeitsgängen.
Menge: 125,000 m²

**2.12.19 Herbstlaub aufnehmen (für 1 Jahr)**
Säubern der Staudenflächen von Herbstlaub.
Durchführung nach Aufforderung der Bauüberwachung bzw.
mit Beginn der Wachstumsperiode
Die zu bearbeitenden Flächen werden vor Beginn der
Arbeiten von der Bauüberwachung festgelegt.
Anfallende Stoffe laden und entsorgen.

Anzahl der Arbeitsgänge 1 Stck

Die Durchführung des Arbeitsganges ist dem AG
anzuzeigen.
Der Mengenansatz ergibt sich aus der Multiplikation der
zu Grunde gelegten Stückzahl / Grundfläche / Länge mit
der Anzahl der oben angegebenen Arbeitsgänge. In die
Preisliste ist der Einheitspreis in Euro pro Stk / m2
/ lfm anzugeben.

Abgerechnet wird nach tatsächlich erbrachten
Arbeitsgängen.
Menge: 125,000 m²

### 3 Erneuerung SW-Kanal

#### Titel 3.1 Baugruben, Leitungsgräben

**3.1.1 Leitungsgr. m. Schachtbaugr. herst. eing. verd. Boden m.Verb./+10 m3 W.**
Leitungsgraben einschließlich Schachtbaugruben herstellen. Straßenaufbruch wird gesondert vergütet. Schachtdurchmesser und -abstände nach Unterlagen des AG.
In eingebautem und verdichtetem Boden.
Grabentiefe '2,50 bis 3,50m '
Breite der Grabensohle 'für Rohrleitung bis DN 250
PP '
Notwendigen Verbau entsprechend statischen und konstruktiven Erfordernissen herstellen, vorhalten und
entfernen. Offene Wasserhaltung bis zu einer Pumpenleistung von 10 m3 Fördermenge und 5,00 m Förderhöhe
je Stunde und Haltung ausführen.
Aushub 'innerhalb der Baustelle transportieren und
zwischenlagern. Das Aushubmaterial ist separat zu
lagern und darf nicht mit anderen zwischengelagerten
Material vermischt werden.
'
Zum Verfüllen nicht verwendeten Aushub '-entfällt-
'
Abrechnung 'wird nach DIN EN 1610,
die Schachtbauwerke werden übermessen. Der
erforderliche Mehraushub ist in dieser Position mit
einzukalkulieren.
Weiterhin ist in diese Position alle Erschwernisse für
den vorh. Grundwasserspiegel einzukalkulieren (siehe
Baugrundunter- suchung).'
Menge: 450,000 m³

**3.1.2 Entsorgung von beprobtem, unbelastetem Material**
Zwischengelagertes Material nach Beprobung vom
Zwischenlager lösen, laden und in Eigentum
des AN übernehmen.
Entsorgen wird nicht gesondert vergütet und ist in den
EP einzurechnen.
Die Baugrunduntersuchung vom 02.11.2020 ist zu
berücksichtigen und zur Kalkulation der
Entsorgungskosten mit den entsprechenden
Zuordnungswerte der BS 4 und BS 5 heranzunehmen. Die
Sondierung BS 6 liegt außerhalb der Kanalbauarbeiten.
Die Entsorgungsnachweise sind durch den AN zu führen.

Material = Erdmaterial (verdrängte Aushubmassen),
Homogenbereiche B,C,D

Zuordnungswert Z 0 bis einschließlich Z 1.2., DK 0
(BM0 nach EBV)
Abgerechnet wird nach Wiegescheinen bzw.
Transportscheinen.
Menge: 400,000 to

**3.1.3 Bodenverb.verd. Bod.herst.**
Bodenverbesserung profilgerecht oder nach
Unterlagen des AG herstellen.
Die Lieferung des Bindemittels wird gesondert vergütet.
Bodenverbesserung von anstehendem Boden.
Die Erstellung der Eignungsprüfung gehört zum
Leistungsumfang.
Homogenbereich(e) nach Baugrundgutachten.
Beschreibung des Homogenbereichs nach Unterlagen
des AG.
Aus OZ 1.2.10
Boden ggf. zerkleinern.
Zur Verdichtung erforderliches Wasser ist zu liefern
und während des Mischens zuzugeben.
EIne fachgutachterliche Baubegleitung und Abnahme
der Gründungssohle und Verfüllung der Rohrgräben
durch einen Baugrundgutachter sind erforderlich und in
diese Position mit einzukalkulieren.
Menge: 280,000 m³

**3.1.4 Bindemittel ausstreuen**
StL-Nr. 22410631099 1
Bindemittel zur Vorbereitung der Bodenverbesserung oder
Bodenverfestigung ausstreuen. Bindemittelmenge nach
Eignungsprüfung.
Bindemittel 'Kalk-Zement-Gemisch in seitlich gelagerten
Rohrgrabenaushub einsmischen. Bindemittel für Bodenverbesserung oder Bodenverfestigung nach OZ 1.1.30 und
1.2.10 liefern. Mischbindemittel, Anteil Zement M.-% 7,
Anteil Kalk M.-% 30  '
Menge: 20,000 t

**3.1.5 Baustoff lief.,in Leitungsgr. einb . gebr. Minstoffe WSG geeignet oberh.Leitungsz. Abrechnung senkr.**
StL-Nr. 224108238399111 1
Baustoff nach Unterlagen des AG liefern, in Leitungsgraben einschließlich Schachtbaugruben einbauen und
verdichten. Einbaudokumentation nach Unterlagen des AG
übergeben.
Baustoff = gebrochene Mineralstoffe.
Grabentiefe '2,50 bis 3,00m '
Breite der Grabensohle 'für DN 250 PP, nach DIN EN 1610
Rohrgrabenbreite: 1,20m '
Baustoff für Einbau in Wasserschutzgebieten geeignet.
Baustoff nach Verlegen der Leitung in Graben oberhalb
der Leitungszone und in Baugruben einbauen und verdichten.
Abrechnung mit senkrechten Wänden entsprechend
der Abrechnung beim Aushub.
Menge: 50,000 m³

**3.1.6 Offene Wasserhaltung**
Offene Wasserhaltung zum Freihalten der lang
gestreckten Baugrube von Bodenwasser nach geologischen
und hydraulischen Erfordernissen entsprechend den
Angaben im Bodengutachten bzw. in der Baubeschreibung
sowie zum schadlosen Ableiten des gefoerderten Wassers
durchfuehren.
Anlage betriebsbereit aufbauen, vorhalten, betreiben
und abbauen.
Zusätzlich erforderliche Erdarbeiten in
Homogenbereichen
A,B,C,D durchführen.
Pumpen, Wasserfassungen, Zu- und Ableitungen,
Reserveeinrichtungen (einschließlich Lichtstromanlage)
sowie Umbauen bzw. Umsetzen der Anlagen entsprechend
der vom AN gewaehlten Haltungslaengen sind
einzurechnen.
Baugrube fuer Leitungsgraben mit Schaechten.
Foerderdurchfluss für Grabenabschnitte von ca. 30 m
Länge über 2 bis 10 l/s,
geodaetische Foerderhoehe ab Baugrubensohle bis 7,50 m.
Ableitung nach Wahl des AN zum Vorfluter herstellen.
Entfernung zum Vorfluter max. 100 m,
Vorfluter = Rohrleitung/Rahmendurchlaß.
einschl. Sickerleitung DN 100 aus
Kunststoff-Vollsickerrohren in Filterschicht mit
Anschluss an Pumpensumpf herstellen.
Menge: 135,000 m

**3.1.7 Suchgraben herstellen Tiefe >1,25-1,75m mitMasch.unterst. Aufbruch gesond. Abrechnung Abtrag**
StL-Nr. 224108912022100011
Suchgraben nach Unterlagen des AG einschließlich Handschachtung herstellen. Aushub zur Wiederverwendung
seitlich lagern. Beschreibung der Homogenbereiche nach
Unterlagen des AG.
Grabentiefe über 1,25 bis 1,75 m.
Handschachtung mit Maschinenunterstützung.
Straßenaufbruch wird gesondert vergütet.
Abrechnung nach Abtragsprofilen.
Menge: 5,000 m³

#### Titel 3.2 Kanäle und Schächte

**3.2.1 Entwässerungsrohrleitung abbrechen Rohr DN bis 250 Steinzeug-Rohr Ausb. verwerten**
StL-Nr. 224110305130901 1
Entwässerungsrohrleitung abbrechen. Entwässerungsrohrleitung liegt bis Oberkante Rohr frei. Erdarbeiten in
der verbliebenen Leitungszone ausführen. Offene Wasserhaltung bis zu einer Pumpenleistung von 10 m3 Fördermenge und 5,00 m Förderhöhe je Stunde und Haltung ausführen. Das Ausbauen von Schächten wird gesondert vergütet.
Rohr DN/ID bis 250.
Rohr aus Steinzeug.
Fließsohlentiefe '2,50 bis 3,50m ab OK Schachtabdeckung
'
Ausbaustoffe nach Wahl des AN verwerten.
Menge: 70,000 m

**3.2.2 Entwässerungsrohrleitung verfüllen. DN ü. 150 - 250 FließBn.m.Quellz. Leitung reinigen Räumg. verwerten**
StL-Nr. 224110307211001 1
Entwässerungsrohrleitung verfüllen. Rohrleitung an den
Enden abdichten.
Rohr DN/ID über 150 bis 250.
Baustoff = fließfähiger Beton mit Quellzusatz.
Rohrleitung reinigen.
Räumgut nach Wahl des AN verwerten.
Menge: 65,000 m

**3.2.3 Schacht ausbauen DU bis 1,00 m Betonfertigteile Ausbau verwerten**
StL-Nr. 224110404119901 1
Freigelegten Schacht einschließlich Abdeckung vollständig ausbauen. Aufbruch von Straßenbefestigungen und das
Ausbauen von Rohrleitungen wird gesondert vergütet.
Runder Schacht, DN/ID bis 1,00 m.
Schacht aus Betonfertigteilen.
Ausbautiefe '2,50 bis 3,50m ab OK Schachtabdeckung.
Die Wiederverfüllung der Baugrube ist in dieser
Position
mit einzukalkulieren und wird nicht gesondert vergütet.
'
Abdeckung 'in Eigentum des AN '
Sämtliche Ausbaustoffe verwerten nach Wahl des AN.
Menge: 4,000 St

**3.2.4 Hochlast-Vollwand-Kanalrohr DN 250 Polypropylen SN 16**
Hochlast-Vollwand-Kanalrohr liefern und verlegen,
einschl. Bettung und Umhüllung. Rohre nach DIN EN 1852
mit Doppelsteckmuffe und form-schlüssig fixierten
Dichtungen aus EPDM nach DIN EN 681-1, Dichtheit mind.
von -0,5 bis +5,0 bar bei Verformung und Abwinklung
nach EN 1277 nachgewiesen.
Geeignet für die Verlegung in Wasserschutzzone II und
III gemäß DWA-A 142. Ringsteifigkeit mind. 16 kN/m2,
hochabriebfest, ohne Zusatz von Füllstoffen.
Rohrleitung innen mit Hersteller-, Durchmesser- und
Werkstoffangabe signiert.
Farbe: Orange, durchgehend eingefärbt, mit IR-
reflektierenden Farbpigmenten.
Fremdwasserdichtheit bis 8 m Wassersäule von externem
Prüfinstitut nachgewiesen.
Nachgewiesene dynamische Belastungsfähigkeit für die
Berechnung bei nicht vorwiegend ruhenden Belastungen
nach ATV-DVWK-A 127, Absatz 9.7.4

Nachhaltigkeit - Umweltrelevante Aspekte:
Die Wiederverwendbarkeit / Recyclingfähigkeit in der
gleichen Produktgruppe (Rohre und Formteile) muss bei
größer 95% liegen. Die Produktion der Rohrleitung muss
mit einem Anteil an erneuerbaren Energien von größer
75% erfolgen. Der Nachweis für die vor genannten
umweltrelevanten Aspekte muss durch eine allgemein
anerkannte unabhängige Stelle erfolgen.
Die PP-Rohre und -Formteile dürfen keine persistenten
organischen Schadstoffe nach EU-Verordnung 2019/1021
(Anhänge I-IV) enthalten und keiner Beschränkung nach
Anhang XVII bzw. Zulassungspflicht nach Anhang XIV oder
der Informationspflicht (Art. 33) nach Verordnung (EG)
Nr. 1907/2006 (REACH) unterliegen.

Wurzelfestigkeit nach DIN 4060 nachgewiesen. Das
mittlere Spaltmaß zwischen Muffeneingang und Rohr darf
zur Sicherstellung der Wurzelfestigkeit maximal 1,5 %
des Nenndurchmessers betragen.

Untere Bettungsschicht nach DIN EN 1610 Typ 1, 130 mm,
Auflagerwinkel 90 Grad, Abdeckung 200 mm,
Verfüllmaterial für Bettungsschichten, Seitenverfüllung
und Abdeckung nach DIN EN 1610 oder gemäß
Herstellerangabe. Rohrgrabenbreite bei einer Tiefe von
>1,25m bis 1,75m = 1,10m, bei einer Tiefe von
>1,75m bis 4,00m = 1,20m
Proctordichte: min. 95 %.

Rohrleitung, z.B. Fabrikat REHAU AWADUKT HPP SN16 oder
gleichwertiger Art.
Angebotenes Fabrikat/Type:
_____________________________________
vom Bieter auszufüllen
Menge: 135,000 m

**3.2.5 Zulage für Abzweig DN 250/160, 45° Polypropylen**
Zulage für Abzweig DN 250/160, 45°
Polypropylen
Zulage zur Rohrleitung für das Liefern
und Verlegen von Abzweigen.
Materialgüte, Materialeigenschaften
und Farbe wie Rohrleitung.
Abzweig: 45 Grad
Einfachabzweig, mit SL-Dichtsystem
Menge: 2,000 St

**3.2.6 Kontrollschacht herstellen**
Schacht, rund, lichte Weite 1000 mm,
Ausführung aus Betonfertigteilen DIN 4034-1,
mit Schachtunterteil NW 1000 mm,
mit werkseitig einbetoniertem
Kunststoff-Schachtboden (vorzugsweise PP,
Sonderausführungen in GFK)
incl. 2 Muffen für gelenkige Einbindung der Rohre in
der Schachtwand,
Schachtringe NW 1000 mm, Schachthals NW 1000/625 mm,
Auflagerringe NW 625 mm,
Anschlüsse für gelenkige Einbindung,
zum Anschluß von Stz-Rohren, Betonrohren, PP-Rohren,
Schachtfutter, einschl. Dichtung aus EPDM,
werkseitig in Schachtunterteil eingebaut,
Fugendichtung mit Dichtringen aus Elastomeren DIN 4060,
Steigeinrichtung, Ausführung mit Steigbügel nach DIN
19555 und EN 13101 der Klasse 1 für einläufige
Steigeisengänge
Gerinne gekrümmt oder gerade, Bankette mit 2 % Gefälle,
Rinne bis OK Rohrscheitel senkrecht hochziehen,
mit und ohne seitlichen Zuläufen,
Zuläufe DN 250 (PP)
Abläufe DN 250 (PP)
größtes Rohr DN 250,
lichte Schachttiefe in m, über 2,50 m bis 3,50 m
Sauberkeitsschicht in Beton C 12/15, 10 cm dick
herstellen.
Schacht entsprechend FBS-Qualitätsrichtlinie.
Menge: 3,000 St

**3.2.7 Kontrollschacht herstellen**
Schacht, rund, lichte Weite 1000 mm,
Ausführung aus Betonfertigteilen DIN 4034-1,
mit Schachtunterteil NW 1000 mm,
mit werkseitig einbetoniertem
Kunststoff-Schachtboden (vorzugsweise PP,
Sonderausführungen in GFK)
incl. 2 Muffen für gelenkige Einbindung der Rohre in
der Schachtwand,
Schachtringe NW 1000 mm, Schachthals NW 1000/625 mm,
Auflagerringe NW 625 mm,
Anschlüsse für gelenkige Einbindung,
zum Anschluß von Stz-Rohren, Betonrohren, PP-Rohren,
Schachtfutter, einschl. Dichtung aus EPDM,
werkseitig in Schachtunterteil eingebaut,
Fugendichtung mit Dichtringen aus Elastomeren DIN 4060,
Steigeinrichtung, Ausführung mit Steigbügel nach DIN
19555 und EN 13101 der Klasse 1 für einläufige
Steigeisengänge
Gerinne gekrümmt oder gerade, Bankette mit 2 % Gefälle,
Rinne bis OK Rohrscheitel senkrecht hochziehen,
mit und ohne seitlichen Zuläufen,
Zuläufe DN 250 (PP) und DN 200 (PP)
Abläufe DN 250 (PP)
größtes Rohr DN 250,
lichte Schachttiefe in m, über 2,50 m bis 3,50 m
Sauberkeitsschicht in Beton C 12/15, 10 cm dick
herstellen.
Schacht entsprechend FBS-Qualitätsrichtlinie.
Menge: 1,000 St

**3.2.8 Schachtabdeckung aufsetzen DIN 19584, D, B m. Schmutzfänger Deckel/Einlage Höhe Zug um Zug WW-Flüssigmörtel**
StL-Nr. 224110454131202 1
Schachtabdeckung, mit lichter Weite mindestens 610 mm
und rundem Rahmen, aufsetzen.
Klasse D 400, Ausführung nach DIN 19584, mit Rahmen aus
Gusseisen mit Beton.
Ausführung = mit Schmutzfänger.
Deckel mit dämpfender Einlage.
Schachtabdeckung zunächst provisorisch auflegen und
entsprechend Bauablauf Zug um Zug bis auf planmäßige
Höhe setzen.
Fuge zwischen Fertigteilen mit Mörtel WW-
Schachtkopfmörtel, flüssig nach DIN 19573, unter Verwendung von mindestens drei Distanzstücken entsprechender Festigkeit vergießen. Einbau mittels Schalung.
Menge: 4,000 St

**3.2.9 Schachtanschluss herstellen (Zul.) Rohr DN 250 Kunststoff-Rohr Betonfertigteile Muffe+Gelenk**
StL-Nr. 224110362054102 1
Rohrleitung an Schacht anschließen, Anschluss abdichten. Vergütet wird der Mehraufwand für das Herstellen
des Anschlusses einschließlich Passstücke gegenüber der
bis zur Innenfläche des Schachtes durchgemessenen Rohrleitung.
Rohrleitung DN/ID 250.
Rohr aus Kunststoff.
Schacht aus Betonfertigteilen.
Anschluss mit werksseitig eingebauter Muffe und Ge-
lenkstück.
Menge: 8,000 St

**3.2.10 Schachtanschluss herstellen (Zul.) Rohr DN 250 Kunststoff-Rohr Betonfertigteile**
StL-Nr. 224110362054109 1
Rohrleitung an Schacht anschließen, Anschluss abdichten. Vergütet wird der Mehraufwand für das Herstellen
des Anschlusses einschließlich Passstücke gegenüber der
bis zur Innenfläche des Schachtes durchgemessenen Rohrleitung.
Rohrleitung DN/ID 250.
Rohr aus Kunststoff.
Schacht aus Betonfertigteilen.
Anschluss 'umbauen für Kunstoffleitung.
momentaner Anschluss aus DN 250 Steinzeug '
Menge: 2,000 St

**3.2.11 Dichtheit Rohrleitung prüfen Rohr DN 250 Kunststoff Haltung ü.30-60 m Prüf. m. Luft Prüfung SL.**
StL-Nr. 224110907034221 1
Entwässerungsrohrleitung auf Dichtheit prüfen. Erforderliche Verankerungen und Rohrverschlüsse herstellen
und beseitigen. Notwendigen Füllstoff liefern und ableiten. Prüfprotokoll erstellen und dem AG übergeben.
Rohrleitung DN/ID 250.
Rohr aus Kunststoff.
Prüfung von Haltungslängen über 30,00 bis 60,00 m.
Prüfung mit Luft.
Prüfung der Sammelleitung.
Menge: 5,000 St

**3.2.12 Dichtheit Schacht prüfen DN 1,00 - 1,50 m Betonfertigteile Prüf. Wahl AN**
StL-Nr. 2241109092192 1
Entwässerungsschacht auf Dichtheit prüfen. Erforderliche Verankerungen und Verschlüsse herstellen und beseitigen. Notwendigen Füllstoff liefern und ableiten.
Prüfprotokoll erstellen und dem AG übergeben.
Runder Schacht, DN/ID 1,00 bis 1,50 m.
Schacht aus Betonfertigteilen.
Schachttiefe '2,50 bis 3,50m '
Prüfung nach Wahl des AN.
Menge: 4,000 St

**3.2.13 Kameradurchfahrung ausführen Rohr DN 250 Kunststoff Haltung ü.30-60 m vor Betrieb SL. Dokumentation ISY-Bau/Unterl.AG**
StL-Nr. 224110912034211111
Kameradurchfahrung von Entwässerungsrohrleitungen ausführen. Auf Schadstellen untersuchen und auf Da-
tenträger dokumentieren. Datenträger dem AG übergeben.
Abrechnung nach Länge der Rohrleitung.
Rohrleitung DN/ID 250.
Rohr aus Kunststoff.
Haltungslänge über 30,00 bis 60,00 m.
Leitung vor Inbetriebnahme prüfen.
Befahrung der Sammelleitung.
Dokumentation mit Angabe von Haltung, Rohrmaterial,
Rohrdurchmesser, Haltungslänge, Gefälle im Rohr und
Stationierung von seitlichen Zuläufen und Schadstellen
schriftlich vorlegen.
Daten im ISY-Bau Austauschformat Abwasser (XML) sowie
aufbereitet in Video-Datenformat nach Unterlagen des AG
übergeben. Datenträger nach Unterlagen des AG.
Menge: 135,000 m

**3.2.14 Deformation Kunststoffrohr messen Rohr DN 250 Haltung ü.30-60 m Kalibermessung**
StL-Nr. 2241109262201 1
Kontinuierliches Messen von Deformationen der Entwässerungsleitung nach DIN EN 1610 aus Kunststoffrohren. Er-
gebnisse dokumentieren und Dokumentation dem AG übergeben. Abrechnung nach Länge der Rohrleitung.
Rohr DN/ID 250.
Haltungslänge über 30,00 bis 60,00 m.
Messverfahren = Deformations-/Kalibermessgeräte.
Menge: 135,000 m

### 4 Herstellen einer Trinkwasserversorgung

#### Titel 4.1 Erdarbeiten

*Hinweis*
Der Rohrgrabenverbau ist im "Absenk-Verfahren"
einzubringen. Eventuell zwischen Grabenwand und
Verbauplatte verbleibende Hohlräume sind umgehend mit
Sand/Splitt zu verfüllen.
Mehraufwendungen hierfür sind in die EP´s einzurechnen.

Die Abrechnung der Erdarbeiten für die Leitungsgräben
erfolgt mit senkrechten Wänden gemäß den im
Leistungstext vorgegebenen Rohrgrabenbreiten.
Alle zusätzlichen Erdarbeiten, Verfüllung,
Hinterfüllung, Verdichtung Verbau, usw. zum Einbau von
Armaturen oder für An-/Einbindungen sind einzurechnen
und werden nicht gesondert vergütet.
Der anteilige Handschacht ist in die EP´s einzurechnen
und wird nicht gesondert vergütet.
Die Umbindungen erfolgen im öffentlichen Bereich

**4.1.1 Leitungsgraben herstellen Homogenbereich B1, B2 und X1**
Boden für Leitungsgraben profilgerecht lösen, laden,
fördern, am Haufwerk (gem. Pos. 2.1.30 ) lagern.
Straßenaufbruch wird gesondert vergütet.
Homogenbereiche B1, B2 und X1
Grabentiefe bis 1,75m,

Breite der Grabensohle:
für eine PE-100 RC da 63 Leitung im Schutzrohr DN 110
= 1,10m nach DIN EN 1610

Diese Breiten sind durchgehende Abrechnungsbreiten

Mehrbreiten im Bereich von Armaturen und Umbindungen
sind einzurechnen und werden nicht gesondert vergütet.'
Verbau entsprechend statischen und konstruktiven
Erfordernissen herstellen, vorhalten und von der
Baustelle entfernen.
Die Abrechnung erfolgt ab der Rohrgrabenwand der
Hauptleitung.
Wasserhaltung oder Drainschichten werden nicht
gesondert vergütet. Das Baugrundgutachten ist zu
berücksichtigen.
Abgerechnet wird mit senkrechten Wänden.

(41)Aushub 'innerhalb der Baustelle transportieren und
zwischenlagern. Das Aushubmaterial ist separat zu
lagern und darf nicht mit anderen zwischengelagerten
Material vermischt werden.
'
Menge: 180,000 m³

**4.1.2 Zulage für Homogenbereich X1**
Leicht und schwer lösbaren Fels, Homogenbereich X1 gem.
Baugrundgutachten als Zulage zur Herstellung von
Leitungsgräben der vorherigen Pos. ausheben.
Die Arbeiten sind erschütterungsarm auszuführen.
Ausführung nach Wahl des AN.
Berechnet wird der Mehraufwand für erschwertes Lösen
und Weiterverwenden.
Das Antreffen dieses Homogenbereichs ist umgehend
anzuzeigen und von der örtlichen Bauüberwachung des AG
bestätigen zu lassen.
Im Streitfall entscheidet der Bodengutachter.
Im Nachhinein werden keine Aufmaße anerkannt.
Menge: 20,000 m³

**4.1.3 Entsorgung von beprobtem, unbelastetem Material**
Zwischengelagertes Material nach Beprobung
vom Zwischenlager lösen, laden und in Eigentum
des AN übernehmen.
Entsorgen wird nicht gesondert vergütet und ist in den
EP einzurechnen.
Die Baugrunduntersuchung vom 02.11.2020 ist zu
berücksichtigen und zur Kalkulation der
Entsorgungskosten mit den entsprechenden
Zuordnungswerte der BS 4 und BS 5 heranzunehmen. Die
Sondierung BS 6 liegt außerhalb der Kanalbauarbeiten.
Die Entsorgungsnachweise sind durch den AN zu führen.

Material = Erdmaterial (verdrängte Aushubmassen),
Homogenbereiche B,C,D

Zuordnungswert Z 0 bis einschließlich Z 1.2., DK 0
(BM0 nach EBV)
Abgerechnet wird nach Wiegescheinen bzw.
Transportscheinen.
Menge: 320,000 to

**4.1.4 Zulage für Unterquerungen**
Unterquerungen von vorh. Leitungen und Fundamenten
Einzurechnen ist:
die Handschachtung beidseitig der Leitungen / der
Fundamente,
die Handschachtung unterhalb derLeitungen / der
Fundamente,
die Erschwernisse zur Rohrverlegung und für die
Einbettung und Überschüttung in diesem Bereich,
Erschwernisse für die Rohrgrabenverdichtung,
Sicherungsbeton in Kleinmengen nach Erfordernis incl.
evtl erf. Schalung,
Ausführung in Homogenbereichen B1 und B2

Fundamentbreite bis incl. 1,0 m.
Abgerechnet wird nach der Anzahl der Unterquerungen
als Zulage zur Position 2.1.10  Leitungsgraben
herstellen.
Menge: 2,000 St

**4.1.5 Zulage Ausbau Leitungen**
Zulage zur Bodenbewegung der Position
"Leitungsgraben herstellen" für den Ausbau von best.
Druckleitungen der WV aus unterschiedlichen Werkstoffen
bis einschl. da 63.
Ausbaugut in Eigentum des AN übernehmen und ist
fachgerecht zu entsorgen incl. anfallender Kosten.
Trennschnitte sind einzurechnen.
Ausführung in Einzellängen.
Menge: 20,000 m

**4.1.6 Zulage Ausbau von Armaturen**
Zulage zur Bodenbewegung der Position
Leitungsgrabenaushub für den Ausbau von best.
Armaturen einschl. der Straßenkappen.
Schieber mit Strassenkappen und sonstiges Ausbaugut
in Eigentum des AN übernehmen und ordnungsgemäß
entsorgen.
Trennschnitte sind einzurechnen.
Menge: 2,000 St

**4.1.7 Separater Ausbau von HA-Armaturen**
Ausbau von einzelnen HA-Armaturen einschl. der
Strassenkappen.
Erdarbeiten, Wiederverfüllung und Verdichtung im Boden
der Homogenbereiche B1 und B2.
Aushubtiefe bis 2,50 m
Erforderliche Trennschnitte ausführen.
Ausführung für nicht mehr benötigte Armaturen, die
außerhalb der neuen Leitungstrassen liegen.
Ausgebaute Armaturen und Strassenkappen gehen in
Eigentum des AN und sind ordnungsgemäß zu entsorgen.
Menge: 2,000 St

**4.1.8 Boden liefern, in Leitungsgrab.einb.**
Boden liefern, in Leitungsgraben einschließlich
Schachtbaugruben einbauen und verdichten.
Material 'nichtbindiger, verdichtungsfähiger Boden mit
entsprechendem Korngerüst'
Boden nach Verlegen der Leitung in Graben oberhalb der
Leitungszone einbauen und verdichten.
Verdichten auf Verformungsmodul Ev2 = min. 45 MN/m2.
Abgerechnet wird nach Abtragsprofilen des
Leitungsgrabens beim Aushub, abzüglich der durch
Baukörper mit mehr als 0,1 m2 Querschnitt sowie durch
Teilverfüllungen verdrängten Mengen.
Menge: 100,000 m³

*Hinweis*
DVGW Zulassung für Rohrbettung und Rohrumhüllung

Das Material für die Rohrbettung und Rohrumhüllung muss
den Anforderungen der DVGW-Richtlinie W400-2 und der
DIN EN 805 entsprechen.

Eine gültige Zulassung ist vor Baubeginn vorzulegen.

**4.1.9 Einbett.Übersch. 1 x PE da 63 im Schutzrohr DN 110**
Einbetten und Überschütten, profilgerecht,
von Rohrleitungen
mit vom AN zu liefernden Stoffen,
Stoff 'Sand 0/2 mm',
verdichten.
Schichtdicke 15 cm für Auflager,
30 Überdeckung.
Grabenbreite: 1,10m
Medienleitung: 1 x PE da 63 in einem Schutzrohr DN 110
Menge: 100,000 m

**4.1.10 Ortbeton als Füllbeton C 8/10**
Ortbeton 'in einzelnen Kleinmengen',
aus unbewehrtem Beton DIN 1045-2, C 8/10
Ausführung 'als Sicherungsbeton, Unterfangungsbeton
oder ähnlichem.
Ausführung nur bei zwingender Erfordernis nach Angabe
des AG.
Zuschlag für Kleinmengen ist einzurechnen.
Lieferscheine sind vorzulegen.
Menge: 2,000 m³

#### Titel 4.2 Rohrleitungen und Armaturen

*Hinweis*
Offene Verlegung

**4.2.1 Druckrohr PE-100 RC 63 x 3,7, offene Verlegung**
Druckrohr aus PE-100 RC für Trinkwasserversorgung
DIN 16892/93,
SDR 11
63 x 3,7
verlegen DIN 19 630 auf vorhandenem Auflager
in vorhandenen Gräben mit Verbau und Aussteifung,
Verlegetiefe bis 2,50 m
Menge: 100,000 m

**4.2.2 Zulage für Verlegung im Schutzrohr DN 110**
Zulage zur Verlegung der Druckleitungen
PE-100 RC 63 x 3,7
für die Verlegung im Schutzrohr.
Flexibles Schutzrohr DN 110 aus Kunststoff liefern.
Farbe des Schutzrohres: "blau".
Anschlussleitungen da 63 im Zuge der Leitungsverlegung
in das Schutzrohr einziehen.
Erforderliche Trennschnitte durchführen.
Ausführung nach Angabe des AG
Menge: 100,000 m

**4.2.3 Verbindung PE-100 RC mit best. Leitung**
Herstellen der Verbindung von der neuen Leitungen
aus PE-100 RC d 63 x 3,7
mit den bestehenden Leitungen aus PE-100 RC
Material bis incl. da 63.
Vorh. Leitungen trennen, mit neuer PE-100 RC Leitung 63
x
3,7 zusammenschließen incl. aller erforderlichen
Verbindungsformstücke.
Klemmverbindung: Isiflo
Ausführung mit Klemm-/Schraubfittings aus Messing.
Das Freilegen, Säubern, Trennen und Vorbereiten der
bestehenden Leitungen ist einzurechnen,
inkl Isolierung mit fettfreier Korrosionsschutzbinde
min. 4-lagig (z.B. Denso).
Menge: 2,000 St

**4.2.4 Rohrmarkierung**
Rohrleitungen markieren mit Trassenwarnband
'30 cm über Rohrscheitel'.
Ausführung in Einzellängen.
Menge: 100,000 m

**4.2.5 Druckprüfung HDPE bis da 63**
Druckprüfung DIN EN 805, und DVGW Merkblatt W 400-2
als Vorprüfung, Druckabfallprüfung und
Hauptdruckprüfung nach dem Druckverlustverfahren,
an Druckrohrleitungen aus HDPE, für Wasser,
PN 16, bis da 63,
Wasser liefern und beseitigen.
Ausführung für den gesamten Leitungsbereich,
Länge der Leitung 200m.

Die Dokumentation der Druckprüfung mit Betriebsdruck
und die zweimalige Besichtigung mit einem Abstand von
mindestens einer Stunde ist auf den Aufmaßblättern für
die jeweiligen Anschlussleitungen festzuhalten. Des
Weiteren ist das Datum sowie die Uhrzeit der Prüfung
mit anzugeben.
Die Mehraufwendungen für einen offenen Leitungsgraben
bis zum Ende der Druckprüfung sind in der Position
einzukalkulieren.
Menge: 1,000 St

**4.2.6 Druckrohrleitung spülen desinfiz.**
Druckrohrleitung für Trinkwasser
vor Inbetriebnahme spülen, desinfizieren DVGW W 291,
Entkeimungsmittel 'Herlisil' Inbetriebnahme Rohr bis da
63.

Die Dokumentation der Desinfektion ist auf den
Aufmaßblättern für die jeweiligen Anschlussleitungen
festzuhalten.
Menge: 1,000 St

**4.2.7 Absperrschieber liefern und einbauen**
Absperrschieber weichdichtend, mit beidseitiger
BAIO-Doppelfunktionsmuffe für die formschlüssige
Verbindung mit BAIO-Spitzenden und für den Anschluss
von Guss,- Stahl-, PE-, und PVC-Rohren.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1.

Material:
Gehäuse: GJS-400, Korrosionsschutz durch
Epoxidharz-Pulverbeschichtung innen und außen gemäß
Gütesicherung RAL-GZ 662 der Gütegemeinschaft Schwerer
Korrosionsschutz - GSK unter Berücksichtigung der DIN
3476-1 (Schichtdicke: min. 0,25 mm, Porenfreiheit bei 3
kV, Haftung innen und außen min. 12 N/mm2 nach
Heißwasserlagerung, Nachweis der
Trinkwassertauglichkeit, Fremdüberwachung durch
neutrales Prüfinstitut)
Spindel: nichtrostender Duplexstahl
Keilmutter: Messing
Keil: GJS-400, mit Keilmutter vulkanisiert mit EPDM
gemäß KTW-BWGL für Wasser

Medium: Trinkwasser
Max. Betriebsdruck: 16 bar
BAIO-Muffen inklusive BAIO-Lippendichtungen (BLD) für
Wasser, Verwendung: BAIO-Spitzenden, Gussrohre nach EN
545, Stahlrohre mit Gussrohraußendurchmesser,
PE-Einschweißende, Stahl-Einschweißende
DN 80

Erzeugnis: Fa. Hawle (siehe Best. Nr. 450-00) oder
gleichwertig
Menge: 2,000 St

**4.2.8 Straßenkappe für Schieber liefern und einbauen**
Straßenkappe komplett, bestehend aus Kappe und Deckel
mit Aufschrift "W" für Trinkwasser, für Schieber und
Klappen, Baugröße in Anlehnung an DIN 4056, Schrägsitz
an Deckel und Kappe vermindert Klapperneigung des
Deckels, Deckel mit Epoxidharz-Pulverbeschichtung zur
Vermeidung von Kontaktkorrosion zwischen Kappe und
Deckel, mit Richtungspfeil auf Kappengehäuse.

Material:
Kappe: GJL-250, bituminiert
Deckel: GJS-400, Korrosionsschutz durch
Epoxidharz-Pulverbeschichtung

Erzeugnis: Fa. Hawle (Best. Nr. 200.003.0000) oder
gleichwertig
Menge: 2,000 St

**4.2.9 Einbaugarnitur für Absperrschieber liefern und einbauen**
Einbaugarnitur aus nichtrostendem Stahl, teleskopisch,
für die Betätigung von Absperrarmaturen im erdverlegten
Rohrleitungsbau, mit Rundgewindeglocke zur stiftlosen
Befestigung der Einbaugarnitur am Rundgewindeadapter
der Absperrarmatur, Flügelkappe unter
Betätigungsvierkant zur oberen Abstützung in der
Tragplatte der Straßenkappe, Flügelkappe mit Hülsrohr
verschweißt, Kuppelmuffe mit Bohrung und Splint für die
auszugssichere Verbindung der Einbaugarnitur mit der
Spindel der Absperrarmatur, mit Schlüsselstange aus
nichtrostendem Stahl und Hülsrohr aus PE-HD.

Material:
Rundgewindeglocke: GJL-250, Korrosionsschutz durch
Epoxidharz-Pulverbeschichtung innen und außen gemäß
Gütesicherung RAL-GZ 662 der Gütegemeinschaft Schwerer
Korrosionsschutz - GSK unter Berücksichtigung der DIN
3476 (P) und DIN 30677-2 (Schichtdicke: min. 0,25 mm,
Porenfreiheit bei 3 kV, Haftung innen und außen min. 12
N/mm2 nach Heißwasserlagerung, Nachweis der
Trinkwassertauglichkeit, Fremdüberwachung durch
neutrales Prüfinstitut)
Schlüsselstange/Kuppelmuffe/Schlüsselnuss:
nichtrostender Stahl
Hülsrohr: PE-HD

Länge: 770 mm

Erzeugnis: Fa. Hawle (Best. Nr. 952-00) oder
gleichwertig
Menge: 2,000 St

**4.2.10 Tragplatte für Schieberkappe liefern und einbauen**
Tragplatte aus Beton für die Aufnahme von Straßenkappen
nach DIN 4056 und zur sicheren Fixierung von
Hawle-Teleskop-Einbaugarnituren.

Material: Beton - armiert

Erzeugnis: Fa. Hawle (Best. Nr. 204-02) oder
gleichwertig
Menge: 2,000 St

**4.2.11 Zugsicherung für Steckmuffen liefern und einbauen**
Zugsicherung für alle BAIO-Steckmuffen beim Anschluß
von Rohren, bestehend aus Verriegelungsring und
Klemmring

Material:
Verriegelungsring aus GJS-400, schwerer
Korrosionsschutz durch Hawle-Epoxy-Pulverbeschichtung
innen und außen beschichtet gemäß DIN 3476 (P) und DIN
30677-2 (Schichtdicke >0,25 mm, Porenfreiheit bei 3000
V, Haftung innen und außen >12 N/mm2 nach
Heißwasserlagerung)
Klemmring Gussrohr: glasfaserverstärktes PA mit
Klemmsegmenten
Klemmring PE-Rohr: Wirbelklemme aus POM
Klemmring PVC-Rohr: PVC mit Korund

Erzeugnis Fa. Hawle (siehe Best. Nr. 528-00) oder
gleichwertig
Menge: 4,000 St

**4.2.12 Stützhülse liefern und einbauen**
Stützhülse aus nichtrostendem Stahl für PE- und
PE-X-Rohre an zuggesicherten Verbindungsstellen und
Schraubmuffenverbindungen, bestehend aus Grundkörper
und Einschlagkeil.

Erzeugnis: Fa. Hawle (Best. Nr. 590-00) oder
gleichwertig
Menge: 4,000 St

**4.2.13 Übergangsstück liefern und einbauen**
Übergangsstück vom BAIO- auf das ZAK-System, einerseits
mit BAIO-Spitzende für die formschlüssige Verbindung
von Armaturen und Formstücken mit BAIO-Muffe,
andererseits mit ZAK-Muffe für die formschlüssige
Verbindung von Armaturen, Formstücken und Fittings mit
ZAK-Spitzende, Prüfgrundlage: EN 545.

Material: GJS-400, Korrosionsschutz durch
Epoxidharz-Pulverbeschichtung innen und außen gemäß
Gütesicherung RAL-GZ 662 der Gütegemeinschaft Schwerer
Korrosionsschutz - GSK unter Berücksichtigung der DIN
3476 (P) und DIN 30677-2 (Schichtdicke: min. 0,25 mm,
Porenfreiheit bei 3 kV, Haftung innen und außen min. 16
N/mm2 nach Heißwasserlagerung, Nachweis der
Trinkwassertauglichkeit, Fremdüberwachung durch
neutrales Prüfinstitut)

Medium: Trinkwasser, Abwasser
Max. Betriebsdruck: Wasser 16 bar

BAIO-Spitzende: DN 80
ZAK-Muffe: ZAK 69

Erzeugnis Fa. Hawle (Best.-Nr. 536-01) oder
gleichwertig
Menge: 4,000 St

**4.2.14 Schmutzdichtung liefern und einbauen**
Schmutzdichtung gegen das Eindringen von Schmutz in den
Spalt zwischen BAIO-Steckmuffe und Rohr beim Anschluss
von PE-Rohren nach DIN 8074 und PVC-Rohren nach DIN
8062.

Material: EPDM

Erzeugnis Fa. Hawle (Best. Nr. 529-04) oder
gleichwertig
Menge: 4,000 St

**4.2.15 Tele-Hydrant liefern und einbauen**
Tele-Hydrant entsprechend EN 14339, DIN EN 1074 und
DVGW W386
Gussbauteile: GJS-400, Hawle-Epoxy-Pulverbeschichtung
Mediumrohr: nichtrostender Stahl,
Hawle-Epoxy-Pulverbeschichtung
Spindel/Steckscheibe/Steckscheibenantrieb:
nichtrostender Stahl
Schutzrohr: PP (Polypropylen)
Dichtungen: EPDM gemäß KTW-BWGL für Wasser
Festkupplungen nach DIN 14317/14318
Abgang: BAIO
Anschluss: Spitzende
Öffnen/Schließen: 15 Umdrehungen
Entleerung: gemäß DIN EN 1074-6
CE-Kennzeichnung nach EN 14339

Erzeugnis Fa. Hawle (Best. Nr. 4920801251) oder
gleichwertig
Menge: 2,000 St

**4.2.16 Kappe für Tele-Hydranten liefern und einbauen**
Tele-Hydrantkappe,
Kappe, Ziehring, Deckel: GJL-250, schwarz getaucht
Haltestift: nichtrostender Stahl
Dämpfungsring: NBR

Erzeugnis Fa. Hawle (Best. Nr. 2060810000) oder
gleichwertig
Menge: 2,000 St

**4.2.17 Sickerelement aus Polypropylen**
Sickerelement aus Polypropylen (PP) zu
Freistrom-Unterflurhydrant (Best.-Nr.: 490-00) und
TELE-Hydrant (Best.-Nr.: 492-00), bestehend aus 2
wasserdurchlässigen Halbschalen zur Aufnahme und
langsamen Ableitung des beim Schließvorgang anfallenden
Restwassers, Halbschalen durch Schnapphaken und
Schnappösen einfach montierbar.

Erzeugnis: Fa. Hawle (Best. Nr. 490-03) oder
gleichwertig
Menge: 2,000 St

### 5 Erneuerung Ablaufkanal Schlossgraben

#### Titel 5.1 Baugruben und Leitungsgräben

**5.1.1 Leitungsgraben einschl. Schachtbaugruben herstellen**
Leitungsgraben einschließlich Schachtbaugruben herstellen. Straßenaufbruch wird gesondert vergütet. Schachtdurchmesser und -abstände nach Unterlagen des AG.
In eingebautem und verdichtetem Boden.
Grabentiefe '1,50 bis 2,50m '
Breite der Grabensohle ''für Rohrleitung bis DN
400 Stb'

Notwendigen Verbau entsprechend statischen und konstruktiven Erfordernissen herstellen, vorhalten und
entfernen. Offene Wasserhaltung bis zu einer Pumpenleistung von 10 m3 Fördermenge und 5,00 m Förderhöhe
je Stunde und Haltung ausführen.
(41)Aushub innerhalb der Baustelle transportieren und
zwischenlagern. Das Aushubmaterial ist separat zu
lagern und darf nicht mit anderen zwischengelagerten
Material vermischt werden.

(51)Zum Verfüllen nicht verwendeten Aushub '-entfällt-
'
(52)Abrechnung 'wird nach DIN EN 1610,
die Schachtbauwerke werden übermessen. Der
erforderliche Mehraushub ist in dieser Position mit
einzukalkulieren.
Weiterhin ist in diese Position alle Erschwernisse für
den vorh. Grundwasserspiegel einzukalkulieren (siehe
Baugrunduntersuchung).'
Menge: 265,000 m³

**5.1.2 Entsorgung von beprobtem, unbelastetem Material**
Zwischengelagertes Material nach Beprobung
vom Zwischenlager lösen, laden und in Eigentum
des AN übernehmen.
Entsorgen wird nicht gesondert vergütet und ist in den
EP einzurechnen.
Die Baugrunduntersuchung vom 02.11.2020 ist zu
berücksichtigen und zur Kalkulation der
Entsorgungskosten mit den entsprechenden
Zuordnungswerte der BS 4 und BS 5 heranzunehmen. Die
Sondierung BS 6 liegt außerhalb der Kanalbauarbeiten.
Die Entsorgungsnachweise sind durch den AN zu führen.

Material = Erdmaterial (verdrängte Aushubmassen),
Homogenbereiche B,C,D

Zuordnungswert Z 0 bis einschließlich Z 1.2., DK 0
(BM0 nach EBV)
Abgerechnet wird nach Wiegescheinen bzw.
Transportscheinen.
Menge: 300,000 to

**5.1.3 Bodenverb.verd. Bod.herst.**
Bodenverbesserung profilgerecht oder nach
Unterlagen des AG herstellen.
Die Lieferung des Bindemittels wird gesondert vergütet.
Bodenverbesserung von anstehendem Boden.
Die Erstellung der Eignungsprüfung gehört zum
Leistungsumfang.
Homogenbereich(e) nach Baugrundgutachten.
Beschreibung des Homogenbereichs nach Unterlagen
des AG.
Aus OZ 2.3.10
Boden ggf. zerkleinern.
Zur Verdichtung erforderliches Wasser ist zu liefern
und während des Mischens zuzugeben.
EIne fachgutachterliche Baubegleitung und Abnahme
der Gründungssohle und Verfüllung der Rohrgräben
durch einen Baugrundgutachter sind erforderlich und in
diese Position mit einzukalkulieren.
Menge: 75,000 m³

**5.1.4 Bindemittel ausstreuen**
StL-Nr. 22410631099 1
Bindemittel zur Vorbereitung der Bodenverbesserung oder
Bodenverfestigung ausstreuen. Bindemittelmenge nach
Eignungsprüfung.
Bindemittel 'Kalk-Zement-Gemisch in seitlich gelagerten
Rohrgrabenaushub einsmischen. Bindemittel für Bodenverbesserung oder Bodenverfestigung nach OZ 1.1.30 und
1.2.10 liefern. Mischbindemittel, Anteil Zement M.-% 7,
Anteil Kalk M.-% 30  '
Menge: 10,000 t

**5.1.5 Baustoff lief.,in Leitungsgr. einb . gebr. Minstoffe WSG geeignet oberh.Leitungsz. Abrechnung senkr.**
StL-Nr. 224108238399111 1
Baustoff nach Unterlagen des AG liefern, in Leitungsgraben einschließlich Schachtbaugruben einbauen und
verdichten. Einbaudokumentation nach Unterlagen des AG
übergeben.
Baustoff = gebrochene Mineralstoffe.
Grabentiefe '1,50 bis 2,50m '
Breite der Grabensohle 'für DN 400 Stb, nach DIN EN
1610
Rohrgrabenbreite: 1,55m '
Baustoff für Einbau in Wasserschutzgebieten geeignet.
Baustoff nach Verlegen der Leitung in Graben oberhalb
der Leitungszone und in Baugruben einbauen und verdichten.
Abrechnung mit senkrechten Wänden entsprechend
der Abrechnung beim Aushub.
Menge: 30,000 m³

**5.1.6 Offene Wasserhaltung**
Offene Wasserhaltung zum Freihalten der lang
gestreckten Baugrube von Bodenwasser nach geologischen
und hydraulischen Erfordernissen entsprechend den
Angaben im Bodengutachten bzw. in der Baubeschreibung
sowie zum schadlosen Ableiten des gefoerderten Wassers
durchfuehren.
Anlage betriebsbereit aufbauen, vorhalten, betreiben
und abbauen.
Zusätzlich erforderliche Erdarbeiten in
Homogenbereichen
A,B,C,D durchführen.
Pumpen, Wasserfassungen, Zu- und Ableitungen,
Reserveeinrichtungen (einschließlich Lichtstromanlage)
sowie Umbauen bzw. Umsetzen der Anlagen entsprechend
der vom AN gewaehlten Haltungslaengen sind
einzurechnen.
Baugrube fuer Leitungsgraben mit Schaechten.
Foerderdurchfluss für Grabenabschnitte von ca. 30 m
Länge über 2 bis 10 l/s,
geodaetische Foerderhoehe ab Baugrubensohle bis 7,50 m.
Ableitung nach Wahl des AN zum Vorfluter herstellen.
Entfernung zum Vorfluter max. 100 m,
Vorfluter = Rohrleitung/Rahmendurchlaß.
einschl. Sickerleitung DN 100 aus
Kunststoff-Vollsickerrohren in Filterschicht mit
Anschluss an Pumpensumpf herstellen.
Menge: 85,000 m

**5.1.7 Fangedamm n.W.d. AN herstellen**
StL-Nr. 221109309 1
Fangedamm nach Wahl des AN herstellen, vorhalten,
unterhalten und beseitigen. Hydraulische und bautechnische Erfordernisse nach Unterlagen des AG.
Menge: 1,000 psch

#### Titel 5.2 Kanäle und Schächte

**5.2.1 Entwässerungsrohrleitung abbrechen Rohr DN bis 250 Steinzeug-Rohr Ausb. verwerten**
StL-Nr. 224110305130901 1
Entwässerungsrohrleitung abbrechen. Entwässerungsrohrleitung liegt bis Oberkante Rohr frei. Erdarbeiten in
der verbliebenen Leitungszone ausführen. Offene Wasserhaltung bis zu einer Pumpenleistung von 10 m3 Fördermenge und 5,00 m Förderhöhe je Stunde und Haltung ausführen. Das Ausbauen von Schächten wird gesondert vergütet.
Rohr DN/ID bis 250.
Rohr aus Steinzeug.
Fließsohlentiefe '2,50 bis 3,50m ab OK Schachtabdeckung
'
Ausbaustoffe nach Wahl des AN verwerten.
Menge: 30,000 m

**5.2.2 Entwässerungsrohrleitung verfüllen. FließBn.m.Quellz. Leitung reinigen Füll. bis 25 v.H. Räumg. verwerten**
StL-Nr. 224110307911201 1
Entwässerungsrohrleitung verfüllen. Rohrleitung an den
Enden abdichten.
Rohr DN/ID '400 '
Baustoff = fließfähiger Beton mit Quellzusatz.
Rohrleitung reinigen.
Verschmutzung bis 25 v.H. der Profilhöhe.
Räumgut nach Wahl des AN verwerten.
Menge: 60,000 m

**5.2.3 Schacht ausbauen DU bis 1,00 m Betonfertigteile Ausbau verwerten**
StL-Nr. 224110404119901 1
Freigelegten Schacht einschließlich Abdeckung vollständig ausbauen. Aufbruch von Straßenbefestigungen und das
Ausbauen von Rohrleitungen wird gesondert vergütet.
Runder Schacht, DN/ID bis 1,00 m.
Schacht aus Betonfertigteilen.
Ausbautiefe '2,50 bis 3,50m ab OK Schachtabdeckung.
Die Wiederverfüllung der Baugrube ist in dieser
Position
mit einzukalkulieren und wird nicht gesondert vergütet.
'
Abdeckung 'in Eigentum des AN '
Sämtliche Ausbaustoffe verwerten nach Wahl des AN.
Menge: 2,000 St

**5.2.4 Schacht ausbauen QU bis 1,00 m2 Fertigt./Ortbeton Tiefe 1,25-2,00 m Ausbau verwerten**
StL-Nr. 224110404432001 1
Freigelegten Schacht einschließlich Abdeckung vollständig ausbauen. Aufbruch von Straßenbefestigungen und das
Ausbauen von Rohrleitungen wird gesondert vergütet.
Rechteckiger Schacht, lichter QU bis 1,00 m2.
Schacht aus Betonfertigteilen auf Unterteil aus unbewehrtem Ortbeton bis 20 cm dick.
Ausbautiefe ab OK Abdeckung über 1,25 bis 2,00 m.
Sämtliche Ausbaustoffe verwerten nach Wahl des AN.
Menge: 1,000 St

**5.2.5 Betonrohrleitung herstellen Rohr DN 400 Dichtung Bettung Typ 1 Überdeckg.ü.1-2 m**
StL-Nr. 224110320291192001
Entwässerungsrohrleitung aus Betonrohren nach statischen und konstruktiven Erfordernissen herstellen. An-
schluss an Schacht sowie Formstücke werden gesondert
vergütet.
Rohr DN/ID 400.
Rohr 'aus Stahlbeton
Die Sandumhüllung ist in dieser Position mit
einzukalkulieren und wird nicht gesondert vergütet '
Rohrverbindung mittels Muffe mit fest integrierter
Dichtung aus Elastomeren.
Bettung nach DIN EN 1610, Typ 1 herstellen. Boden für
Leitungszone liefern und einbauen.
Fließsohlentiefe 'über 1,75m '
Überdeckungshöhe über 1,00 bis 2,00 m.
Menge: 85,000 m

**5.2.6 Böschungsstück einbauen (Zul.) Rohr DN 400 Stahlbeton-Rohr Anlauf 1 zu 1**
StL-Nr. 2241103740221 1
Böschungsstück einbauen. Vergütet wird der Mehraufwand
gegenüber der bis zur unteren Vorderkante des
Böschungsstückes durchgemessenen Rohrleitung.
Rohr DN/ID 400.
Rohr aus Stahlbeton.
Neigung des Anlaufs 1 zu 1.
Menge: 1,000 St

**5.2.7 Kontrollschacht herstellen**
Schacht, rund, lichte Weite 1000 mm,
Ausführung aus Betonfertigteilen DIN 4034-1,
mit Schachtunterteil NW 1000 mm,
mit werkseitig einbetoniertem
Kunststoff-Schachtboden (vorzugsweise PP,
Sonderausführungen in GFK)
incl. 2 Muffen für gelenkige Einbindung der Rohre in
der Schachtwand,
Schachtringe NW 1000 mm, Schachthals NW 1000/625 mm,
Auflagerringe NW 625 mm,
Anschlüsse für gelenkige Einbindung,
zum Anschluß von Stz-Rohren, Betonrohren, PP-Rohren,
Schachtfutter, einschl. Dichtung aus EPDM,
werkseitig in Schachtunterteil eingebaut,
Fugendichtung mit Dichtringen aus Elastomeren DIN 4060,
Steigeinrichtung, Ausführung mit Steigbügel nach DIN
19555 und EN 13101 der Klasse 1 für einläufige
Steigeisengänge
Gerinne gekrümmt oder gerade, Bankette mit 2 % Gefälle,
Rinne bis OK Rohrscheitel senkrecht hochziehen,
mit und ohne seitlichen Zuläufen,
Zuläufe DN 400 Stb
Abläufe DN 400 Stb
größtes Rohr DN 400,
lichte Schachttiefe in m, über 1,75 m bis 2,75 m
Sauberkeitsschicht in Beton C 12/15, 10 cm dick
herstellen.
Schacht entsprechend FBS-Qualitätsrichtlinie.
Menge: 2,000 St

**5.2.8 Schachtabdeckung aufsetzen DIN 19584, D, B m. Schmutzfänger Deckel/Einlage Höhe Zug um Zug WW-Flüssigmörtel**
StL-Nr. 224110454131202 1
Schachtabdeckung, mit lichter Weite mindestens 610 mm
und rundem Rahmen, aufsetzen.
Klasse D 400, Ausführung nach DIN 19584, mit Rahmen aus
Gusseisen mit Beton.
Ausführung = mit Schmutzfänger.
Deckel mit dämpfender Einlage.
Schachtabdeckung zunächst provisorisch auflegen und
entsprechend Bauablauf Zug um Zug bis auf planmäßige
Höhe setzen.
Fuge zwischen Fertigteilen mit Mörtel WW-
Schachtkopfmörtel, flüssig nach DIN 19573, unter Verwendung von mindestens drei Distanzstücken entsprechender Festigkeit vergießen. Einbau mittels Schalung.
Menge: 2,000 St

**5.2.9 Schachtanschluss herstellen (Zul.) Rohr DN 400 Stahlbeton-Rohr Betonfertigteile Muffe+Gelenk**
StL-Nr. 224110362082102 1
Rohrleitung an Schacht anschließen, Anschluss abdichten. Vergütet wird der Mehraufwand für das Herstellen
des Anschlusses einschließlich Passstücke gegenüber der
bis zur Innenfläche des Schachtes durchgemessenen Rohrleitung.
Rohrleitung DN/ID 400.
Rohr aus Stahlbeton.
Schacht aus Betonfertigteilen.
Anschluss mit werksseitig eingebauter Muffe und Ge-
lenkstück.
Menge: 5,000 St

**5.2.10 Dichtheit Rohrleitung prüfen Rohr DN 400 Stahlbeton Haltung ü.30-60 m Prüf. m. Luft Prüfung SL.**
StL-Nr. 224110907062221 1
Entwässerungsrohrleitung auf Dichtheit prüfen. Erforderliche Verankerungen und Rohrverschlüsse herstellen
und beseitigen. Notwendigen Füllstoff liefern und ableiten. Prüfprotokoll erstellen und dem AG übergeben.
Rohrleitung DN/ID 400.
Rohr aus Stahlbeton.
Prüfung von Haltungslängen über 30,00 bis 60,00 m.
Prüfung mit Luft.
Prüfung der Sammelleitung.
Menge: 3,000 St

**5.2.11 Dichtheit Schacht prüfen DN 1,00 - 1,50 m Betonfertigteile Prüf. Wahl AN**
StL-Nr. 2241109092192 1
Entwässerungsschacht auf Dichtheit prüfen. Erforderliche Verankerungen und Verschlüsse herstellen und beseitigen. Notwendigen Füllstoff liefern und ableiten.
Prüfprotokoll erstellen und dem AG übergeben.
Runder Schacht, DN/ID 1,00 bis 1,50 m.
Schacht aus Betonfertigteilen.
Schachttiefe '1,50 bis 2,50m '
Prüfung nach Wahl des AN.
Menge: 2,000 St

**5.2.12 Kameradurchfahrung ausführen Rohr DN 400 Stahlbeton Haltung ü.30-60 m vor Betrieb SL. Dokumentation ISY-Bau/Unterl.AG**
StL-Nr. 224110912062211111
Kameradurchfahrung von Entwässerungsrohrleitungen ausführen. Auf Schadstellen untersuchen und auf Da-
tenträger dokumentieren. Datenträger dem AG übergeben.
Abrechnung nach Länge der Rohrleitung.
Rohrleitung DN/ID 400.
Rohr aus Stahlbeton.
Haltungslänge über 30,00 bis 60,00 m.
Leitung vor Inbetriebnahme prüfen.
Befahrung der Sammelleitung.
Dokumentation mit Angabe von Haltung, Rohrmaterial,
Rohrdurchmesser, Haltungslänge, Gefälle im Rohr und
Stationierung von seitlichen Zuläufen und Schadstellen
schriftlich vorlegen.
Daten im ISY-Bau Austauschformat Abwasser (XML) sowie
aufbereitet in Video-Datenformat nach Unterlagen des AG
übergeben. Datenträger nach Unterlagen des AG.
Menge: 85,000 m

#### Titel 5.3 Ablaufregelwerk, Zubehörteile in V2A

**5.3.1 Ablaufregelwerk STRW aus Stahlbeton**
Ablaufregelwerk STRW aus Stahlbeton in einem Stück als
Fertigteil
liefern und auf frostfreiem Fundament versetzen.
Mit rückseitiger Aussparung / Einbau KG-Muffe und
herausstehender
Baustahlarmierung für sicheren Rohranschluss.
Einschließlich Ablaufleitung fachgerecht an das Bauwerk
anschließen
und mit bindigem Material verfüllen und abdichten.

Ausführung:
Ablaufregelwerk mit werkseitig einbetonierten Edelstahl
U-Profilen mit
EPDM-Profildichtung, incl. erforderliche Anzahl
Staubohlen
aus Eichenholz / Aluminium, mit Nut und Feder sowie
integrierter
EPDM-Dichtung für Abdichtung zwischen den Staubohlen,
mit Sohldichtung.
Die Staubohlen in die Führungsprofile einführen und mit
Hilfe der eingebauten
Anpressvorrichtung zu einer Stauwand fixieren.

Einschließlich Zubehör liefern und einbauen: (ist in
den Einheitspreis mit einzurechnen)
- Gitterdeckel mit Vorhängeschloss aus Edelstahl
- Einlaufgitter aus Edelstahl
- Absperrschieber aus Edelstahl
  Absperrschieber zum Andübeln
  Rohr DN 400, runde Schwelle
  inkl. Bedienschlüssel
  incl. Spindelverlängerung
  und Vierkantschoner
- Bedienstange aus Edelstahl  zuzüglich entsprechende
Anzahl Dammbalkenhaken
- GFK-Schachtfutter DN 400 für Stahlbetonrohr

Bauwerksgröße: STRW Größe I
Bauwerkshöhe: 250 cm (ist mit dem AG abzusprechen und
örtlich festzulegen)
Stauhöhe: ca. 150 cm
Ablaufrohr: Betonrohr DN 400

Hersteller:
Rieder & Sohn
91567 Herrieden-Birkach
Tel. 09804/913840
Fax. 09804/913830
www.riederundsohn.de
E-mail. Info@riederundsohn.de

oder gleichwertig
Menge: 1,000 St

**5.3.2 Umpflasterung von Einbauten**
Umpflasterung von Einbauten in unbefestigten Flächen
herstellen. Abgerechnet wird je Stück Einbauteil.
Einbauteil 'Auslauf / Böschungsstück an der Föritz'
In Böschung mit Größe und Neigung des Einbauteils nach
Unterlagen des AG.
Umpflasterung 3-zeilig.
Naturstein, Format für Rastermaß des Pflastersteins =
160/160/160 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 1,000 St

USt %: 19,00
